# PROYECTO_46

- Propiedad del archivo: SOFT S.A.
- Formato: FIEBDC-3/2002
- Programa: Presto 8.8
- Fecha de los precios: 01/06/2016
- Divisa: EUR
- Código: PROYECTO_46

## 1 ACTUACIONES PREVIAS

*Pliego de condiciones*
Total 1

**1.1** m2 DEMOLICION FÁB. LADRILLO 1/2 PIE C/MARTILLO
462.3 m2
Demolición de muros de fábrica de ladrillo macizo de hasta un pie de espesor, con martillo eléctrico, incluso limpieza y retirada de escombros a pie de carga, con transporte al vertedero y con p.p. de medios auxiliares, sin medidas de protección colectivas.

**1.2** m2 LEVANTADO CERRAJERÍA METÁLICA EN MUROS A MANO
152.96 m2
Levantado de vallado metálico, en cualquier tipo de muros, por medios manuales, incluso limpieza, retirada de escombros a pie de carga, con transporte a vertedero y con p.p. de medios auxiliares.

**1.3** Ud REPOSICIÓN DE IMPERMEABILIZACIÓN
1 Ud
Ud. de reposición de láminas de impermeabilización en el forjado de planta baja con posterioridad a la demolición y/o retirada de petos de vallado existente en la conexión de las fases de la edificación. Se empleará el mismo tipo de impermeabilización en la reposición de las mismas, incluso los elementos de solape y remate con los nuevos cerramientos y vallados.
NOTA AVINTIA: SE OFERTA IMPERMEABILIZACIÓN CON DOBLE LÁMINA DE 3 KG.

**1.4** Ud REPOSICIÓN DE SOLADO URBANIZACIÓN
1 Ud
Ud. de reposición del solado existente en la urbanización exterior, con posterioridad a la demolición de los petos y elementos existentes en la separación de ambas fases de la parcela.

## 2 MOVIMIENTO DE TIERRAS

*Pliego de condiciones*
Total 2

**2.1** m3 EXCAVACIÓN VACIADO A MÁQUINA
4248.9 m3
Excavación a cielo abierto, en terrenos flojos y compactos, por medios mecánicos, con extracción de tierras fuera de la excavación, en vaciados, sin carga ni transporte al vertedero y con p.p. de medios auxiliares. Medición realizada sobre plano.

**2.2** m3 EXCAVACIÓN POZOS A MÁQUINA
1015.82 m3
Excavación en pozos de cimentación en terrenos flojos y compactos, por medios mecánicos, con extracción de tierras a los bordes, sin carga ni transporte al vertedero, y con p.p. de medios auxiliares. Medición realizada sobre perfil de planos, sin incluir esponjamiento.

**2.3** m3 EXCAVACIÓN ZANJA A MÁQUINA
21.83 m3
Excavación en zanjas, en terrenos flojos y compactos, por medios mecánicos, con extracción de tierras a los bordes, sin carga ni transporte al vertedero y con p.p. de medios auxiliares. Medición realizada sobre perfil de planos, sin incluir esponjamiento.

**2.4** m3 EXCAVACIÓN BATACHES A MÁQUINA
1915.35 m3
Excavación en bataches para cimentación corrida y para ejecución de muros de contención de tierras a 1 cara, en terrenos de consistencia flojos y compactos, por medios mecánicos, con extracción de tierras a los bordes, sin carga ni transporte al vertedero, y con p.p. de medios auxiliares. Medición realizada sobre perfil de planos, sin incluir esponjamiento.

**2.5** m3 EXCAVACIÓN ZANJA SANEAMIENTO A MÁQUINA
189.6 m3
Excavación en zanjas de saneamiento, en terrenos de consistencia flojos y compactos, por medios mecánicos, con extracción de tierras a los bordes, y con posterior relleno y apisonado de las tierras procedentes de la excavación y con p.p. de medios auxiliares. Medición realizada sobre perfil de planos, sin incluir esponjamiento.

**2.6** m3 EXCAVACIÓN ARQUETAS SANEAMIENTO A MÁQUINA
19.84 m3
Excavación en arquetas o pozos de saneamiento, en terrenos de consistencia flojos y compactos, por medios mecánicos, con extracción de tierras a los bordes, y con posterior relleno, apisonado y extendido de las tierras procedentes de la excavación, y con p.p. de medios auxiliares. Medición realizada sobre perfil de planos, sin incluir esponjamiento.

**2.7** m3 TRANSPORTE VERTEDERO CARGA MEC.
7631.83 m3
Transporte de tierras al vertedero, considerando ida y vuelta, con camión bañera basculante cargado a máquina, y con p.p. de medios auxiliares, considerando también la carga y coeficiente de esponjamiento del 15%.

**2.8** m3 RELLENO DE ZAHORRA COMPACTADO MEC.C/APORTE
1385.34 m3
Relleno extendido y apisonado con zahorra de préstamo a cielo abierto, por medios mecánicos, en tongadas de 30 cm. de espesor, hasta conseguir un grado de compactación del 95% del proctor normal, según indicaciones de proyecto, con aporte de tierras, incluso regado de las mismas para subbase de encachado y con p.p. de medios auxiliares.

**2.9** m3 RELLENO TRASDÓS MURO C/MAT. PROPIO
382.39 m3
Relleno localizado en trasdós de muros con productos procedentes de la excavación del vaciado, extendido, humectación y compactación en capas de 30 cm. de espesor, con un grado de compactación del 95% del proctor modificado.

**2.10** m3 RELLENO TRASDÓS MURO C/MAT. FILTRANTE
81.29 m3
Relleno localizado en trasdós de muros con material filtrante de grava 40/80 mm, extendido, y terminado con lámina geotextil en capa superior para posterior relleno y compactado.

**2.11** m3 RELLENO CIELO ABIERTO MECANICO S/APORTE
412.42 m3
Relleno extendido y apisonado de tierras propias a cielo abierto, por medios mecánicos, en tongadas de 30 cm. de espesor, hasta conseguir un grado de compactación del 95% del proctor normal, sin aporte de tierras, incluso regado de las mismas y refino de taludes, y con p.p. de medios auxiliares.

**2.12** m3 RELLENO ZANJAS SANEAMIENTO COMPACTADO
41.64 m3
Relleno, extendido y compactado de zanjas con arena, por medios manuales, con rodillo vibratorio, considerando la arena a pie de tajo, y con p.p. de medios auxiliares.

**2.13** m3 RELLENO Y COMP. ZANJA C/RANA S/APOR.
147.96 m3
Relleno, extendido y compactado de tierras propias en zanjas, por medios manuales, con pisón compactador manual tipo rana, en tongadas de 30 cm. de espesor, sin aporte de tierras, incluso regado de las mismas, y con p.p. de medios auxiliares.

## 3 RED DE SANEAMIENTO

*Pliego de condiciones*
Total 3

**3.1** ud ACOMETIDA RED GRAL.SANEAMIENTO
3 ud
Acometida domiciliaria de saneamiento a la red general municipal, hasta una distancia máxima de 18 m., formada por: rotura del pavimento con compresor, excavación manual de zanjas de saneamiento en terrenos de consistencia dura, colocación de tubería, con junta de goma, tapado posterior de la acometida y reposición del pavimento con hormigón en masa HM-20/P/40/I, sin incluir formación del pozo en el punto de acometida y con p.p. de medios auxiliares. Comprende todos los trabajos, materiales y medios auxiliares necesarios para dejar la unidad completa, permisos y gestiones ante los Organismos correspondientes, pago de tasas, proyectos y permisos de calas. Totalmente instalada, probada y en perfecto estado de funcionamiento, segun Documentos de Proyecto, indicaciones de la D.F. y normativa vigente.Medida la unidad una vez ejecutada.
NOTA AVINTIA: SE INCLUYE LA REPOSICIÓN DE AGLOMERADO.

**3.2** ud POZO LADRI.REGISTRO D=100cm.h=2,00m.
3 ud
Pozo de registro de 100 cm. de diámetro interior y de 200 cm. de profundidad libre, construido con fábrica de ladrillo macizo tosco de 1 pie de espesor, recibido con mortero de cemento M-5, colocado sobre solera de hormigón HA-25/P/40/I de 20 cm. de espesor, ligeramente armada con mallazo; enfoscado y bruñido por el interior redondeando ángulos, con mortero de cemento M-15, incluso con p.p. de recibido de pates, formación de canal en el fondo del pozo y formación de brocal asimétrico en la coronación, para recibir el cerco y la tapa de hierro fundido, terminado con p.p. de medios auxiliares, sin incluir la excavación ni el relleno perimetral posterior, s/ CTE-HS-5.

**3.3** ud POZO SEP/GRASAS PE
1 ud
Pozo separador de grasas de polietileno D=800, con tapa y cerco de hierro fundido y atornillada, colocado sobre solera de hormigón armado de 20 cm. de espesor, instalada y lista para funcionar, incluso la excavación para su alojamiento, relleno perimetral posterior y compactacion, con p.p. de medios auxiliares y ayudas de albañilería. Comprende todos los trabajos, materiales y medios auxiliares necesarios para dejar la unidad completa, ventilación DN 100 como mínimo, hasta cubierta, totalmente instalada, probada y en perfecto estado de funcionamiento, segun Documentos de Proyecto, indicaciones de la D.F. y normativa vigente.Medida la unidad terminada

**3.4** ud BOMBA DOBLE ELEV. WILO-REXA FIT V05DA-224/EAD1-2
1 ud
Suministro e instalación de Sistemas de Bombas sumergibles 2 x Wilo-Rexa FIT V05DA-224/EAD1-2-T0025-540-O
Bomba de motor sumergible de aguas residuales inundable para una instalación sumergida fija y transportable para impulsar aguas residuales y con residuos fecales (en el ámbito de aplicación de la norma EN 12050). Carcasa hidráulica y rodete de fundición gris, carcasa del motor de acero inoxidable. Motor de rotor seco en ejecución de corriente monofásica y trifásica con cámara de bloqueo de aceite, control térmico del motor y cable de conexión de 10 m. Motor monofásico con condensador de funcionamiento integrado. El sellado de la cámara de bloqueo de aceite se realiza mediante dos cierres mecánicos independientes.
Carcasa bomba: EN-GJL-250
Rodete: EN-GJL-250
Eje: AISI 420
Cierre mecánico, lado bomba: SiC / SiC
Cierres estáticas: NBR
Carcasa motor: AISI 304
Paso libre: 50 mm
Diámetro nominal Boca de impulsión: DN50
Máx. Temperatura del fluido: 20 °C
Densidad: 0,99819 kg/dm³
Valor de pH:
Caudal: 20,13 m³/h
Altura de impulsión: 12,00 m
Potencia nominal del motor: 2,5 kW
Velocidad nominal: 2840 1/min
Tipo de corriente: 3~400V/50Hz
Intensidad nominal: 5,2 A
Tipo de arranque: directo
Protección antideflagrante: --
Cable: H07RN-F / 3G1 / 10 m
Clase de aislamiento: F
Tipo de protección: IP 68
Peso: 41,1 kg
Referencia: 6064591
Accesorios: Wilo-Rexa FIT
DrainControl PL 2
Interruptor de flotador WA 65 (cable 5m)
Zócalo de descarga DN50/2RK
Válvula antirretorno, en FG 25
Llave de corte DN 50
Cadena de elevación PCS-CE, acero galvanizado, 5m.
Drain pieza pantalón para TP Num[P]
Comprende todos los trabajos, materiales y medios auxiliares necesarios para dejar la unidad completa, totalmente instalada, probada y en perfecto estado de funcionamiento, cuadros eléctricos de control y mando, alimentaciones, conexiones a red colgada con tuberías y accesorios, válvulas, etc., segun Documentos de Proyecto y CTE-HS-5, indicaciones de la D.F. y normativa vigente. Incluso tuberías y conexiones con red colgada. Medida la unidad terminada.

**3.5** ud POZO BOMBEO PE D=150 cm.h=4,0m
1 ud
Pozo de bombeo PRFV Rasan D=1500 mm. altura máx. 4,00 m., con tapa y cerco de hierro fundido, marca Rasan, fondo plano, entradas y salidas con manguito de unión con junta elástica, entradas y salidas necesarias según plano, con manguitos de unión con junta elástica, con escalera de pates, colocada sobre losa de hormigón armado de 20 cm. de espesor, incluida y relleno hasta 40cm de hormigón estructural, ventilación DN 100 como mínimo, hasta cubierta, terminada posterior relleno y p.p. de medios auxiliares, totalmente nivelada e instalada.

**3.6** ud ARQUETA PREF. PE 400mm.
31 ud
Arqueta registrable PE Rasan D=400 altura máx. 1,20 m., con tapa y cerco de hierro fundido, marca Rasan, fondo semiesférico, entradas y salidas necesarias según plano, con manguitos de unión con junta elástica, incluso excavación, colocada sobre losa de hormigón de 20 cm. de espesor, incluida y p.p. de medios auxiliares, totalmente nivelada e instalada.

**3.7** ud ARQUETA PREF. PE 400mm SUMIDERO
11 ud
Arqueta registrable PE Rasan D=400 altura máx. 1,20 m., con tapa y cerco de hierro fundido, sumidero sifónico de hierro incluido en tapa, marca Rasan, fondo semiesférico, entradas y salidas necesarias según plano, con manguitos de unión con junta elástica, incluso excavación, colocada sobre losa de hormigón de 20 cm. de espesor, incluida y p.p. de medios auxiliares, totalmente nivelada e instalada.

**3.8** ud POZO PE D=60 cm.h=1,7m.
5 ud
Pozo de registro PE Rasan D=600 altura máx. 1,70 m., con tapa y cerco de hierro fundido, marca Rasan, fondo semiesférico, entradas y salidas necesarias según plano, con manguito de unión con junta elástica, incluso excavación, colocada sobre losa de hormigón armado de 20 cm. de espesor, incluida y relleno hasta 40cm de hormigón estructural, posterior relleno y p.p. de medios auxiliares, totalmente nivelada e instalada.

**3.9** ud POZO PE D=60 cm.h=1,7m. SUMIDERO
6 ud
Pozo de registro PE Rasan D=600 altura máx. 1,70 m., con tapa y cerco de hierro fundido, sumidero sifónico de hierro incluido en tapa, marca Rasan, fondo semiesférico, entradas y salidas necesarias según plano, con manguito de unión con junta elástica, incluso excavación, colocada sobre losa de hormigón armado de 20 cm. de espesor, incluida y relleno hasta 40cm de hormigón estructural, posterior relleno y p.p. de medios auxiliares, totalmente nivelada e instalada.

**3.10** ud POZO PE D=80 cm.h=2,7m.
4 ud
Pozo de registro PE Rasan D=800 altura máx. 2,70 m., con tapa y cerco de hierro fundido, marca Rasan, fondo semiesférico, entradas y salidas necesarias según plano, con manguito de unión con junta elástica, con escalera de pates, incluso excavación, colocada sobre losa de hormigón armado de 20 cm. de espesor, incluida y relleno hasta 40cm de hormigón estructural, posterior relleno y p.p. de medios auxiliares, totalmente nivelada e instalada.

**3.11** ud POZO PE D=80 cm.h=2,7m. SUMIDERO
1 ud
Pozo de registro PE Rasan D=800 altura máx. 2,70 m., con tapa y cerco de hierro fundido, sumidero sifónico de hierro incluido en tapa, marca Rasan, fondo semiesférico, entradas y salidas necesarias según plano, con manguito de unión con junta elástica, con escalera de pates, incluso excavación, colocada sobre losa de hormigón armado de 20 cm. de espesor, incluida y relleno hasta 40cm de hormigón estructural, posterior relleno y p.p. de medios auxiliares, totalmente nivelada e instalada.

**3.12** m. TUBO DREN.PVC CORR.DOBLE SN4 D=200 mm
321.61 m.
Tubería de drenaje enterrada de PVC corrugado doble circular ranurado de diámetro nominal 200 mm. y rigidez esférica SN4 kN/m2 (con manguito incorporado). Colocada sobre cama de arena de río de 10 cm. de espesor, revestida con geotextil de 125 g/m2 y rellena con grava filtrante 25 cm. por encima del tubo con cierre de doble solapa del paquete filtrante (realizado con el propio geotextil). Con p.p. de medios auxiliares, sin incluir la excavación de la zanja ni el tapado posterior de la misma por encima de la grava, s/ CTE-HS-5.

**3.13** m. TUBO PVC LISO MULTICAPA ENCOL. 110mm
25 m.
Colector de saneamiento enterrado de PVC liso multicapa con un diámetro 110 mm. encolado. Colocado en zanja, sobre una cama de arena de río de 10 cm. debidamente compactada y nivelada, relleno lateralmente y superiormente hasta 10 cm. por encima de la generatriz con la misma arena; compactando ésta hasta los riñones. Con p.p. de medios auxiliares y sin incluir la excavación ni el tapado posterior de las zanjas, s/ CTE-HS-5.

**3.14** m. TUBO PVC ESTR. J.ELÁS.SN4 C.TEJA 125mm
278 m.
Colector de saneamiento enterrado de PVC de pared estructurada de color teja y rigidez 4 kN/m2; con un diámetro 125 mm. y de unión por junta elástica. Colocado en zanja, sobre una cama de arena de río de 10 cm. debidamente compactada y nivelada, relleno lateralmente y superiormente hasta 10 cm. por encima de la generatriz con la misma arena; compactando ésta hasta los riñones. Con p.p. de medios auxiliares y sin incluir la excavación ni el tapado posterior de las zanjas.

**3.15** m. TUBO PVC ESTR. J.ELÁS.SN4 C.TEJA 160mm
25 m.
Colector de saneamiento enterrado de PVC de pared estructurada de color teja y rigidez 4 kN/m2; con un diámetro 160 mm. y de unión por junta elástica. Colocado en zanja, sobre una cama de arena de río de 10 cm. debidamente compactada y nivelada, relleno lateralmente y superiormente hasta 10 cm. por encima de la generatriz con la misma arena; compactando ésta hasta los riñones. Con p.p. de medios auxiliares y sin incluir la excavación ni el tapado posterior de las zanjas, s/ CTE-HS-5.

**3.16** m. TUBO PVC ESTR. J.ELÁS.SN4 C.TEJA 200mm
20 m.
Colector de saneamiento enterrado de PVC de pared estructurada de color teja y rigidez 4 kN/m2; con un diámetro 200 mm. y de unión por junta elástica. Colocado en zanja, sobre una cama de arena de río de 10 cm. debidamente compactada y nivelada, relleno lateralmente y superiormente hasta 10 cm. por encima de la generatriz con la misma arena; compactando ésta hasta los riñones. Con p.p. de medios auxiliares y sin incluir la excavación ni el tapado posterior de las zanjas, s/ CTE-HS-5.

**3.17** m TUBO PVC ESTR. J.ELÁS.SN4 C.TEJA 250mm
52 m
Colector de saneamiento enterrado de PVC de pared estructurada de color teja y rigidez 4 kN/m2; con un diámetro 250 mm. y de unión por junta elástica. Colocado en zanja, sobre una cama de arena de río de 10 cm. debidamente compactada y nivelada, relleno lateralmente y superiormente hasta 10 cm. por encima de la generatriz con la misma arena; compactando ésta hasta los riñones. Con p.p. de medios auxiliares y sin incluir la excavación ni el tapado posterior de las zanjas, s/ CTE-HS-5.

**3.18** m TUBO PVC ESTR. J.ELÁS.SN4 C.TEJA 315mm
21 m
Colector de saneamiento enterrado de PVC de pared estructurada de color teja y rigidez 4 kN/m2; con un diámetro 315 mm. y de unión por junta elástica. Colocado en zanja, sobre una cama de arena de río de 10 cm. debidamente compactada y nivelada, relleno lateralmente y superiormente hasta 10 cm. por encima de la generatriz con la misma arena; compactando ésta hasta los riñones. Con p.p. de medios auxiliares y sin incluir la excavación ni el tapado posterior de las zanjas, s/ CTE-HS-5.

**3.19** m. COLECTOR COLGADO PVC D=75 mm.
15 m.
Colector de saneamiento colgado de PVC liso color gris, de diámetro 75 mm. y con unión por encolado; colgado mediante abrazaderas metálicas, incluso p.p. de piezas especiales en desvíos y medios auxiliares, totalmente instalado, s/ CTE-HS-5.

**3.20** m. COLECTOR COLGADO PVC D=110 mm.
391 m.
Colector de saneamiento colgado de PVC liso color gris, de diámetro 110 mm. y con unión por encolado; colgado mediante abrazaderas metálicas, incluso p.p. de piezas especiales en desvíos y medios auxiliares, totalmente instalado, s/ CTE-HS-5.

**3.21** m. COLECTOR COLGADO PVC D=125 mm.
195 m.
Colector de saneamiento colgado de PVC liso color gris, de diámetro 125 mm. y con unión por encolado; colgado mediante abrazaderas metálicas, incluso p.p. de piezas especiales en desvíos y medios auxiliares, totalmente instalado, s/ CTE-HS-5.

**3.22** m. COLECTOR COLGADO PVC D=160 mm.
87 m.
Colector de saneamiento colgado de PVC liso color gris, de diámetro 160 mm. y con unión por encolado; colgado mediante abrazaderas metálicas, incluso p.p. de piezas especiales en desvíos y medios auxiliares, totalmente instalado, s/ CTE-HS-5.

**3.23** m. COLECTOR COLGADO PVC D=200 mm.
116 m.
Colector de saneamiento colgado de PVC liso color gris, de diámetro 200 mm. y con unión por encolado; colgado mediante abrazaderas metálicas, incluso p.p. de piezas especiales en desvíos y medios auxiliares, totalmente instalado, s/ CTE-HS-5.

**3.24** m. COLECTOR COLGADO PVC D=250 mm.
32 m.
Colector de saneamiento colgado de PVC liso color gris, de diámetro 250 mm. y con unión por encolado; colgado mediante abrazaderas metálicas, incluso p.p. de piezas especiales en desvíos y medios auxiliares, totalmente instalado, s/ CTE-HS-5.

**3.25** m. COLECTOR COLGADO PVC D=315 mm.
21 m.
Colector de saneamiento colgado de PVC liso color gris, de diámetro 315 mm. y con unión por encolado; colgado mediante abrazaderas metálicas, incluso p.p. de piezas especiales en desvíos y medios auxiliares, totalmente instalado, s/ CTE-HS-5.

**3.26** m. TUBERÍA PVC SERIE B 20 mm.
93 m.
Tubería de PVC de evacuación serie B, de 20 mm. de diámetro, colocada en instalaciones interiores de desagüe, para baños y cocinas, con p.p. de piezas especiales de PVC y con unión pegada, instalada y funcionando.

**3.27** m. TUBERÍA PVC SERIE B 40 mm.
847.5 m.
Tubería de PVC de evacuación serie B, de 40 mm. de diámetro, colocada en instalaciones interiores de desagüe, para baños y cocinas, con p.p. de piezas especiales de PVC y con unión pegada, instalada y funcionando.

**3.28** m. TUBERÍA PVC SERIE B 50 mm.
85 m.
Tubería de PVC de evacuación serie B, de 50 mm. de diámetro, colocada en instalaciones interiores de desagüe, para baños y cocinas, con p.p. de piezas especiales de PVC y con unión pegada, instalada y funcionando.

**3.29** m. TUBERÍA PVC SERIE B J.PEG. 63 mm.
21 m.
Tubería de PVC serie B junta pegada, de 63 mm. de diámetro, con sistema de unión por enchufe con junta pegada (UNE EN1453-1), colocada con abrazaderas metálicas, instalada, incluso con p.p. de piezas especiales de PVC, funcionando. s/CTE-HS-5

**3.30** m. TUBERÍA PVC SERIE B J.PEG. 110 mm.
10 m.
Tubería de PVC serie B junta pegada, de 110 mm. de diámetro, con sistema de unión por enchufe con junta pegada (UNE EN1453-1), colocada con abrazaderas metálicas, instalada, incluso con p.p. de piezas especiales de PVC, funcionando. s/CTE-HS-5

**3.31** m. Sistema de evacuación inson bicapa PVC-U D52/d50
32 m.
Tubería de desagüe insonorizada bicapa de PVC-U D52/d50, Friaphon_Glynwed según DIN 4109, sistema de protección contra incendios e insonorizado, con sistema de unión mediante manguito doble dilatador insertado, colocada con abrazaderas soporte en vertical e isofónicas sueltas con tope en vertical y horizontal, con material aislante en el paso por forjado, incluso con p.p. de piezas especiales insonorizadas del mismo material, totalmente instalado y funcionando, según CTE-HS-5 y DIN 4102.

**3.32** m. Sistema de evacuación inson bicapa PVC-U D78/d70
93 m.
Tubería de desagüe insonorizada bicapa de PVC-U D78/d70, Friaphon_Glynwed según DIN 4109, sistema de protección contra incendios e insonorizado, con sistema de unión mediante manguito doble dilatador insertado, colocada con abrazaderas soporte en vertical e isofónicas sueltas con tope en vertical y horizontal, con material aislante en el paso por forjado, incluso con p.p. de piezas especiales insonorizadas del mismo material, totalmente instalado y funcionando, según CTE-HS-5 y DIN 4102.

**3.33** m SISTEMA EVACUACIÓN INSONORIZADO TRICAPA 110mm
1458 m
Tubería de desagüe insonorizada tricapa de D=110, POLIphon (Glynwed) según UNE-EN 1451, con sistema de unión mediante inserción, colocada con abrazaderas soporte en vertical e isofónicas sueltas con tope en vertical y horizontal, con material aislante en el paso por forjado, incluso con p.p. de piezas especiales insonorizadas del mismo material, totalmente instalado y funcionando, según CTE y EN 14366. Comportamiento al fuego según DIN 4102 clasificación B2 y UNE-EN 13501 clasificación E

**3.34** ud BOTE SIFÓNICO PVC D=110 COLG.
64 ud
Suministro y colocación de bote sifónico de PVC, de 110 mm. de diámetro, colocado suspendido del forjado, con tres entradas de 40 mm., y una salida de 50 mm., y con tapa de acero inoxidable atornillada y con lengüeta de caucho a presión para evitar la salida de olores, instalado, incluso con conexionado de las canalizaciones que acometen y colocación del ramal de salida hasta el manguetón del inodoro, con tubería de PVC de 50 mm. de diámetro, funcionando.

**3.35** ud DESAGÜE PVC C/SIFÓN EN CURVO
9 ud
Suministro y colocación de desagüe de PVC individual, consistente en la colocación de un sifón de PVC curvo, con salida horizontal de 40 mm. de diámetro, y con registro inferior, y conexión de éste mediante tubería de PVC de 40 mm. de diámetro, hasta el punto de desagüe existente, instalado, con uniones roscadas o pegadas; y válido para fregaderos de 1 seno, lavadoras y lavavajillas, incluso con p.p. de piezas especiales de PVC.

**3.36** ud SUM.SIF.PVC.C/REJ.A.INO.105x105 SH 40-50
9 ud
Sumidero sifónico de PVC con rejilla de acero inoxidable de 105x105 mm. y con salida horizontal de 40-50 mm.; para recogida de aguas pluviales o de locales húmedos, instalado y conexionado a la red general de desagüe, incluso con p.p. de pequeño material de agarre y medios auxiliares, y sin incluir arqueta de apoyo.

**3.37** ud CAL.SIF/REF. PVC 200x200 90-110mm
142 ud
Caldereta sifónica extensible de PVC para recogida de aguas pluviales o de locales húmedos, con salida vertical u horizontal s/planos desde 90 a 110 mm. y con rejilla de PVC de 200x200 mm.; instalada y conexionada a la red general de desagüe, incluso p.p. de pequeño material de agarre y medios auxiliares, y sin incluir arqueta de apoyo.

**3.38** ud IMPERMEABILIZACIÓN SUMIDERO
142 ud
Impermeabilización de desagüe, constituida por: refuerzo con lámina asfáltica de oxiasfalto, Glasdan 40 plástico, tipo LO-40-FV, (superficie de 1x1 m.) totalmente adherida al soporte con soplete, previa imprimación asfáltica, Curidan; incluso colocación de cazoleta para desagüe de EPDM, sifónica, de 110 mm. de diámetro, tipo Danosa.

**3.39** ud. VÁLVULA ANTIRRETORNO 315 mm.
1 ud.
Suministro y colocación de Válvula antirretorno de PVC "JIMTEN" de 315 mm de diámetro, color teja, con clapeta de polipropileno, junta labiada y registro en la parte superior, para evitar el paso de aguas residuales al interior del edificio, incluso tapa para registro de la red y p.p. de piezas especiales de PVC, totalmente instalada y funcionando.

**3.40** Ud VÁLVULA ANTIRRETORNO 250 mm.
2 Ud
Instalación y montaje de válvula antirretorno de PVC "JIMTEN" de 250 mm de diámetro, color teja, con clapeta de polipropileno, junta labiada y registro en la parte superior, colocada entre el colector de salida y la acometida. Totalmente montada, conexionada y probada.
Condiciones previas del soporte: Antes de iniciarse las actividades correspondientes al proceso de ejecución, se realizarán las siguientes comprobaciones: Comprobación de que la ubicación corresponde con la de Proyecto.
Incluye: Replanteo de la ubicación de la válvula. Colocación de la válvula.
Condiciones de terminación: Enumeración de las condiciones en que debe quedar la unidad de obra para poder proseguir la ejecución del resto de unidades: La conexión permanecerá cerrada hasta su puesta en servicio.
Criterio de medición de proyecto: Unidad proyectada, según documentación gráfica de Proyecto.

**3.41** ud. REMATE DE VENTILACION EN PVC 110 mm. PARA BAJANTES
23 ud.
Suministro y colocación de sombrerete de ventilación, de salida vertical de diámetro 110 mm, para ventilación primaria de bajantes de aguas residuales, colocado en la terminación de la bajante con sistema de unión por enchufe encolado, para evitar el paso de objetos extraños en la instalación, totalmente instalado, incluso con p.p.de piezas especiales, pequeño material de agarre y medios auxiliares.

**3.42** Pz VÁLVULA MAXIVENT Ø75-110mm
32 Pz
Válvula de ventilación primaria y secundaria de bajantes, marca AQUATECNIC WAVIN, en polipropileno, modelo STUDOR MAXIVENT que incluye mecanismo con diafragma de ventilación interno para evitar el sifonamiento propio e inducido, con una capacidad máxima de aspiración de 32 l/seg a -250 Pa, rejilla de protección anti-insectos y junta elástica para unir por presión. De conformidad con UNE - EN 12056 / 12380 y certificado de calidad BBA. Ref. 7004932.

## 4 CIMENTACIONES Y SOLERAS

*Pliego de condiciones*
Total 4

**4.1** m3 HORM. LIMPIEZA HM-20/P/20/I V. GRÚA
689.52 m3
Hormigón en ciclópeo HM-20 N/mm2, consistencia plástica, Tmáx.20 mm., para ambiente normal, elaborado en central para limpieza relleno para apoyo en capa firme de terreno, nivelado de fondos de cimentación, incluso vertido con grúa, vibrado y colocación. Según normas NTE , EHE-08 y CTE-SE-C. Se considerará el encofrado de 20 cm. en la zona de encachado, en el caso de los pozos aislados de apoyos de muros perimetrales y de jardineras.

**4.2** PA HORM.LIMPIEZA HM-20/P/20/I V. GRÚA -Relleno pozo-
25 PA
Hormigón en masa HM-20 N/mm2, consistencia plástica, Tmáx.20 mm., para ambiente normal, elaborado en central para relleno de pozo existente en parcela, incluso vertido con grúa, vibrado y colocación. Según NTE-CSZ,EHE-08 y CTE-SE-C. Se trata de una estimación alzada de 25 m3 que deberá comprobarse durante la ejecución de la obra.

**4.3** m3 HORM.ARM. ZAPATAS AISLADAS HA-30/P/40/IIa+Qa
327.28 m3
Hormigón armado HA-30 N/mm2, Tmáx.40 mm., para ambiente agresivo IIa+Qa, elaborado en central en relleno de zapatas aisladas, incluso armadura según planos de cimentación, vertido con grúa, vibrado y colocado. Según normas NTE-CSZ , EHE-08 y CTE-SE-C.

**4.4** m3 HORM.ARM. ZAPATAS COMBINADAS HA-30/P/40/IIa+Qa
77.13 m3
Hormigón armado HA-30 N/mm2, Tmáx.40 mm., para ambiente agresivo IIa+Qa, elaborado en central en relleno de zapatas combinadas, incluso armadura superior e inferior definida en planos de cimentación, vertido con grúa, vibrado y colocado. Según normas NTE-CSZ , EHE-08 y CTE-SE-C.

**4.5** m3 HORM.ARM. VIGAS RIOSTRAS HA-30/P/40/IIa+Qa
26.38 m3
Hormigón armado HA-30 N/mm2, consistencia plástica, Tmáx.40 mm., para ambiente agresivo IIa+Qa, elaborado en central en relleno de vigas de atado y zanjas de cimentación (VA-VB-VC), incluso armadura según planos de cimentación, vertido con grúa, vibrado y colocación. Se considerará en la unidad el encofrado de las mismas en los casos necesarios (VC). Según normas NTE-CSZ , EHE-08 y CTE-SE-C.

**4.6** m3 HORM.ARM. HA-25/P/40/IIa MUROS A 1 CARA BATACHES
149.23 m3
Hormigón armado HA-25 N/mm2, consistencia plástica, Tmáx. 20 mm. para ambiente IIa, elaborado en central, en muros ejecutados por bataches, de 25 o 30 cm. de espesor. Incluso armadura definida en planos de detalle, encofrado y desencofrado con paneles metálicos de 2,70x2,40 m. a una cara, ejecutado por bataches de 5 m. de desarrollo máximo, vertido, encofrado y desencofrado con grúa, vibrado y colocado. Según normas NTE-CCM , EHE-08 y CTE-SE-C. Se incluye la parte proporcional de junta estanca contra filtraciones de agua entre tramos de batache tipo Waterstop HDR de elastómero hidrofílico expansivo, colocada en juntas verticales de hormigonado de muros.

**4.7** m3 HORM.ARM. HA-25/P/40/IIa MUROS A 2 CARAS
112.28 m3
Hormigón armado HA-25 N/mm2, consistencia plástica, Tmáx. 20 mm. para ambiente IIa, elaborado en central, en muros de 25 cm. de espesor, incluso armadura definida en planos de detalle, encofrado y desencofrado con paneles metálicos de 3,00x1,00 m. a dos caras, vertido, encofrado y desencofrado con grúa, vibrado y colocado. Según normas NTE-CCM , EHE-08 y CTE-SE-C.

**4.8** m3 HORM.ARM. HA-25/P/40/IIa VIGAS CAMBIO NIVEL SOLERA ENCOFRADO
29.41 m3
Hormigón armado HA-25 N/mm2, consistencia plástica, Tmáx.40 mm., para ambiente IIa, elaborado en central en relleno de zapatas y zanjas de cimentación, incluso armadura Ssegún detalles de cimentación del Proyecto de ejecución, encofrado y desencofrado, por medio de grúa, vibrado y colocado. Según normas NTE-CSZ , EHE-08 y CTE-SE-C.

**4.9** m2 SOLERA HORMIGÓN 20 cm #15x15x8+ENCACHADO 40 cm.
2381.83 m2
Solera de hormigón de 20 cm. de espesor, realizada con hormigón HA-25 N/mm2 para ambiente IIa, Tmáx.20 mm., elaborado en central, i/vertido, colocación y armado con mallazo 15x15x8, p.p. de juntas, aserrado de las mismas y fratasado. En los encuentro con pilares y muros se colocará junta de dilatación de 20 mm. de poliestireno expandido. Colocación de lámina de polietileno de barrrera de vapor previamente, sobre encachado de piedra caliza 40/80 de 40 cm. de espesor, extendido. Según NTE-RSS y EHE-08. Se incluye en la unidad el incremento por las pendientes de la solera en las distintas zonas del sótano.

## 5 ESTRUCTURA

*Pliego de condiciones*
Total 5

**5.1** m2 FORJADO NERVIO IN SITU Y BOVEDILLAS DE HORMIGÓN 20+5 cm
56.25 m2
Estructura de hormigón armado, formado por pilares, vigas y zunchos con forjado 20+5 cm., con nervio in situ, pórticos y zunchos según despiece de planos, bovedilla de hormigón 60x22x25, mallazo 20x30x5 y capa de compresión de HA-25 N/mm2, Tmáx.20 mm., consistencia plástica, elaborado en central, terminado. Según normas EFHE y EHE-08. Sin deducir huecos de escalera por la ejecución de losas inclinadas.

**5.2** m2 FORJADO NERVIO IN SITU Y BOVEDILLAS DE HORMIGÓN 22+5 cm
200.75 m2
Estructura de hormigón armado, formado por pilares, vigas y zunchos con forjado 22+5 cm., con nervio in situ, pórticos y zunchos según despiece de planos, bovedilla de hormigón 60x22x25, mallazo 20x30x5 y capa de compresión de HA-25 N/mm2, Tmáx.20 mm., consistencia plástica, elaborado en central, terminado. Según normas EFHE y EHE-08 y planos del proyecto de ejecución. Sin deducir huecos de escalera por la ejecución de losas inclinadas.

**5.3** m2 FORJADO NERVIO IN SITU Y BOVEDILLAS DE HORMIGÓN 25+5 cm
5036.13 m2
Estructura de hormigón armado, formado por pilares, vigas y zunchos con forjado 25+5 cm., con nervio in situ, pórticos y zunchos según despiece de planos, bovedilla de hormigón 60x30x25, mallazo 20x30x5 y capa de compresión de HA-25 N/mm2, Tmáx.20 mm., consistencia plástica, elaborado en central, terminado. Según normas EFHE y EHE-08. Sin deducir huecos de escalera por la ejecución de losas inclinadas.

**5.4** m3 ESTRUCTURA LOSAS HORMIGÓN ARM. HA-25/P/20
510.26 m3
Hormigón armado HA-25 N/mm2, Tmáx.20 mm., consistencia plástica, elaborado en central, en losas planas, i/p.p. de armadura y refuerzos definidos en planos de detalle, encofrado visto de tablero de madera fenólica según indicaciones de proyecto de ejecución, vertido con pluma-grúa, vibrado y colocado. Según normas NTE-EME, EHL y EHE-08. Se incluye la colocación de berenjenos de remate en vuelos (canto y goterón inferior), así como la limpieza por soplado del tablero previo al hormigonado de la losa, ejecución de losas inclinadas de escalera y peldañeado.

**5.5** m2 RECRECIDO DE FORJADO BOVEDILLA + LOSA 5 CM. HORM.
204.45 m2
Recrecido de zonas de forjado de techo de planta sótano, realizado mediante la colocación de bovedilla de canto rebajado sobre forjado ya ejecutado y capa de compresión formada por losa de hormigón armado HA-25/P/40/I, con una cuantía media de acero B 500 S de 15 kg., de 5 cm. de espesor, incluso vibrado y curado. En zonas de espesor <15 cm., se realizará un relleno mediante hormigón aligerado tipo Arlita. Las cotas finales del recrecido deberán comprobarse con el plano de arquitectura.

## 6 CUBIERTAS

*Pliego de condiciones*
Total 6

**6.1** m2 CUBIERTA INV. NO TRANSITABLE CON GRAVA -Pª Cubierta-
459.06 m2
Cubierta invertida no transitable constituida por: capa de mortero de cemento de espesor medio 8 cm. en formación de pendiente, membrana bicapa no adherida, a base de lámina de betún plastomérico APP tipo Morterplas polimérica FV 4 kg. (LBM-40-FV), y otra lámina de betún plastomérico APP tipo Morterplas polimérica PE 4 kg. (LBM-40-PE) adherida a fuego a la anterior, aislamiento térmico de poliestireno extruído en dos capas a mata juntas de 15 cm. de espesor tipo Roofmate SL, capa separadora tipo Terram 700, incluso extendido de una capa de canto rodado 20/40 mm. de 5 cm. de espesor. Se incluye la p.p. de remates, encuentros de lámina con petos o perímetro y sumideros.
NOTA AVINTIA: SE OFERTA IMPERMEABILIZACIÓN CON DOBLE LÁMINA DE 3 KG.
NOTA AVINTIA: SE OFERTA REMATE DE CUBIERTA ESTANDAR ACABADO SUPERIORMENTE CON PERFIL GALVANIZADO.

**6.2** m2 CUBIERTA TRANSITABLE PARA SOLAR -Terrazas Asfaltica-
1249.41 m2
Cubierta transitable tradicional, formada por barrera de vapor, colocación de aislamiento térmico de poliestireno extruído en dos capas a mata juntas de 15 cm de espesor total, lámina geotextil de 300 gr./m2, capa de mortero de cemento de espesor medio 8 cm. en formación de pendientes; Colocación de doble impermeabilización tipo lamina asfaltica según especificaciones de proyecto de ejecución y normativa vigente. Lamina geotextil de 300 gr./m2. i/ p.p de remates y sumideros. Preparado para posterior ejeución de terminación. Cumple la norma UNE 104-402/96. Se incluye la p.p. de remates, encuentros de lámina con petos o perímetro y sumideros.
NOTA AVINTIA: SE OFERTA IMPERMEABILIZACIÓN CON DOBLE LÁMINA DE 3 KG.
NOTA AVINTIA: SE OFERTA REMATE DE CUBIERTA ESTANDAR ACABADO SUPERIORMENTE CON PERFIL GALVANIZADO.

**6.3** m2 CUBIERTA JARDÍN C/LÁMINA DRENANTE -Jardin Pª Bª-
297.73 m2
Cubierta ajardinada constituida por: capa de arcilla expandida en seco de espesor medio 10 cm., en formación de pendiente; con mallazo de acero 300x300x6 mm., tendido de mortero de cemento M-5, de 2 cm. de espesor; imprimación asfáltica Curidan; lámina asfáltica de betún elastómero Glasdan 30 P elast, totalmente adherida al soporte con soplete; lámina asfáltica de betún elastómero SBS Esterdan plus 50/GP elast jardín, totalmente adherida a la anterior con soplete sin coincidir juntas, drenaje ligero realizado con lámina drenante Danodren jardín. Lista para extender capa de tierra vegetal. Solución según membrana GA-6. según UNE 104-402/96. Cumple con los requisitos del C.T.E.
NOTA AVINTIA: SE OFERTA CON HORMIGÓN CELULAR EN LUGAR DE ARCILLA EXPANDIDA.
NOTA AVINTIA: SE OFERTA REMATE DE CUBIERTA ESTANDAR ACABADO SUPERIORMENTE CON PERFIL GALVANIZADO.

## 7 ALBAÑILERÍA

*Pliego de condiciones*
Total 7

**7.1** m2 FÁB. LCV - 1/2 p GRES KLINKER DESTONIFICADO - Fachadas
3439.2 m2
Fábrica de ladrillo cara vista Klinker color marrón destonificado de 23,6x11,5x5,2 cm. de 1/2 pie de espesor, recibido con mortero de cemento CEM II/B-P 32,5 N y arena de río tipo M-5, preparado en central y suministrado a pie de obra, con colocación según criterio de detalles de proyecto o de la Dirección Facultativa, de armadura de acero galvanizado, en forma de cercha y recubierta de resina epoxi, Murfor RND.5/E-50, según EC6+CTE, i/replanteo, nivelación y aplomado, p.p. de enjarjes, mermas y roturas, humedecido de las piezas, rejuntado, limpieza y medios auxiliares. Según UNE-EN-998-1:2004, RC-08, NTE-FFL y CTE-SE-F. Se incluye la aplicación de pintura impermeabilizante con propiedades termoacústicas en tratamiento de puente térmico de cantos de forjado. Medición deduciendo huecos de puertas exteriores.
NOTA AVINTIA: SE OFERTA RECIBIDO CON MORTERO GRIS.

**7.2** m2 FÁB. LCV 1/2 p GRES KLINKER DESTONIFICADO -Divisiones terrazas
54.18 m2
Fábrica de ladrillo cara vista Klinker color marrón destonificado de 23,6x11,5x5,2 cm. de 1/2 pie de espesor, con pilastras a una distancia especificado por DF, recibido con mortero de cemento CEM II/B-P 32,5 N y arena de río tipo M-5, preparado en central y suministrado a pie de obra, con colocación según criterio de detalles de proyecto o de la Dirección Facultativa, de armadura de acero galvanizado, en forma de cercha y recubierta de resina epoxi, Murfor RND.5/E-50, según EC6+CTE, i/ replanteo, nivelación, aplomado, p.p. de enjarjes, mermas y roturas, humedecido de las piezas, rejuntado, limpieza y medios auxiliares. Según RC-08, UNE-EN-998-1:2004, NTE-FFL, PTL y CTE-SE-F.
NOTA AVINTIA: SE OFERTA RECIBIDO CON MORTERO GRIS.

**7.3** m2 FÁB. LCV 1/2 p GRES KLINKER DEST. - Petos de patios y Vallados
354.36 m2
Fábrica de ladrillo cara vista Klinker color marrón destonificado de 23,6x11,5x5,2 cm. de 1/2 pie de espesor, con pilastras a una distancia especificado por DF, recibido con mortero de cemento CEM II/B-P 32,5 N y arena de río tipo M-5, preparado en central y suministrado a pie de obra, con colocación según criterio de detalles de proyecto o de la Dirección Facultativa, de armadura de acero galvanizado, en forma de cercha y recubierta de resina epoxi, Murfor RND.5/E-50, según EC6+CTE, i/ replanteo, nivelación, aplomado, p.p. de enjarjes, mermas y roturas, humedecido de las piezas, rejuntado, limpieza y medios auxiliares. Según RC-08, UNE-EN-998-1:2004, NTE-FFL, PTL y CTE-SE-F.
NOTA AVINTIA: SE OFERTA RECIBIDO CON MORTERO GRIS.

**7.4** m2 FÁB. LCV 1/2 p GRES KLINKER DEST. - Petos jardineras y urb
223.76 m2
Fábrica de ladrillo cara vista Klinker color marrón destonificado de 23,6x11,5x5,2 cm. de 1/2 pie de espesor, con pilastras a una distancia especificado por DF, recibido con mortero de cemento CEM II/B-P 32,5 N y arena de río tipo M-5, preparado en central y suministrado a pie de obra, con colocación según criterio de detalles de proyecto o de la Dirección Facultativa, de armadura de acero galvanizado, en forma de cercha y recubierta de resina epoxi, Murfor RND.5/E-50, según EC6+CTE, i/ replanteo, nivelación, aplomado, p.p. de enjarjes, mermas y roturas, humedecido de las piezas, rejuntado, limpieza y medios auxiliares. Según RC-08, UNE-EN-998-1:2004, NTE-FFL, PTL y CTE-SE-F.

**7.5** m2 FÁB. LCV 1/2 p GRES KLINKER DESTONIFICADO - Petos terrazas-
1221.9 m2
Fábrica de ladrillo cara vista Klinker color marrón destonificado de 23,6x11,5x5,2 cm. de 1/2 pie de espesor, con pilastras a una distancia especificado por DF, recibido con mortero de cemento CEM II/B-P 32,5 N y arena de río tipo M-5, preparado en central y suministrado a pie de obra, con colocación según criterio de detalles de proyecto o de la Dirección Facultativa, de armadura de acero galvanizado, en forma de cercha y recubierta de resina epoxi, Murfor RND.5/E-50, según EC6+CTE, i/ replanteo, nivelación, aplomado, p.p. de enjarjes, mermas y roturas, humedecido de las piezas, rejuntado, limpieza y medios auxiliares. Según RC-08, UNE-EN-998-1:2004, NTE-FFL, PTL y CTE-SE-F.

**7.6** m2 FÁB. LCV 1/2 p GRES KLINKER DESTONIFICADO - Petos cubierta-
266.16 m2
Fábrica de ladrillo cara vista Klinker color marrón destonificado de 23,6x11,5x5,2 cm. de 1/2 pie de espesor,con pilastras a una distancia especificado por DF. recibido con mortero de cemento CEM II/B-P 32,5 N y arena de río tipo M-5, preparado en central y suministrado a pie de obra, con colocación según criterio de detalles de proyecto o de la Dirección Facultativa, de armadura de acero galvanizado, en forma de cercha y recubierta de resina epoxi, Murfor RND.5/E-50, según EC6+CTE, i/ replanteo, nivelación, aplomado, p.p. de enjarjes, mermas y roturas, humedecido de las piezas, rejuntado, limpieza y medios auxiliares. Según RC-08, UNE-EN-998-1:2004, NTE-FFL, PTL y CTE-SE-F.

**7.7** m2 FÁB. LADR PERFORADO - 1/2 PIE -ASCENSOR, DISTRIBUCIÓN Sº Y Cª-
955.15 m2
Fábrica de ladrillo perforado tosco de 24x11,5x7 cm., de 1/2 pie de espesor en interior, recibido con mortero de cemento CEM II/B-P 32,5 N y arena de río tipo M-5, preparado en central y suministrado a pie de obra, para revestir, i/replanteo, nivelación y aplomado, p.p. de enjarjes, mermas, roturas, humedecido de las piezas, rejuntado, cargaderos, mochetas, plaquetas, esquinas, limpieza y medios auxiliares. Según UNE-EN-998-1:2004, RC-08, NTE-FFL, CTE-SE-F. Medido a cinta corrida, compensando el deducido de los huecos por el recibido de éstos.

**7.8** m2 FÁB. LADR PERFORADO - 1/2 PIE -MEDIANERÍAS VIVS/ZZCC-
779.03 m2
Fábrica de ladrillo perforado tosco de 24x11,5x7 cm., de 1/2 pie de espesor en separación de zonas comunes con viviendas, recibido con mortero de cemento CEM II/B-P 32,5 N y arena de río tipo M-5, preparado en central y suministrado a pie de obra, para revestir, i/replanteo, nivelación y aplomado, p.p. de enjarjes, mermas, roturas, humedecido de las piezas, rejuntado, cargaderos, mochetas, plaquetas, esquinas, limpieza y medios auxiliares. Según UNE-EN-998-1:2004, RC-08, NTE-FFL, CTE-SE-F. Se incluye apoyo y retacado superior con lámina 10 mm. porexpan y yeso, según detalles de proyecto de ejecución y CTE-DB-HR, medido a cinta corrida

**7.9** m2 TABICON LHD 24x11,5x7cm. -TRASTEROS-
343.41 m2
Tabique de ladrillo cerámico hueco doble 24x11,5x7 cm., en distribuciones de planta baja, recibido con mortero de cemento CEM II/B-P 32,5 N y arena de río de dosificación, tipo M-7,5, i/ replanteo, aplomado y recibido de cercos, roturas, humedecido de las piezas y limpieza. Parte proporcional de andamiajes y medios auxiliares. Según UNE-EN-998-1:2004, RC-08, NTE-PTL y CTE-SE-F, medido a cinta corrida.

**7.10** m2 TABIQUE RASILLÓN 50x20x7cm. -MEDIANERÍAS VIV/VIV-
269.66 m2
Tabique de rasillón dimensiones 50x20x7 cm. en separación entre viviendas, recibido con mortero de cemento CEM II/B-P 32,5 N y arena de río, tipo M-7,5, preparado en central y suministrado a pie de obra, i/ replanteo, aplomado y recibido de cercos, roturas, humedecido de las piezas y limpieza. Parte proporcional de andamiajes y medios auxiliares. Según UNE-EN-998-1:2004, RC-08, NTE-PTL y CTE-SE-F. Se incluye apoyo y retacado superior con lámina 10 mm. porexpan y yeso, según detalles de proyecto de ejecución y CTE-DB-HR, medido a cinta corrida

**7.11** m2 TABIQUE (2x13+46+2x13) e=98mm./600 -Divis. int.: zona seca/seca-
1727.02 m2
Tabique múltiple autoportante formado por montantes separados 600 mm. y canales de perfiles de chapa de acero galvanizado de 46 mm., atornillado por cada cara dos placas de 13 mm. de espesor con un ancho total de 98 mm., con la instalación del panel arena 60 en el interior del tabique. I/p.p. de tratamiento de huecos, paso de instalaciones, tornillería, pastas de agarre y juntas, cintas para juntas, anclajes para suelo y techo, limpieza y medios auxiliares. Totalmente terminado y listo para imprimar y pintar o decorar. Según NTE-PTP, UNE 102040 IN y ATEDY. Medido a cinta corrida, compensando el deducido de los huecos por el recibido de éstos.

**7.12** m2 TABIQUE (2x13+70+15W) e=110mm./600 -Divis. int.: zona seca/hum.-
808.87 m2
Tabique múltiple autoportante formado por montantes separados 600 mm. y canales de perfiles de chapa de acero galvanizado de 70 mm., atornillado por una cara dos placas de 13 mm. de espesor y por la otra una placa resistente a la humedad WA, con un ancho total de 110 mm., con la instalación del panel arena 60 en el interior del tabique. I/p.p. de tratamiento de huecos, paso de instalaciones, tornillería, pastas de agarre y juntas, cintas para juntas, anclajes para suelo y techo, limpieza y medios auxiliares. Totalmente terminado y listo para imprimar y pintar o decorar. Según NTE-PTP, UNE 102040 IN y ATEDY. Medido a cinta corrida, compensando el deducido de los huecos por el recibido de éstos.

**7.13** m2 TABIQUE (15W+70+15W) e=100mm./600 -Divis. int.: zona hum./hum.-
130.82 m2
Tabique múltiple autoportante formado por montantes separados 600 mm. y canales de perfiles de chapa de acero galvanizado de 70 mm. atornillado por cada una de las caras con una placa de 15 mm de espesor resistente a la humedad WA, con un ancho total de 100 mm., con la instalación del panel arena 60 en el interior del tabique. I/p.p. de tratamiento de huecos, paso de instalaciones, tornillería, pastas de agarre y juntas, cintas para juntas, anclajes para suelo y techo, limpieza y medios auxiliares. Totalmente terminado y listo para imprimar y pintar o decorar. Según NTE-PTP, UNE 102040 IN y ATEDY. Medido a cinta corrida, compensando el deducido de los huecos por el recibido de éstos.

**7.14** m2 TABIQUE RF (15+15+46 / 46+15+15) e=152mm./600 -Div. int. Bodega-
768.27 m2
Tabique múltiple autoportante formado por doble sistema de montantes separados 600 mm. y canales de perfiles de chapa de acero galvanizado de 46 mm., atornillado por cada cara dos placas FOC resistentes al fuego de 15 mm. de espesor, con un ancho total de 152 mm., con aislamiento MW de 40 mm en cada montante (doble estructura) y chapa metálica intermedia. I/p.p. de tratamiento de huecos, paso de instalaciones, tornillería, pastas de agarre y juntas, cintas para juntas, anclajes para suelo y techo, limpieza y medios auxiliares. Totalmente terminado y listo para imprimar y pintar o decorar. Según NTE-PTP, UNE 102040 IN y ATEDY. Medido a cinta corrida, compensando el deducido de los huecos por el recibido de éstos.

**7.15** m2 TRASDOSADO SEMIDIRECTO 13mm. -BODEGAS-
274.78 m2
Trasdosado semidirecto formado por maestras separadas 400 mm. de chapa de acero galvanizado de 82 mm., atornillado con tornillos autoperforantes de acero, placa yeso laminado de 13 mm. de espesor, sin aislamiento. I/p.p. de tratamiento de huecos, paso de instalaciones, tornillería, pastas de agarre y juntas, cintas para juntas, anclajes para suelo y techo, limpieza y medios auxiliares. Totalmente terminado y listo para imprimar y pintar o decorar. Según NTE-PTP, UNE 102040 IN y ATEDY. Medido a cinta corrida.

**7.16** m2 TRASDOSADO AUTOPORT. (15+48+MW) -Fachada (zona seca)
2382.47 m2
Trasdosado autoportante formado por montantes separados 600 mm. y canales de perfiles de chapa de acero galvanizado de 46 mm., atornillado por la cara externa una placa de yeso laminado de 15 mm. de espesor con un ancho total de 63 mm., con panel rígido de lana mineral de 40 mm. de espesor. I/p.p. de tratamiento de huecos, paso de instalaciones, tornillería, pastas de agarre y juntas, cintas para juntas, anclajes para suelo y techo, limpieza y medios auxiliares. Totalmente terminado y listo para imprimar y pintar o decorar. Según NTE-PTP, UNE 102040 IN y ATEDY. Medición realizada a cinta corrida, compensando el deducido de los huecos por el recibido de éstos.

**7.17** m2 TRASDOSADO AUTOPORT.(15W+48+MW) -Fachada (zona hum.)
330.32 m2
Trasdosado autoportante formado por montantes separados 600 mm. y canales de perfiles de chapa de acero galvanizado de 48mm., atornillado por la cara externa una placa de yeso laminado de 15 mm. de espesor tipo WA resistente a la humedad con un ancho total de 63 mm., con panel rígido de lana mineral de 40 mm. de espesor y 70 Kg/m3. I/p.p. de tratamiento de huecos, paso de instalaciones, tornillería, pastas de agarre y juntas, cintas para juntas, anclajes para suelo y techo, limpieza y medios auxiliares. Totalmente terminado y listo para imprimar y pintar o decorar. Según NTE-PTP, UNE 102040 IN y ATEDY. Medición realizada a cinta corrida, compensando el deducido de los huecos por el recibido de éstos.

**7.18** m2 TRASDOSADO AUTOPORT. (15(W)+48+LR) -patinillo ventil. e insts.-
281.43 m2
Trasdosado autoportante en patinillos de ventilación forzada, formado por montantes separados 600 mm. y canales de perfiles de chapa de acero galvanizado de 48mm., atornillado por la cara externa una placa de yeso laminado de 15 mm. de espesor (del tipo WA resistente a la humedad en zonas húmedas)con un ancho total de 63 mm., con panel rígido de lana de roca de 50 mm. de espesor y 70 Kg/m3. I/p.p. de tratamiento de huecos, paso de instalaciones, tornillería, pastas de agarre y juntas, cintas para juntas, anclajes para suelo y techo, limpieza y medios auxiliares. Totalmente terminado y listo para imprimar y pintar o decorar. Según NTE-PTP, UNE 102040 IN y ATEDY. Medición realizada a cinta corrida, compensando el deducido de los huecos por el recibido de éstos.

**7.19** m2 TABLERO CERÁMICO RASILLÓN 50x20x4 + CAPA COMPRESIÓN 5 CM.
31.12 m2
Formación de tablero cerámico de rasillón hueco sencillo 100x20x4 cm., recibido con mortero de cemento CEM II/B-P 32,5 N y arena de río, capa de compresión de 5 cm. hormigón de dosificación 330 kg. y mallazo de acero 15x30x0,6 cm. Incluso replanteo, nivelación, aplomado, enjarjes, mermas y roturas, humedecido de las piezas, rejuntado, limpieza y medios auxiliares. Según RC-08, CTE-SE-F, NTE-QT y NTE-EAV.

**7.20** Ml FORMACIÓN PELDAÑO
407.65 Ml
Ml. Formación de peldañeado de escaleras con ladrillo perforado de 24x12x7, recibido con mortero de cemento y arena de río 1/6.
NOTA AVINTIA: SE OFERTA PELDAÑO DE HORMIGÓN, EJECUTADO SIMULTÁNEAMENTE CON LA LOSA DE ESCALERA.

**7.21** UD SELLADO JUNTAS DILATACION
1 UD
Ejecucion de sellado de juntas incluyendo el saneado de las mismas y la aplicación de material elastico de color similar al ladrillo.

**7.22** UD RECIBIDO BAÑERAS Ó DUCHAS
64 UD
Recibido de bañeras o duchas con ladrillo hueco sencillo y mortero de cemento CEM II/A-P 32,5R y arena de río 1/4, i/tabicado de faldón con ladrillo hueco sencillo, sellado de juntas, limpieza y medios auxiliares.

**7.23** ud AYUDAS ALBAÑILERÍA ELECTRICIDAD
1 ud
Conjunto de AYUDAS DE ALBAÑILERÍA para dejar la instalación de ELECTRICIDAD completamente terminada, incluyendo:
-Apertura y tapado de rozas.
-Apertura de agujeros en paramentos.
-Colocación de pasamuros.
-Fijación de soportes.
-Construcción de bancadas.
-Construcción y recibido de cajas para elementos empotrados.
-Apertura de agujeros en falsos techos.
-Carga, descarga y elevación de materiales.
-Sellado de agujeros y huecos de paso de instalaciones.
-Recibidos, limpieza, remates y medios auxiliares.
En general, todo aquello necesario para el montaje de la instalación.
Comprende todos los trabajos, materiales y medios auxiliares necesarios para dejar la unidad completa, totalmente instalada, probada y en perfecto estado de funcionamiento, según Documentos de Proyecto, indicaciones de la D.F. y normativa vigente.

**7.24** ud AYUDAS ALBAÑILERÍA FONTANERÍA Y SANEAMIENTO
1 ud
Conjunto de AYUDAS DE ALBAÑILERÍA para dejar la instalación de FONTANERÍA Y SANEAMIENTO completamente terminada, incluyendo:
-Apertura y tapado de rozas.
-Apertura de agujeros en paramentos.
-Colocación de pasamuros.
-Fijación de soportes.
-Construcción de bancadas.
-Construcción y recibido de cajas para elementos empotrados.
-Apertura de agujeros en falsos techos.
-Carga, descarga y elevación de materiales.
-Sellado de agujeros y huecos de paso de instalaciones.
-Recibidos, limpieza, remates y medios auxiliares.
En general, todo aquello necesario para el montaje de la instalación.
Comprende todos los trabajos, materiales y medios auxiliares necesarios para dejar la unidad completa, totalmente instalada, probada y en perfecto estado de funcionamiento, según Documentos de Proyecto, indicaciones de la D.F. y normativa vigente.

**7.25** ud AYUDAS ALBAÑILERIA GAS
1 ud
Conjunto de AYUDAS DE ALBAÑILERIA para dejar la instalación de GAS completamente terminada, incluyendo:
-Apertura y tapado de rozas.
-Apertura de agujeros en paramentos.
-Colocación de pasamuros.
-Fijación de soportes.
-Construcción de bancadas.
-Construcción y recibido de cajas para elementos empotrados.
-Apertura de agujeros en falsos techos.
-Carga, descarga y elevación de materiales.
-Sellado de agujeros y huecos de paso de instalaciones.
-Recibidos, limpieza, remates y medios auxiliares.
En general, todo aquello necesario para el montaje de la instalación.
Comprende todos los trabajos, materiales y medios auxiliares necesarios para dejar la unidad completa, totalmente instalada, probada y en perfecto estado de funcionamiento, según Documentos de Proyecto, indicaciones de la D.F. y normativa vigente.
NOTA.- INCLUIDO.

**7.26** ud AYUDAS ALBAÑILERÍA CALEFACCIÓN Y CLIMATIZACIÓN
1 ud
Conjunto de AYUDAS DE ALBAÑILERÍA para dejar la instalación de CALEFACCION Y CLIMATIZACIÓN completamente terminada, incluyendo:
-Apertura y tapado de rozas.
-Apertura de agujeros en paramentos.
-Colocación de pasamuros.
-Fijación de soportes.
-Construcción de bancadas.
-Construcción y recibido de cajas para elementos empotrados.
-Apertura de agujeros en falsos techos.
-Carga, descarga y elevación de materiales.
-Sellado de agujeros y huecos de paso de instalaciones.
-Recibidos, limpieza, remates y medios auxiliares.
En general, todo aquello necesario para el montaje de la instalación.
Comprende todos los trabajos, materiales y medios auxiliares necesarios para dejar la unidad completa, totalmente instalada, probada y en perfecto estado de funcionamiento, según Documentos de Proyecto, indicaciones de la D.F. y normativa vigente.

**7.27** ud AYUDAS ALBAÑILERIA VENTILACION
1 ud
Ayudas de albañileria a la instalacion de ventilacion incluyendo mano de obra en carga y descarga, materiales, apertura y tapado de rozas, recibidos, limpieza, remates y medios auxiliares.

**7.28** ud AYUDAS ALBAÑILERÍA PROT. CONTRA INCENDIOS
1 ud
Conjunto de AYUDAS DE ALBAÑILERÍA para dejar la instalación de PROTECCIÓN CONTRA INCENDIOS completamente terminada, incluyendo:
-Apertura y tapado de rozas.
-Apertura de agujeros en paramentos.
-Colocación de pasamuros.
-Fijación de soportes.
-Construcción de bancadas.
-Construcción y recibido de cajas para elementos empotrados.
-Apertura de agujeros en falsos techos.
-Carga, descarga y elevación de materiales.
-Sellado de agujeros y huecos de paso de instalaciones.
-Recibidos, limpieza, remates y medios auxiliares.
En general, todo aquello necesario para el montaje de la instalación.
Comprende todos los trabajos, materiales y medios auxiliares necesarios para dejar la unidad completa, totalmente instalada, probada y en perfecto estado de funcionamiento, según Documentos de Proyecto, indicaciones de la D.F. y normativa vigente.

**7.29** ud AYUDAS ALBAÑILERÍA PANELES SOLARES
1 ud
Conjunto de AYUDAS DE ALBAÑILERÍA para dejar la instalación de PANELES SOLARES completamente terminada, incluyendo:
-Apertura y tapado de rozas.
-Apertura de agujeros en paramentos.
-Colocación de pasamuros.
-Fijación de soportes.
-Construcción de bancadas.
-Construcción y recibido de cajas para elementos empotrados.
-Apertura de agujeros en falsos techos.
-Carga, descarga y elevación de materiales.
-Sellado de agujeros y huecos de paso de instalaciones.
-Recibidos, limpieza, remates y medios auxiliares.
En general, todo aquello necesario para el montaje de la instalación.
Comprende todos los trabajos, materiales y medios auxiliares necesarios para dejar la unidad completa, totalmente instalada, probada y en perfecto estado de funcionamiento, según Documentos de Proyecto, indicaciones de la D.F. y normativa vigente.

**7.30** ud AYUDAS ALBAÑILERÍA INST. TELECOMUNICACIONES
1 ud
Conjunto de AYUDAS DE ALBAÑILERÍA para dejar la instalación común de TELECOMUNICACIONES completamente terminada, incluyendo:
-Apertura y tapado de rozas.
-Apertura de agujeros en paramentos.
-Colocación de pasamuros.
-Fijación de soportes.
-Construcción y recibido de cajas para elementos empotrados.
-Apertura de agujeros en falsos techos.
-Carga, descarga y elevación de materiales.
-Sellado de agujeros y huecos de paso de instalaciones.
-Recibidos, limpieza, remates y medios auxiliares.
En general, todo aquello necesario para el montaje de la instalación.
Comprende todos los trabajos, materiales y medios auxiliares necesarios para dejar la unidad completa, totalmente instalada, probada y en perfecto estado de funcionamiento, según Documentos de Proyecto de Telecomunicaciones, indicaciones de la D.F. y normativa vigente.

**7.31** Ud AYUDA ALBAÑILERÍA A ASCENSOR
1 Ud
Conjunto de AYUDAS DE ALBAÑILERÍA para dejar la instalación de ASCENSORES completamente terminada, incluyendo perflería metálica de apoyo a guías, cargaderos en puertas, vigas para montaje, recibido de cuadro de maniobras, siendo todo lo necesario para el montaje de los mismos.

**7.32** m2 TRASDOSADO AUTOPORT. (15+48+MW) -Sep. vivs y mochetas (z. seca)
564.78 m2
Trasdosado autoportante formado por montantes separados 600 mm. y canales de perfiles de chapa de acero galvanizado de 48 mm., atornillado por la cara externa una placa de yeso laminado de 15 mm. de espesor con un ancho total de 63 mm. con panel rígido de lana mineral de 40 mm. de espesor. I/p.p. de tratamiento de huecos, paso de instalaciones, tornillería, pastas de agarre y juntas, cintas para juntas, anclajes para suelo y techo, limpieza y medios auxiliares. Totalmente terminado y listo para imprimar y pintar o decorar. Según NTE-PTP, UNE 102040 IN y ATEDY. Medición realizada a cinta corrida, compensando el deducido de los huecos por el recibido de éstos.

**7.33** m2 TRASDOSADO AUTOPORT. (15W+70+MW) -Sep. viv y mochetas (z. hum.)
452.08 m2
Trasdosado autoportante formado por montantes separados 600 mm. y canales de perfiles de chapa de acero galvanizado de 70 mm., atornillado por la cara externa una placa de yeso laminado de 15 mm. de espesor tipo WA resistente a la humedad con un ancho total de 63 mm. con panel rígido de lana mineral de 40 mm. de espesor. I/p.p. de tratamiento de huecos, paso de instalaciones, tornillería, pastas de agarre y juntas, cintas para juntas, anclajes para suelo y techo, limpieza y medios auxiliares. Totalmente terminado y listo para imprimar y pintar o decorar. Según NTE-PTP, UNE 102040 IN y ATEDY. Medición realizada a cinta corrida, compensando el deducido de los huecos por el recibido de éstos.

**7.34** m2 TRASDOSADO AUTOPORT. (2x15+48+MW) -Sep. viv y zzcc (z. seca)
239.78 m2
Trasdosado autoportante formado por montantes separados 600 mm. y canales de perfiles de chapa de acero galvanizado de 48 mm., atornillado por la cara externa dos placas de yeso laminado de 15 mm. de espesor con un ancho total de 78 mm. con panel rígido de lana mineral de 40 mm. de espesor. I/p.p. de tratamiento de huecos, paso de instalaciones, tornillería, pastas de agarre y juntas, cintas para juntas, anclajes para suelo y techo, limpieza y medios auxiliares. Totalmente terminado y listo para imprimar y pintar o decorar. Según NTE-PTP, UNE 102040 IN y ATEDY. Medición realizada a cinta corrida, compensando el deducido de los huecos por el recibido de éstos.

**7.35** m2 TRASDOSADO AUTOPORT. (2x15W+70+MW) -Sep. viv y zzcc (z. hum.)
532.94 m2
Trasdosado autoportante formado por montantes separados 600 mm. y canales de perfiles de chapa de acero galvanizado de 70 mm., atornillado por la cara externa dos placas de yeso laminado de 15 mm. de espesor tipo WA resistente a la humedad con un ancho total de 100 mm. con panel rígido de lana mineral de 40 mm. de espesor. I/p.p. de tratamiento de huecos, paso de instalaciones, tornillería, pastas de agarre y juntas, cintas para juntas, anclajes para suelo y techo, limpieza y medios auxiliares. Totalmente terminado y listo para imprimar y pintar o decorar. Según NTE-PTP, UNE 102040 IN y ATEDY. Medición realizada a cinta corrida, compensando el deducido de los huecos por el recibido de éstos.

## 8 AISLAMIENTOS E IMPERMEABILIZACIONES
Total 8

**8.1** m2 AISLAMIENTO CÁMARAS PANEL LANA MINERAL 80 mm.
2301.16 m2
Aislamiento termoacústico en cámaras con paneles de lana mineral de espesor 80 mm, adherido con mortero al cerramiento de fachada, colocados a tope para evitar cualquier eventual puente térmico, i/p.p. de corte, adhesivo de colocación, medios auxiliares.

**8.2** m2 AISLAMIENTO BAJO PAVIMENTO XPS 100 MM. + LAM. GEOTEXTIL
767.61 m2
Aislamiento térmico bajo pavimento, mediante placas rígidas de poliestireno extruído NIII I XPS de 100 mm. de espesor y colocación de lámina geotextil de 300 gr./m2 previo a la colocación de la capa de recrecido de plastón, incluso p.p. de cortes y colocación

**8.3** m2 AISLAMIENTO BAJO PAVIMENTO XPS 20 MM. + LAM. GEOTEXTIL
2322.45 m2
Aislamiento térmico bajo pavimento, mediante placas rígidas de poliestireno extruído NIII I XPS de 20 mm. de espesor y colocación de lámina geotextil de 300 gr./m2 previo a la colocación de la capa de recrecido de plastón, incluso p.p. de cortes y colocación

**8.4** m2 AISLAMIENTO ANTIMPACTO BAJO SOLERA
4761.24 m2
Aislamiento antimpactos de 5 mm sobre forjados en viviendas y en terrazas sobre viviendas, mediante material aislante definido en la memoria de proyecto en cumplimiento CTE DB-HR, colocado en toda la superficie vividera y en zócalos perimetrales, en los tabiques divisorios, sobre los paneles y zócalos, previo al vertido del mortero de la solera de plastón.

**8.5** m2 AISLAMIENTO POLIURETANO PROYECTADO
49.02 m2
Aislamiento térmico proyectado de espuma de poliuretano de espesor medio de 6 cms en planta baja interior de viviendas, y soportales de entrada con viviendas en la parte superior.

**8.6** UD AISLAMIENTO ACÚSTICO BAJANTES
1 UD
Colocación de aislamiento acústico a ruidos de bajantes a base de material mineral bicapa autoadhesivo de 4 mm. de espesor, incluso parte proporcional de refuerzo en codos y entronques, totalmente instalado, con una atenuación aproximada de 17 dBA.
NOTA AVINTIA: DADO QUE LAS BAJANTES SON INSONORIZADAS SE OFERTA EL AISLAMIENTO EN TRAMOS HORIZONTALES DE BAJANTES QUE PASEN POR DORMITORIOS O SALONES.

**8.7** m2 IMPERMEABILIZACIÓN CHIMENEAS ENFOSCADO + CLOROCAUCHO
23.08 m2
Impermeabilización de interior de caperuzas de chimeneas, formando tablero cerámico en cierre de hueco, capa de mortero de cemento con pendientes al exterior y aplicación de doble mano (2,0 kg/m2) de revestimiento elástico a base de copolímeros del éster del ácido acrílico, con aspecto de pasta tixotrópica, i/armado entre ambas manos con malla de fibra de vidrio para prevenir retracciones.

**8.8** m2 IMPERMEABILIZACION ASFALTICA SIN AISLAMIENTO -Terrazas-
1231.33 m2
Impermeabilización asfáltica para terrazas transitables formada por capa de mortero de cemento de espesor medio 8 cm. en formación de pendientes; Colocación de doble impermeabilización tipo lamina asfaltica según especificaciones de proyecto de ejecución y normativa vigente. Lamina geotextil de 300 gr./m2. i/ p.p de remates y sumideros. Preparado para posterior ejeución de terminación. Cumple la norma UNE 104-402/96. Se incluye la p.p. de remates, encuentros de lámina con petos o perímetro y sumideros.
NOTA AVINTIA: SE OFERTA IMPERMEABILIZACIÓN CON DOBLE LÁMINA DE 3 KG.
NOTA AVINTIA: SE OFERTA REMATE DE CUBIERTA ESTANDAR ACABADO SUPERIORMENTE CON PERFIL GALVANIZADO.

**8.9** m2 IMPERMEABILIZACION ASFALTICA SIN AISLAMIENTO -urbanización-
295.02 m2
Impermeabilización asfáltica para zonas de urbanización transitables, formada por capa de mortero de cemento de espesor medio 8 cm. en formación de pendientes; Colocación de doble impermeabilización tipo lamina asfaltica según especificaciones de proyecto de ejecución y normativa vigente. Lamina geotextil de 300 gr./m2. i/ p.p de remates y sumideros. Preparado para posterior ejeución de terminación. Cumple la norma UNE 104-402/96. Se incluye la p.p. de remates, encuentros de lámina con petos o perímetro y sumideros.
NOTA AVINTIA: SE OFERTA IMPERMEABILIZACIÓN CON DOBLE LÁMINA DE 3 KG.

**8.10** m2 IMPERMEABILIZACION ASFALTICA JARDÍN -jardineras-
304.42 m2
Impermeabilización bicapa autoprotegida constituida por: imprimación asfáltica Emufal I; lámina asfáltica de betún plastomérico Morterplas FV 3 kg, (tipo LBM-30), totalmente adherida al soporte con soplete; lámina asfáltica de betún plastomérico Morterplas FP 4 kg. jardín, (tipo LBM-40-FP), totalmente adherida a la anterior con soplete, sin coincidir solapes. Lista para extender capa de drenaje. Cumple la norma UNE 104-402/96. Según membrana PA-8.

**8.11** m2 MPERMEABILIZACION ASFALTICA AUTOPROTEGIDA -aleros y voladizos-
50.28 m2
Impermeabilización monocapa autoprotegida constituida por: imprimación asfáltica Emufal I, lámina asfáltica de betún plastomérico Morterplas FPV 5 kg mineral de color gris (tipo LBM-Gris-50/G-FPV), totalmente adherida al soporte con soplete, lista para proteger. Cumple la norma UNE 104-402/96. Según membrada GA-1.

**8.12** M2 IMPERMEABILIZACIÓN MURO LAM.ASFAL+LAM.DRENA+GEOTEXT.
502.86 M2
M2. Impermeabilización de muros de cimentación por su cara externa, constituida por 0,5 Kg/m2 de imprimación asfáltica IMPRIDAN-100, lámina asfáltica de oxiasfalto de 4 Kg/m2 de peso medio, acabada con film de polietileno por ambas caras y armada con fieltro de poliéster de 130 gr/m2, ESTERDAN 40 PLASTICO (Tipo LO-40-FP de Norma UNE 104-238/89), totalmente adherida al muro con soplete según norma UNE 104.400-3, lámina drenante nodulada de 500 g/m2 de polietilieno de alta densidad con geotextil adherido, DANODREN 500 Plus; fijada al muro mediante tacos de expansión y solpada 10 cm, con el geotextil mirando al terreno, lista para efectuar el relleno.

**8.13** M2 IMPERMEABILIZACIÓN MUROS LAMINA DELTA DRAIN + LAM. IMP. PVC
497.44 M2
M2. Lámina drenante DELTA DRAIN más lámina impermeabilizante de PVC conforme a las especificaciones del proyecto, formada por nódulos dobles de altura aproximada 12 mm, con filtro de polipropileno para la protección de recubrimientos impermeables, en muros de cimentación a una cara, hasta una profundidad máxima de 5,00 mts, i/ p.p de material de fijación a soporte y medios auxiliares necesarios.

| Código | Ud | Descripción | Cantidad | Precio |
|---|---|---|---|---|
| 8.14 | UD | IMPERMEABILIZACION FOSO ASCENSOR | 2 | 0 |

## 9 REVESTIMIENTOS Y FALSOS TECHOS

*Pliego de condiciones*
Total 9

**9.1** m2 FALSO TECHO YESO LAM. LISO N-13 -VIV-
340.24 m2
Falso techo formado por una placa de yeso laminado de 13 mm. de espesor, colocada sobre una estructura oculta de acero galvanizado, formada por perfiles T/C de 47 mm. cada 40 cm. y perfilería U de 34x31x34 mm., i/replanteo auxiliar, accesorios de fijación, nivelación y repaso de juntas con cinta y pasta, montaje y desmontaje de andamios, terminado s/NTE-RTC, medido deduciendo huecos superiores a 2 m2. Se incluyen las tabicas que pudieran surgir en el cambio de nivel de techos por paso de instalaciones, climatización y demás aspectos.

**9.2** m2 FALSO TECHO YESO LAM. LISO WA-13 - VIV - CUARTOS HÚM
464.36 m2
Falso techo formado por una placa de yeso laminado de 13 mm. de espesor WA, colocada sobre una estructura oculta de acero galvanizado, formada por perfiles T/C de 47 mm. cada 40 cm. y perfilería U de 34x31x34 mm., i/replanteo auxiliar, accesorios de fijación, nivelación y repaso de juntas con cinta y pasta, montaje y desmontaje de andamios, terminado s/NTE-RTC, medido deduciendo huecos superiores a 2 m2.

**9.3** m2 FALSO TECHO YESO LAM. LISO -ZZCC-
322.28 m2
Falso techo formado por una placa de yeso laminado de 13 mm. de espesor, colocada sobre una estructura oculta de acero galvanizado, formada por perfiles T/C de 47 mm. cada 40 cm. y perfilería U de 34x31x34 mm., i/replanteo auxiliar, accesorios de fijación, nivelación y repaso de juntas con cinta y pasta, montaje y desmontaje de andamios, terminado s/NTE-RTC.

**9.4** M2 FALSO TECHO EXTERIORES YESO LAM. LISO WA-13
1183.74 M2
Falso techo formado por una placa de yeso laminado de 13 mm. de espesor WA, colocada sobre una estructura oculta de acero galvanizado, formada por perfiles T/C de 47 mm. cada 40 cm. y perfilería U de 34x31x34 mm., i/replanteo auxiliar, accesorios de fijación, nivelación y repaso de juntas con cinta y pasta, montaje y desmontaje de andamios, terminado s/NTE-RTC.

**9.5** M2 FALSO TECHO RF
80 M2
Falso techo formado por doble placa de yeso laminado FOC de 13 mm. de espesor, colocada sobre una doble estructura oculta de acero galvanizado, formada por perfiles T/C de 47 mm. cada 40 cm. y perfilería U de 34x31x34 mm., i/replanteo auxiliar, accesorios de fijación, nivelación y repaso de juntas con cinta y pasta, montaje y desmontaje de andamios, terminado s/NTE-RTC, medido deduciendo huecos superiores a 2 m2.

**9.6** m2 FALSO TECHO REGISTRABLE ALUMINIO 1500x300 Y FAJA LISA PERIMETRAL
114.55 m2
Falso techo desmontable en baños con máquina de aire acondicionado, formado por faja perimetral de placa de yeso laminado de 13 mm. de espesor WA, colocada sobre una estructura oculta de acero galvanizado, formada por perfiles T/C de 47 mm. cada 40 cm. y perfilería U de 34x31x34 mm y zona central de registro de máquina interior de climatización (dimensiones aprox: 1,5x1,2 m.) formada por bandejas de aluminio liso de 1500x300 mm. en aluminio prelacado colores pastel, suspendido de perfilería oculta, i/p.p. de elementos de remate, sujeción y andamiaje, instalado s/NTE-RTP.

**9.7** m2 Fº Tº PYL WA-13 + AISL. TERM. MW 15 cm. - BODEGAS SOTANO
290.15 m2
Aislamiento termoacústico con Panel Arena 60 de Isover hasta conseguir 15 cm. requeridos en proyecto de ejecución, colocado sobre falso techo de placa de yeso de 13 mm., fijando éste con tornillos rosca-chapa a estructura auxiliar de perfilería galvanizada arriostrada al techo, i/p.p. de corte, colocación, tratamiento de juntas con cinta, terminado y listo para pintar.

**9.8** m2 GUARNECIDO Y ENLUCIDO YESO HORIZONTAL -VIV-
3275.72 m2
Guarnecido a buena vista con yeso negro y enlucido con yeso blanco en paramentos horizontales de 15 mm. de espesor, con maestras cada 1,50 m., incluso formación de rincones, guarniciones de huecos, remates con pavimento, p.p. de guardavivos de plástico y metal y colocación de andamios, s/NTE-RPG, medido a cinta corrida.
NOTA AVINTIA: SE OFERTA YESO HORIZONTAL SIN MAESTREAR.

**9.9** m2 GUARNECIDO Y ENLUCIDO YESO HORIZ. -GARAJE, Cº INST., TRASTEROS-
2535.34 m2
Guarnecido proyectado con yeso negro y enlucido de yeso blanco sin maestrear en paramentos horizontales de 15 mm. de espesor, incluso formación de rincones y colocación de andamios, s/NTE-RPG, medido a cinta corrida.

**9.10** m2 GUARNECIDO Y ENLUCIDO YESO HORIZ. - LOSAS ESCALERAS
97.84 m2
Guarnecido proyectado con yeso negro y enlucido de yeso blanco sin maestrear en paramentos horizontales de 15 mm. de espesor, incluso formación de rincones y colocación de andamios, s/NTE-RPG, medido a cinta corrida.

**9.11** m2 YESO PROYECTADO CON PERLITA - HUECOS ASCENSOR
202.52 m2
Aplicación de yeso aligerado con Perlita, en huecos ascensor con terminación en gota, con un espesor medio de 12 mm para alcanzar un REI/120 Normativa CTE DB-SI Anejo C Punto C.2.4 Norma-UNE ENV 13381-3:2004 según marca el Eurocodigo.

**9.12** m2 TENDIDO YESO NEGRO PROYECTADO VERT. -Medianeras Viv LHD y LP-
1318.37 m2
Tendido con yeso negro a buena vista, proyectado a máquina en paramentos verticales y horizontales de 15 mm. de espesor, con maestras cada 3 m., i/formación de rincones, guarniciones de huecos, remates con pavimento, p.p. de guardavivos de plástico y metal y colocación de andamios, s/NTE-RPG-9, medido a cinta corrida.

**9.13** m2 GUARNECIDO Y ENLUCIDO YESO VERT. PROYECTADO
2339.61 m2
Guarnecido maestreado de yeso proyectado a máquina en paramentos verticales y horizontales de 15 mm. de espesor con maestras cada 1,50 m., incluso formación de rincones, guarniciones de huecos, remates con pavimento, p.p. de guardavivos de plástico y metal, colocación de andamios y limpieza s/NTE-RPG, medido a cinta corrida.
NOTA AVINTIA: SE OFERTA GUARDAVIVOS DE PVC.

**9.14** m2 ENFOSCADO FRATASADO M-10 VERT.
856.42 m2
Enfoscado maestreado y fratasado con mortero de cemento CEM II/B-P 32,5 N y arena de río M-10, en paramentos verticales de 20 mm. de espesor, i/regleado, sacado de aristas y rincones con maestras cada 3 m. y andamiaje, s/NTE-RPE-7, medido a cinta corrida.

**9.15** m. ENFOSCADO ALEROS MORTERO HIDRÓFUGO M-10
756.63 m.
Enfoscado maestreado y fratasado con mortero hidrófugo CEM II/B-P 32,5 N y arena de río M-10, en formación de aleros bajo vuelos de terrazas con un desarrollo de 30-40 cm., i/regleado, sacado de aristas y rincones y p.p. de montaje y desmontaje de andamios, s/NTE-RPE-7 y 8, medida la longitud ejecutada.

## 10 ALICATADOS, CHAPADOS Y PREFABRICADOS

*Pliego de condiciones*
Total 10

**10.1** m2 ALICATADO AZULEJO GRES - COCINA
946.08 m2
Alicatado con azulejo de gres cerámico en formato 31x60 cm., color y modelo a decidir por la D.F., recibido con adhesivo flexible C2 s/EN-12004, p.p. de cortes, ingletes, piezas especiales, rejuntado con mortero tapajuntas junta fina blanca CG2 s/EN-13888 y limpieza, s/NTE-RPA-4.
NOTA AVINTIA: SE COLOCARA EL MATERIAL CERÁMICO DE LA FASE 1, O SIMILAR EN CASO DE PRODUCTO DESCATALOGADO.

**10.2** m2 ALICATADO AZULEJO GRES - BAÑOS
1192.41 m2
Alicatado con azulejo de gres cerámico en formatos 25x75 cm. / 20x60 cm. (Baño principal / Baño secundario), color y modelo a decidir por la D.F., recibido con adhesivo flexible C2 s/EN-12004, p.p. de cortes, ingletes, piezas especiales, rejuntado con mortero tapajuntas junta fina blanca CG2 s/EN-13888 y limpieza, s/NTE-RPA-4.
NOTA AVINTIA: SE COLOCARA EL MATERIAL CERÁMICO DE LA FASE 1, O SIMILAR EN CASO DE PRODUCTO DESCATALOGADO.

**10.3** m2 ALICATADO GRES PORCELÁNICO -P3,3ºC ; P4,3º B y P4,ático B-
222.95 m2
Alicatado con azulejo de gres porcelánico acabado en color (BIa-AI s/UNE-EN-14411), recibido con adhesivo expecial piezas grandes y pesadas C2TES1 s/EN-12004 ibersec tile flexible, i/p.p. de cortes, ingletes, piezas especiales, i/rejuntado con mortero tapajuntas CG2 s/EN-13888 ibersec junta color y limpieza, s/NTE-RPA, medido en superficie realmente ejecutada.
PRECIO BASE MATERIAL 30€/M2

**10.4** m ALBARDILLA HORM. POLÍMERO C/GOTERON
1473.67 m
Albardilla de hormigón polímero color con goterón en piezas de 15 mm. de espesor en la punta y 25 mm. en el vértice, con una longitud de hasta 1 m. y para un ancho de muro de hasta 30 cm. (incluida las pilastras previstas en petos). Recibida con mortero cola adhesivo y armadura de refuerzo si fuera necesario, i/ sellado con masilla de poliuretano de color similar a la albardilla y limpieza, medida en su longitud. i/ p.p de piezas especiales. En elementos de ventilación, la medida se expresa en superficie (m2).
NOTA AVINTIA: SE OFERTA ALBARDILLA DE PIEZA CERÁMICA EN PLANTA BAJA Y DE CHAPA GALVANIZADA Y LACADA EN EL RESTO.

**10.5** m VIERTEAGUAS HORM. POLÍMERO C/GOTERON
346.31 m
Vierteaguas de hormigón polímero con goterón corto de aproximadamente 25 mm. y un espesor de la pieza de 12 ó 15 mm. cuyo ancho a cubrir es el de la totalidad del hueco y para una longitud de hasta 2,15 m., recibido con mortero de cemento CEM II/B-P 32,5 N y arena de río M-10, i/rejuntado con lechada de cemento blanco BL-V 22,5 y limpieza, medido en su longitud. Se incluye el sellado de las juntas con masilla de poliuretano de color similar al vierteaguas.
NOTA AVINTIA: SE OFERTA VIERTEAGUAS DE ALUMINIO DE EXTRUSIÓN.

## 11 PAVIMENTOS

*Pliego de condiciones*
Total 11

**11.1** m2 SOLADO GRES ESMALTADO C/ADHESIVO COCINA
303.38 m2
Solado de gres prensado en seco esmaltado rectificado (BIIa-BIb s/UNE-EN-67), en baldosas de 43x43 cm. color y modelo a definir por DF, para tránsito medio (Abrasión III), recibido con adhesivo C1 s/EN-12004 Lankocol Top Blanco, sobre recrecido de mortero de cemento CEM I y arena de río de 5 cm., i/rejuntado con mortero tapajuntas CG2-W-Ar s/EN-13888 Ibersec junta fina blanca, s/NTE-RSR, medido en superficie realmente ejecutada.
NOTA AVINTIA: SE COLOCARA EL MATERIAL CERÁMICO DE LA FASE 1, O SIMILAR EN CASO DE PRODUCTO DESCATALOGADO.

**11.2** m2 SOLADO GRES ESMALTADO C/ADHESIVO BAÑOS
181.53 m2
Solado de gres prensado en seco esmaltado rectificado (BIIa-BIb s/UNE-EN-67), en baldosas de 31x31 cm., color y modelo a definir por DF, para tránsito medio (Abrasión III), recibido con adhesivo C1 s/EN-12004 Lankocol Top Blanco, sobre recrecido de mortero de cemento CEM I y arena de río de 5 cm., i/rejuntado con mortero tapajuntas CG2-W-Ar s/EN-13888 Ibersec junta fina blanca, s/NTE-RSR, medido en superficie realmente ejecutada.
NOTA AVINTIA: SE COLOCARA EL MATERIAL CERÁMICO DE LA FASE 1, O SIMILAR EN CASO DE PRODUCTO DESCATALOGADO.

**11.3** M2 SOLADO GRES PORCELANICO -P3,3º C ; P4,3ºB y P4,ático B-
18.38 M2
Solado de gres porcelánico (BIa- s/UNE-EN-67), en baldosas con acabado para tránsito denso (Abrasión IV), recibido con adhesivo C2TE s/EN-12004 Lankocol porcelánico blanco.
PRECIO BASE MATERIAL 15 €/M2

**11.4** m2 SOLADO GRES ESMALTADO C/RODAPIE - C.TECNICOS -
105.9 m2
Solado de gres prensado en seco esmaltado, en baldosas de formato comercial, color y modelo a definir por DF, recibido con mortero de cemento, i/rejuntado con lechada blanca y rodapié del mismo material de 7 cm. de altura.

**11.5** m2 SOLADO GRES ESMALTADO 43x43 cm. C/RODAPIÉ -BODEGAS-
292.25 m2
Solado de gres prensado en seco esmaltado rectificado (BIIa-BIb s/UNE-EN-67), en baldosas de 43x43 cm., color y modelo a definir por DF, para tránsito medio (Abrasión III), recibido con adhesivo C1 s/EN-12004 Lankocol Top Blanco, sobre recrecido de mortero de cemento CEM I y arena de río de 5 cm., i/rejuntado con mortero tapajuntas CG2-W-Ar s/EN-13888 Ibersec junta fina blanca, i/rodapié del mismo material de 8x43cm. y limpieza, s/NTE-RSR, medido en superficie realmente ejecutada. Se colocará material de coste contratista de 12 €/m2.
NOTA AVINTIA: SE OFERTA GRES CON UN PRECIO DE MATERIAL PUESTO EN OBRA DE HASTA 6.70 €/M2.

**11.6** m2 SOLADO GRES 43x43 cm. C/RODAPIÉ -ZZCC SÓT y TRASTEROS-
205.29 m2
Solado de gres esmaltado (BIIa-BIb s/EN-177), en baldosas de 43x43 cm., color y modelo a definir por DF, para tránsito denso (Abrasión IV), recibido con adhesivo C1 T s/EN-12004 Ibersec Tile, s/i. recrecido de mortero, sobre superficie lisa, i/rejuntado con mortero tapajuntas CG2-W-Ar s/EN-13888 Ibersec junta fina blanca, i/rodapié del mismo material de 8x43cm. y limpieza, s/NTE-RSR, medido en superficie realmente ejecutada. Se colocará material de coste contratista de 12 €/m2.

**11.7** m2 SOLADO DE PIEDRA NATURAL -PORTAL Y ZZCC-
234.27 m2
Solado de piedra natural pulido de 2 cm. y formato comercial 60x40x2 cm., recibido con mortero de cemento CEM II/B-P 32,5 N y arena mezcla de miga y río (M-5), cama de arena de 5 cm. de espesor, rejuntado con lechada de cemento CEM II/B-P 32,5 N 1/2 y limpieza, s/NTE-RSR-1, medida la superficie ejecutada. I/ p.p de rodapie del mismo material y acabado y 7 cm. de altura.
NOTA AVINTIA: SE OFERTA GRANITO DE IMPORTACIÓN.

**11.8** m2 SOLADO EXTERIORES 30x30cm. -Terrazas y patios-
2379.63 m2
Solado de baldosa de Ferrogres de 30x30 cm. esmaltado con junta color de 1 cm. (AIIa-AI, s/UNE-EN-14411) recibido con mortero de cemento CEM II/B-P 32,5 N y arena de río (M-5), i/cama de 2 cm. de arena de río, rejuntado con material cementoso color CG2 para junta de 10 mm según EN-13888 tipo Weber.color flex y limpieza, s/NTE-RSR-2, medido en superficie realmente ejecutada.
NOTA AVINTIA: DESCATALOGADA SE OFERTA SIMILAR CON UN PRECIO DE MATERIAL PUESTO EN OBRA DE 7.00 €/M2.

**11.9** m2 SOLADO EXTERIORES ELEVADO -Terrazas Atico B-
100.52 m2
Suelo técnico registrable, para exterior, compuesto por paneles autoportantes de 600x600 mm y 24 mm de espesor, formados por un soporte base de material porcelánico, de 10,5 mm de espesor, una capa de acabado de gres porcelánico, estilo textil "PORCELANATTO", de 596x596 mm y 10,5 mm de espesor, y una malla de fibra ignífuga dispuesta entre ambas piezas, adherida con resinas sintéticas, apoyados sobre pies regulables de polipropileno con carga mineral, de color negro, con base redonda, modelo SRE-55/75 "TAU CERÁMICA", para alturas entre 55 y 75 mm.
NOTA AVINTIA: SE OFERTA PAVIMENTO ELEVADO DE ALTURA MEDIA 15 CMS ACABADO CON BALDOSA DE GRES CON UN PRECIO DE MATERIAL PUESTO EN OBRA DE 17.00 €/M2.

**11.10** m PELDAÑO DE PIEDRA NATURAL C/ ZANQUIN -ZZCC
227 m
Peldaño de piedra natural acabado pulido, con huella y tabica de 3 y 2 cm. de espesor respectivamente y zanquín del mismo material 42x18x2 cm., recibido todo ello con mortero de cemento CEM II/B-P 32,5 N y arena mezcla de miga y río (M-5), i/rejuntado con lechada de cemento CEM II/B-P 32,5 N 1/2 y limpieza, s/NTE-RSR-18 y RSR-23, medido en su longitud.
NOTA AVINTIA: SE OFERTA PELDAÑO DE GRANITO DE IMPORTACIÓN.

**11.11** m. PELDAÑO GRES PORCELÁNICO C/ ZANQUIN -Bodegas-
157.5 m.
Forrado de peldaño formado por huella y tabica en piezas de gres porcelánico rectificado de 33x34 cm. y 10x34 cm., con remate frontal curvo, recibido con mortero cola, i/rejuntado con mortero tapajuntas Lankolor y limpieza, S/NTE-RSR-2, medido en superficie realmente ejecutada.

**11.12** m HUELLA PELDAÑO GRES EXTERIORES -Batientes puertas ext.-
117.35 m
Forrado de peldaño formado por huella redonda estriada en piezas de 20x30 cm. y tabica decorada 33x15 cm. de Ferrogres, recibido con mortero de cemento CEM II/B-P 32,5 N y arena de río (M-5), i/rejuntado con material cementoso color CG2 para junta de 10 mm según EN-13888 tipo Weber.color flex y limpieza, s/NTE-RSR-20, medido en su longitud.
NOTA AVINTIA: DESCATALOGADO SE OFERTA SIMILAR.

**11.13** m2 SOLERA PARA PAVIMENTO e.=8 CMS
3175.4 m2
M2. Solera para pavimento, de 8 cm. de espesor mínimo, realizada con mortero de cemento y arena de río 1/2, i/nivelación, maestreado y fratasado, s/NTE-RSS.

**11.14** m2 PAVIMENTO TARIMA LAMINADA e=7mm AC4 C/ RODAPIÉ BL.
1808.78 m2
Pavimento laminado en lamas de formato comercial de dimensiones 1290x194 mm. y 7 mm. de espesor con acabado a elegir por DF, constituido por base de HDF revestidas en cara decorativa con papel melaminico y un overlay, para uso domestico, con resistencia a la abrasión AC4, colocado sobre una capa de espuma de polietileno de 2 mm. espesor, sobre superficie seca y nivelada, uniendo las tablas mediante machihembrado sistema clic, i/p.p. rodapié de 8 cm. de acabado lacado blancoo y perfiles de terminación. Se incluye el sellado de rodapié si fuera necesario, así como el tapado de los clavos de ajuste a paramentos.

**11.15** m2 PAVIMENTO TARIMA LAMINADA QUICKSTEP -P3,3ºC;P4,3ºB;P4,ático B -
199.73 m2
Pavimento laminado en lamas de formato comercial de la marca Quick Step, a elegir entre las series Perspective, Elite o Largo (cualquier modelo), según dimensiones comerciales, constituido por base de HDF revestidas en cara decorativa con papel melaminico y un overlay, para uso domestico, colocado sobre una capa de espuma de polietileno de 2 mm. espesor, sobre superficie seca y nivelada, uniendo las tablas mediante machihembrado sistema clic, i/p.p. rodapié de 10 cm. de acabado lacado blanco (o de la propia serie de la tarima, según elección de Propiedad) y perfiles de terminación. Se incluye el sellado de rodapié si fuera necesario, así como el tapado de los clavos de ajuste a paramentos.

**11.16** m2 PAVIMENTO CONTINUO SLURRY NEGRO
2032.79 m2
Pavimento continuo tipo Slurry, sobre aglomerado asfáltico, constituido por: imprimación asfáltica, Curidan (0,3 kg/m2.), 2 capas Slurry en color negro de 2 kg/m2. de rendimiento cada una, aplicado con rastras de goma, terminado y nivelado, s/NTE-RSC, medido en superficie realmente ejecutada.

**11.17** m2 CAPA RODADURA D-12 e=4 cm. -GARAJE-
2032.79 m2
Suministro y puesta en obra de Mezcla bituminosa en caliente tipo D-12 en capa de rodadura de 4 cm. de espesor, con áridos con desgaste de los ángeles < 25, extendida y compactada, incluido riego asfáltico, filler de aportación y betún. Se preparará la superficie para la terminación con Slurry

## 12 CARPINTERÍA INTERIOR DE MADERA
NOTA AVINTIA: SE OFERTAN TODAS LAS PUERTAS DE HOJA LACADA EN BLANCO CON 4 ENTRECALLES DE 35 MM DE ESPESOR Y TODOS LOS ARMARIOS DE HOJA LISA LACADA BLANCA, EXCEPTO LAS CORRESPONDIENTES A LAS P3 -3ºC ; P4,3ºB Y ,ático B- QUE LAS PUERTAS SERAN HOJAS LACADAS EN BLANCO CON 6 ENTRECALLES Y JUNTA FONICA Y ARMARIOS DE HOJA LACADA CON 6 ENTRECALLES

*Pliego de condiciones*
Total 12

**12.1** Ud PUERTA ENTRADA BLINDADA - P1
31 Ud
Ud. Puerta de entrada acorazada normalizada, hoja 2030x825x45 mm. formada por alma de entramado de madera, chapa exterior en acero de 1,5 mm., recercada en todo su contorno con madera maciza y chapada ambas caras en tablero de DM lacado en blanco o similar, con cerco de acero, tapajuntas en DM lacado en blanco o similar 70x16 mm. exteriormente molduras según diseño de la Dirección Facultativa, herrajes formados por bisagras de metal de seguridad de pala ancha reforzadas con bulones fijos en la zona de bisagras, cerradura de seguridad embutida al canto antipalanqueta y mirilla de gran angular, cadena de seguridad y pomo central en acero cromado.

**12.2** Ud PUERTA PASO VIDRIERA P2 - COCINA
28 Ud
Puerta de paso vidriera con hoja 2030x725x45 mm. de 1 vidrio normalizada, en tablero de DM lacado en blanco o similar, con acanaladuras en vertical y horizontal según DF, incluso precerco de pino de 70x30 mm., galce o cerco visto de DM blanco o similar de 70x30 mm., tapajuntas lisos de DM blanco o similar en ambas caras, y herrajes de colgar y de cierre latonados, montada, incluso p.p. de medios auxiliares.

**12.3** Ud PUERTA PASO VIDRIERA P3 - SALON
25 Ud
Puerta de paso vidriera con hoja 2030x(725+300)x45 mm. de 2 vidrios normalizada, en tablero de DM lacado en blanco o similar, con acanaladuras en vertical y horizontal según DF, incluso precerco de pino de 70x30 mm., galce o cerco visto de DM lacado blanco o similar de 70x30 mm., tapajuntas lisos de DM lacado blanco o similar en ambas caras, y herrajes de colgar y de cierre latonados, montada, incluso p.p. de medios auxiliares.

**12.4** Ud PUERTA PASO CIEGA P4
150 Ud
Ud. Puerta de paso hoja 2030x725x45 mm. con hoja lisa maciza en tablero de DM lacado en blanco o similar, con acanaladuras en vertical y horizontal según DF, con cerco de roble 7x3,5 cm., fijada sobre precerco pino 7x3,5 cm. y tapajuntas DM lacado blanco o similar, incluso herrajes de colgar, cierre y manillas en acero cromado. Medida la unidad colocada y terminada.

**12.5** Ud PUERTA PASO VIDRIERA P5 - SALON
11 Ud
Puerta de paso vidriera con hoja 2030x825x45 mm. de 1 vidrio normalizada, en tablero de DM lacado en blanco o similar, con acanaladuras en vertical y horizontal según DF, incluso precerco de pino de 70x30 mm., galce o cerco visto de DM lacado blanco o similar de 70x30 mm., tapajuntas lisos lacado blanco o similar en ambas caras, y herrajes de colgar y de cierre latonados, montada, incluso p.p. de medios auxiliares.

**12.6** Ud PUERTA PASO LACADO BLANCO P4 -P3,3ºC ; P4,3ºB ; P4,ático B-
16 Ud
Puerta de paso ciega normalizada en DM macizo lacado blanco, modelo a elegir por DF, incluso precerco de 70x35 mm., galce o cerco visto de DM rechapado de 70x30 mm. (de igual ancho que tabique), tapajuntas moldeados de DM lacado blanco 70x10 mm. en ambas caras, tapajuntas lacado blanco (clavado con puas embutidas y tapadas las cabezas con cera) y herrajes de colgar y de cierre cromados, manillas cromadas a elección de la Dirección Facultativa y condena en baños montada, incluso p.p. de medios auxiliares. I/ asimismo sistema abatible o corredero. Ud. totalmente terminada según diseño de proyecto. I/asimismo sistema abatible o corredero. Ud. terminada según C.T.E. y Normativa vigente.

**12.7** Ud PUERTA PASO VIDRIERA LACADO BLANCO P5 -Atico B P4-
1 Ud
Puerta de paso vidriera, con hoja 2030x825x45 mm. de 1 vidrio normalizada en DM macizo lacado blanco, modelo a elegir por DF y con paño central de cristal mateado, incluso precerco de pino macizo de 70x35 mm., galce o cerco visto de DM rechapado de 70x30 mm., tapajuntas lisos de DM rechapados de haya 70x10 mm. barnizada, en ambas caras, y herrajes de colgar y de cierre cromados, manillas cromadas a elección de la Dirección Facultativa y condena en baños, montada, incluso p.p. de medios auxiliares. Incluso p.p de partes fijas en puertas paso vidriera según memoria de carpintería. Ud. terminada según C.T.E. y Normativa vigente.

**12.8** Ud PUERTA PASO VIDRIERA LACADO BLANCO P2 -P3,3ºC ; P4,3ºB ; P4,átB-
3 Ud
Puerta de paso vidriera, con hoja 2030x725x45 mm. de 1 vidrio normalizada en DM macizo lacado blanco, modelo a elegir por DF y con paño central de cristal mateado, incluso precerco de pino macizo de 70x35 mm., galce o cerco visto de DM rechapado de 70x30 mm., tapajuntas lisos de DM rechapados de haya 70x10 mm. barnizada, en ambas caras, y herrajes de colgar y de cierre cromados, manillas cromadas a elección de la Dirección Facultativa y condena en baños, montada, incluso p.p. de medios auxiliares. Incluso p.p de partes fijas en puertas paso vidriera según memoria de carpintería. Ud. terminada según C.T.E. y Normativa vigente.

**12.9** Ud PUERTA PASO VIDRIERA LACADO BLANCO P3- P3,3ºC ; P4,3ºB
2 Ud
Puerta de paso vidriera, con hoja 2030x(725+300)x45 mm. de 2 vidrios normalizada en DM macizo lacado blanco, modelo a elegir por DF y con paño central de cristal mateado, incluso precerco de pino macizo de 70x35 mm., galce o cerco visto de DM rechapado de 70x30 mm., tapajuntas lisos de DM rechapados de haya 70x10 mm. barnizada, en ambas caras, y herrajes de colgar y de cierre cromados, manillas cromadas a elección de la Dirección Facultativa y condena en baños, montada, incluso p.p. de medios auxiliares. Incluso p.p de partes fijas en puertas paso vidriera según memoria de carpintería. Ud. terminada según C.T.E. y Normativa vigente.

**12.10** M2 ARMARIO COMPACTO LACADO BLANCO -P3,3ºC ;P3,3ºB ;P4,ático B-
44.33 M2
Armario modular sobre-elevado, compacto, tipo block, modelo a elegir por DF, realizado con tablero de DM macizo blanco, con forro interior, con hojas enterizas, zócalo inferior y tapajuntas de 85x12 mm, incluso balda maletero y barra de colgar de aluminio dorado, tirador cilíndrico o rectangular con extremos curvos según diseño en cromo. I/transporte y montaje, totalmente terminada, según diseño del Arquitecto, instrucciones de obra de la Dirección Facultativa y Normativa vigente. Medido el hueco libre entre cercos.
NOTA AVINTIA: SE OFERTA ESTIMATIVAMENTE A LA ESPERA DE MAYOR DEFINICIÓN.

**12.11** M2 FORRADO INTERIOR VESTIDOR -Atico B P4-
18.72 M2
Revestimiento interior del vestidor de la vivienda, compuesto de tablero 19 mm. DM rechapado en color a elegir por la DF, según diseño y distribución del propietario de la vivienda (barras extraibles para colgar, pantaloneros, cajoneras con frentes de cristal y extracción total, baldas superiores para maletero, zapatero) y demás módulos indicados en el diseño.
NOTA AVINTIA: A LA ESPERA DE MAYOR DEFINICIÓN SE OFERTA EXCLUSIVAMENTE REVESTIMIENTO DE TABLERO DE 19 MM DM RECHAPADO ROBLE/HAYA, ENTENDIENDO EL RESTO DE ACCESORIOS POR CUENTA DEL PROPIETARIO.

**12.12** ud ARMARIO TIPO A1 DE 1 HOJA
16 ud
Módulo de armario empotrado tipo Block acabado lacado en blanco con hojas con acanaladuras en vertical y horizontal según DF, de 40, 50 y 60 cm de anchura, dos manos y tapajuntas 9x1,5 cm., i/herrajes (4+2 uds.) de colgar y cierre en acero cromado, tablero separación de maletero y barra de colgar, forrado interior con tablero laminado en melamina en acabado de haya, blanco o similar de 13 mm.. Medida la unidad colocada. Se incluye las piezas necesarias en el perímetro del módulo.

**12.13** ud ARMARIO TIPO A2 DE 1 HOJA
5 ud
Módulo de armario empotrado tipo Block acabado lacado en blanco con hojas con acanaladuras en vertical y horizontal según DF, de 40, 50 y 60 cm de anchura, dos manos y tapajuntas 9x1,5 cm., i/herrajes (4+2 uds.) de colgar y cierre en acero cromado, tablero separación de maletero y barra de colgar, forrado interior con tablero laminado en melamina en acabado de haya, blanco o similar de 13 mm.. Medida la unidad colocada. Se incluye las piezas necesarias en el perímetro del módulo.

**12.14** ud ARMARIO TIPO A3 DE 1 HOJA
3 ud
Módulo de armario empotrado tipo Block acabado lacado en blanco con hojas con acanaladuras en vertical y horizontal según DF, de 40, 50 y 60 cm de anchura, dos manos y tapajuntas 9x1,5 cm., i/herrajes (4+2 uds.) de colgar y cierre en acero cromado, tablero separación de maletero y barra de colgar, forrado interior con tablero laminado en melamina en acabado de haya, blanco o similar de 13 mm.. Medida la unidad colocada. Se incluye las piezas necesarias en el perímetro del módulo.

**12.15** ud ARMARIO TIPO A4 DE 2 HOJAS
6 ud
Módulo de armario empotrado tipo Block acabado lacado en blanco con hojas con acanaladuras en vertical y horizontal según DF, de 40, 50 y 60 cm de anchura, dos manos y tapajuntas 9x1,5 cm., i/herrajes (4+2 uds.) de colgar y cierre en acero cromado, tablero separación de maletero y barra de colgar, forrado interior con tablero laminado en melamina en acabado de haya, blanco o similar de 13 mm.. Medida la unidad colocada. Se incluye las piezas necesarias en el perímetro del módulo.

**12.16** ud ARMARIO TIPO A5 DE 2 HOJAS
1 ud
Módulo de armario empotrado tipo Block acabado lacado en blanco con hojas con acanaladuras en vertical y horizontal según DF, de 40, 50 y 60 cm de anchura, dos manos y tapajuntas 9x1,5 cm., i/herrajes (4+2 uds.) de colgar y cierre en acero cromado, tablero separación de maletero y barra de colgar, forrado interior con tablero laminado en melamina en acabado de haya, blanco o similar de 13 mm.. Medida la unidad colocada. Se incluye las piezas necesarias en el perímetro del módulo.

**12.17** ud ARMARIO TIPO A6 DE 2 HOJAS
7 ud
Módulo de armario empotrado tipo Block acabado lacado en blanco con hojas con acanaladuras en vertical y horizontal según DF, de 40, 50 y 60 cm de anchura, dos manos y tapajuntas 9x1,5 cm., i/herrajes (4+2 uds.) de colgar y cierre en acero cromado, tablero separación de maletero y barra de colgar, forrado interior con tablero laminado en melamina en acabado de haya, blanco o similar de 13 mm.. Medida la unidad colocada. Se incluye las piezas necesarias en el perímetro del módulo.

**12.18** ud ARMARIO TIPO A7 DE 2 HOJAS
27 ud
Módulo de armario empotrado tipo Block acabado lacado en blanco con hojas con acanaladuras en vertical y horizontal según DF, de 40, 50 y 60 cm de anchura, dos manos y tapajuntas 9x1,5 cm., i/herrajes (4+2 uds.) de colgar y cierre en acero cromado, tablero separación de maletero y barra de colgar, forrado interior con tablero laminado en melamina en acabado de haya, blanco o similar de 13 mm.. Medida la unidad colocada. Se incluye las piezas necesarias en el perímetro del módulo.

**12.19** ud ARMARIO TIPO A8 DE 3 HOJAS
11 ud
Módulo de armario empotrado tipo Block acabado lacado en blanco con hojas con acanaladuras en vertical y horizontal según DF, de 40, 50 y 60 cm de anchura, dos manos y tapajuntas 9x1,5 cm., i/herrajes (4+2 uds.) de colgar y cierre en acero cromado, tablero separación de maletero y barra de colgar, forrado interior con tablero laminado en melamina en acabado de haya, blanco o similar de 13 mm.. Medida la unidad colocada. Se incluye las piezas necesarias en el perímetro del módulo.

**12.20** ud ARMARIO TIPO A9 DE 3 HOJAS
31 ud
Módulo de armario empotrado tipo Block acabado lacado en blanco con hojas con acanaladuras en vertical y horizontal según DF, de 40, 50 y 60 cm de anchura, dos manos y tapajuntas 9x1,5 cm., i/herrajes (4+2 uds.) de colgar y cierre en acero cromado, tablero separación de maletero y barra de colgar, forrado interior con tablero laminado en melamina en acabado de haya, blanco o similar de 13 mm.. Medida la unidad colocada. Se incluye las piezas necesarias en el perímetro del módulo.

**12.21** ud ARMARIO TIPO A10 DE 4 HOJAS
1 ud
Módulo de armario empotrado tipo Block acabado lacado en blanco con hojas con acanaladuras en vertical y horizontal según DF, de 40, 50 y 60 cm de anchura, dos manos y tapajuntas 9x1,5 cm., i/herrajes (4+2 uds.) de colgar y cierre en acero cromado, tablero separación de maletero y barra de colgar, forrado interior con tablero laminado en melamina en acabado de haya, blanco o similar de 13 mm.. Medida la unidad colocada. Se incluye las piezas necesarias en el perímetro del módulo.

**12.22** ud ARMARIO TIPO A11 DE 4 HOJAS
5 ud
Módulo de armario empotrado tipo Block acabado lacado en blanco con hojas con acanaladuras en vertical y horizontal según DF, de 40, 50 y 60 cm de anchura, dos manos y tapajuntas 9x1,5 cm., i/herrajes (4+2 uds.) de colgar y cierre en acero cromado, tablero separación de maletero y barra de colgar, forrado interior con tablero laminado en melamina en acabado de haya, blanco o similar de 13 mm.. Medida la unidad colocada. Se incluye las piezas necesarias en el perímetro del módulo.

**12.23** ud ARMARIO TIPO A12 DE 4 HOJAS
5 ud
Módulo de armario empotrado tipo Block acabado lacado en blanco con hojas con acanaladuras en vertical y horizontal según DF, de 40, 50 y 60 cm de anchura, dos manos y tapajuntas 9x1,5 cm., i/herrajes (4+2 uds.) de colgar y cierre en acero cromado, tablero separación de maletero y barra de colgar, forrado interior con tablero laminado en melamina en acabado de haya, blanco o similar de 13 mm.. Medida la unidad colocada. Se incluye las piezas necesarias en el perímetro del módulo.

**12.24** ud ARMARIO TIPO A13 DE 5 HOJAS
1 ud
Módulo de armario empotrado tipo Block acabado lacado en blanco con hojas con acanaladuras en vertical y horizontal según DF, de 40, 50 y 60 cm de anchura, dos manos y tapajuntas 9x1,5 cm., i/herrajes (4+2 uds.) de colgar y cierre en acero cromado, tablero separación de maletero y barra de colgar, forrado interior con tablero laminado en melamina en acabado de haya, blanco o similar de 13 mm.. Medida la unidad colocada. Se incluye las piezas necesarias en el perímetro del módulo.

## 13 CARPINTERÍA EXTERIOR

*Pliego de condiciones*
Total 13

### 13.1 CARPINTERIA ALUMINIO CON CAPIALZADO

*Pliego de condiciones*
Total 13.1

**13.1.1** m2 CARPINTERIA ALUMINIO TIPO V-8
1.2 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.2** m2 CARPINTERIA ALUMINIO TIPO V-9
77.27 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.3** m2 CARPINTERIA ALUMINIO TIPO V-10
42.64 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.4** m2 CARPINTERIA ALUMINIO TIPO V-11D
4.2 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.5** m2 CARPINTERIA ALUMINIO TIPO V-11I
4.2 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.6** m2 CARPINTERIA ALUMINIO TIPO V-15
36.94 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.7** m2 CARPINTERIA ALUMINIO TIPO V-17I
4.8 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.8** m2 CARPINTERIA ALUMINIO TIPO V-17D
4.8 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.9** m2 CARPINTERIA ALUMINIO TIPO PB-1I
35.64 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.10** m2 CARPINTERIA ALUMINIO TIPO PB-1D
35.64 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.11** m2 CARPINTERIA ALUMINIO TIPO PB-2
15.31 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.12** m2 CARPINTERIA ALUMINIO TIPO PB-5
94.62 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.13** m2 CARPINTERIA ALUMINIO TIPO PB-7
6.6 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.14** m2 CARPINTERIA ALUMINIO TIPO PB-8
15.4 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.15** m2 CARPINTERIA ALUMINIO TIPO PB-10
8.89 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.16** m2 CARPINTERIA ALUMINIO TIPO PB-11
7.13 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

**13.1.17** m2 CARPINTERIA ALUMINIO TIPO PB-12
3.01 m2
Carpintería de aluminio lacado color de 60 micras, con rotura de puente térmico, en ventanas o puertas abatibles u oscilobatiente según diseño de memoria de carpintería, compuesta por cerco con carriles para persiana, hojas, capialzado monobloc aislado con 20 mm. lana de roca y persiana de aluminio con espuma inyectada de lama de 50 mm. con accionamiento motorizado, herrajes de colgar y de seguridad, instalada sobre precerco de aluminio, sellado de juntas y limpieza, incluso con p.p. de medios auxiliares. s/NTE-FCL-3. Deberán cumplir con los requisitos especificados en la memoria de Ahorro Energético HE del proyecto de ejecución, conforme a las especificaciones del CTE.

### 13.2 CARPINTERIA ALUMINIO SIN CAPIALZADO

*Pliego de condiciones*
Total 13.2

**13.2.1** m2 CARPINTERIA ALUMINIO V1
3 m2
Carpintería de aluminio lacado color de 60 micras, con rotura de puente térmico, en ventanas abatibles u oscilobatiente y fijos, herrajes de colgar y de seguridad, instalada sobre precerco de aluminio, sellado de juntas y limpieza, incluso con p.p. de medios auxiliares. s/NTE-FCL-3. Deberán cumplir con los requisitos especificados en la memoria de Ahorro Energético HE del proyecto de ejecución, conforme a las especificaciones del CTE. Se incluye el sellado al resto de la carpintería y a la fábrica de LCV.

**13.2.2** m2 CARPINTERIA ALUMINIO V2
6.25 m2
Carpintería de aluminio lacado color de 60 micras, con rotura de puente térmico, en ventanas abatibles u oscilobatiente y fijos, herrajes de colgar y de seguridad, instalada sobre precerco de aluminio, sellado de juntas y limpieza, incluso con p.p. de medios auxiliares. s/NTE-FCL-3. Deberán cumplir con los requisitos especificados en la memoria de Ahorro Energético HE del proyecto de ejecución, conforme a las especificaciones del CTE. Se incluye el sellado al resto de la carpintería y a la fábrica de LCV.

**13.2.3** m2 CARPINTERIA ALUMINO V3
2.46 m2
Carpintería de aluminio lacado color de 60 micras, con rotura de puente térmico, en ventanas abatibles u oscilobatiente y fijos, herrajes de colgar y de seguridad, instalada sobre precerco de aluminio, sellado de juntas y limpieza, incluso con p.p. de medios auxiliares. s/NTE-FCL-3. Deberán cumplir con los requisitos especificados en la memoria de Ahorro Energético HE del proyecto de ejecución, conforme a las especificaciones del CTE. Se incluye el sellado al resto de la carpintería y a la fábrica de LCV.

**13.2.4** m2 CARPINTERIA ALUMINO V4
24.08 m2
Carpintería de aluminio lacado color de 60 micras, con rotura de puente térmico, en ventanas abatibles u oscilobatiente y fijos, herrajes de colgar y de seguridad, instalada sobre precerco de aluminio, sellado de juntas y limpieza, incluso con p.p. de medios auxiliares. s/NTE-FCL-3. Deberán cumplir con los requisitos especificados en la memoria de Ahorro Energético HE del proyecto de ejecución, conforme a las especificaciones del CTE. Se incluye el sellado al resto de la carpintería y a la fábrica de LCV.

**13.2.5** m2 CARPINTERIA ALUMINO V12
6 m2
Carpintería de aluminio lacado color de 60 micras, con rotura de puente térmico, en ventanas abatibles u oscilobatiente y fijos, herrajes de colgar y de seguridad, instalada sobre precerco de aluminio, sellado de juntas y limpieza, incluso con p.p. de medios auxiliares. s/NTE-FCL-3. Deberán cumplir con los requisitos especificados en la memoria de Ahorro Energético HE del proyecto de ejecución, conforme a las especificaciones del CTE. Se incluye el sellado al resto de la carpintería y a la fábrica de LCV.

**13.2.6** m2 CARPINTERIA ALUMINO V14
9.6 m2
Carpintería de aluminio lacado color de 60 micras, con rotura de puente térmico, en ventanas abatibles u oscilobatiente y fijos, herrajes de colgar y de seguridad, instalada sobre precerco de aluminio, sellado de juntas y limpieza, incluso con p.p. de medios auxiliares. s/NTE-FCL-3. Deberán cumplir con los requisitos especificados en la memoria de Ahorro Energético HE del proyecto de ejecución, conforme a las especificaciones del CTE. Se incluye el sellado al resto de la carpintería y a la fábrica de LCV.

**13.2.7** m2 CARPINTERIA ALUMINO V16
1.54 m2
Carpintería de aluminio lacado color de 60 micras, con rotura de puente térmico, en ventanas abatibles u oscilobatiente y fijos, herrajes de colgar y de seguridad, instalada sobre precerco de aluminio, sellado de juntas y limpieza, incluso con p.p. de medios auxiliares. s/NTE-FCL-3. Deberán cumplir con los requisitos especificados en la memoria de Ahorro Energético HE del proyecto de ejecución, conforme a las especificaciones del CTE. Se incluye el sellado al resto de la carpintería y a la fábrica de LCV.

**13.2.8** m2 CARPINTERIA ALUMINIO TIPO PB-4
45.94 m2
Carpintería de aluminio lacado color de 60 micras, con rotura de puente térmico, en ventanas abatibles u oscilobatiente y fijos, herrajes de colgar y de seguridad, instalada sobre precerco de aluminio, sellado de juntas y limpieza, incluso con p.p. de medios auxiliares. s/NTE-FCL-3. Deberán cumplir con los requisitos especificados en la memoria de Ahorro Energético HE del proyecto de ejecución, conforme a las especificaciones del CTE. Se incluye el sellado al resto de la carpintería y a la fábrica de LCV.

**13.2.9** m2 CARPINTERIA ALUMINIO TIPO PB-6
10.69 m2
Carpintería de aluminio lacado color de 60 micras, con rotura de puente térmico, en ventanas abatibles u oscilobatiente y fijos, herrajes de colgar y de seguridad, instalada sobre precerco de aluminio, sellado de juntas y limpieza, incluso con p.p. de medios auxiliares. s/NTE-FCL-3. Deberán cumplir con los requisitos especificados en la memoria de Ahorro Energético HE del proyecto de ejecución, conforme a las especificaciones del CTE. Se incluye el sellado al resto de la carpintería y a la fábrica de LCV.

**13.2.10** m2 CARPINTERIA ALUMINIO TIPO PB-9I
5.34 m2
Carpintería de aluminio lacado color de 60 micras, con rotura de puente térmico, en ventanas abatibles u oscilobatiente y fijos, herrajes de colgar y de seguridad, instalada sobre precerco de aluminio, sellado de juntas y limpieza, incluso con p.p. de medios auxiliares. s/NTE-FCL-3. Deberán cumplir con los requisitos especificados en la memoria de Ahorro Energético HE del proyecto de ejecución, conforme a las especificaciones del CTE. Se incluye el sellado al resto de la carpintería y a la fábrica de LCV.

**13.2.11** m2 CARPINTERIA ALUMINIO TIPO PB-9D
5.34 m2
Carpintería de aluminio lacado color de 60 micras, con rotura de puente térmico, en ventanas abatibles u oscilobatiente y fijos, herrajes de colgar y de seguridad, instalada sobre precerco de aluminio, sellado de juntas y limpieza, incluso con p.p. de medios auxiliares. s/NTE-FCL-3. Deberán cumplir con los requisitos especificados en la memoria de Ahorro Energético HE del proyecto de ejecución, conforme a las especificaciones del CTE. Se incluye el sellado al resto de la carpintería y a la fábrica de LCV.

**13.2.12** m2 MOSQUITERAS ENROLLABLES P4,ático B
17.68 m2
Mosquitera enrollable para huecos de carpintería, con carriles laterales y cabezal de igual color al resto de la carpintería. Fabricadas en aluminio y tela de fibra de vidrio a elegir.

## 14 CERRAJERÍA

*Pliego de condiciones*
Total 14

**14.1** M2 PUERTA PORTAL TUBO ACERO LAMINADO
9.68 M2
Puerta abatible de portal de una o dos hojas formada por cerco y bastidor de hoja con tubos huecos de acero laminado en frío según diseño de la memoria de carpintería; chapa lisa soldada a bastidor perimetral a dos caras en zócalo inferior, junquillos atornillados de 20x20x1,5 para vidrio de seguridad Stadip 6+6, patillas para recibido, herrajes de colgar y seguridad, cerradura y pasamanos vertical de tubo hueco D=40 mm., elaborada en taller, ajuste y fijación en obra, instalada, incluso recibido de albañilería.

**14.2** ud PUERTA CHAPA GALV. 72x202 C/REJILLA -TRASTEROS-
24 ud
Puerta de chapa lisa de 1 hoja de 72x202 cm. y doble rejilla de ventilación, realizada con doble chapa de acero galvanizado de 1 mm. de espesor y panel intermedio, rigidizadores con perfiles de acero conformado en frío, herrajes de colgar, cerradura con manillón de nylon, cerco de perfil de acero conformado en frío con garras para recibir a la obra, acabado con capa de pintura epoxi polimerizada al horno, elaborada en taller, ajuste y fijación en obra. Se incluye el recibido de la misma.

**14.3** ud PUERTA CORTAFUEGOS EI2-60-C5 0,80x2,10
32 ud
Puerta metálica cortafuegos de una hoja pivotante de 0,80x2,10 m., homologada EI2-60-C5, construida con dos chapas de acero electrocincado de 0,80 mm. de espesor y cámara intermedia de material aislante ignífugo, sobre cerco abierto de chapa de acero galvanizado de 1,20 mm. de espesor, con siete patillas para fijación a obra, cerradura embutida y cremona de cierre automático, elaborada en taller, ajuste y fijación en obra, incluso acabado en pintura epoxi polimerizada al horno. Se incluye el recibido de albañilería.

**14.4** ud CIERRE ANTIPÁNICO PUERTA 1 H.
28 ud
Cierre antipánico, para puerta cortafuegos de una hoja, un punto de fijación, conforme a la UNE-EN 179:2009. Medida la unidad instalada.

**14.5** ud PUERTA CHAPA LISA 82x202 GALV.
9 ud
Puerta de chapa lisa de 1 hoja de 82x202 cm. realizada con doble chapa de acero galvanizado de 1 mm. de espesor, perfiles de acero conformado en frío, herrajes de colgar y seguridad, cerradura con manilla de nylon, cerco de perfil de acero conformado en frío con garras para recibir a obra, elaborada en taller, ajuste y fijación en obra. Se incluye el recibido de albañilería.

**14.6** m2 PUERTA ABATIBLE TUBO ACERO Y CHAPA LISA C/REJILLA
6.54 m2
Puerta abatible de una o dos hojas, formada por cerco y bastidor de hoja con tubos huecos de acero laminado en frío de 80x50x4 mm. y chapa lisa de acero de 1,5 mm. de espesor con rejillas de ventilación en zona superior e inferior; herrajes de colgar y seguridad, cerradura y manivela a dos caras, elaborada en taller, ajuste y fijación en obra.

**14.7** m2 PUERTA ABATIBLE 1 H. LAMAS TUBULAR -TENDEDEROS-
9.4 m2
Puerta abatible de una hoja ejecutada con perfiles conformados en frío según diseño de la memoria de carpintería, formada por tubos verticales 60.60 en esquinas y fijación a fábrica LCV, tubos 50.15 horizontales entre los bastidores separados 4 cm., los cuales estarán girados 30º respecto de la horizontal con inclinación al interior. Estará esmaltado al horno de 1 mm. de espesor, perfil vierteaguas, herrajes de colgar y seguridad, patillas para anclaje de 10 cm., i/corte, preparación y soldadura de perfiles en taller, ajuste y montaje en obra. Se incluye el recibido de albañilería. Según NTE-FCA.

**14.8** m2 CANCELA TUBO ACERO HUECO
8.52 m2
Cancela formada por cerco y bastidor de hoja con tubos huecos de acero laminado en frío de 60.40 mm. y barrotes de tubo de 50.10 mm. verticales soldados a tubos 60.20 horizontales conforme al diseño de la memoria de carpintería, tubo 80.40 y 2 UPN cajón cerrado en extremos; patillas para recibido, herrajes de colgar y seguridad, cerradura y manivela a dos caras, elaborada en taller, ajuste y fijación en obra. Se incluye el recibido de albañilería.

**14.9** m2 CELOSÍA FIJA TUBULAR TENDEDEROS
154.57 m2
Celosía de tubos de acero conformado en frío según diseño de la memoria de carpintería, formada por tubos verticales 60.60 en esquinas y fijación a fábrica LCV, tubos 50.15 horizontales entre los bastidores separados 4 cm., los cuales estarán girados 30º respecto de la horizontal con inclinación al interior. Se rigidizará la parte posterior de las lamas con pletina 20.4 verticalmente. Estará esmaltado al horno y el anclaje se realizará a fábrica de ladrillo perimetral mediante tornillo en bastidor perimetral.

**14.10** m2 CELOSÍA FIJA LAMAS CHAPA VENTILACIONES
21.05 m2
Celosía fija de lamas fijas de acero en "Z" con imprimación antioxidante esmaltada al horno, con plegadura sencilla en los bordes, incluso soportes del mismo material. Elaborada en taller y montaje en obra , incluso recibido a fábrica LCV con tirafondos. Se indica la superficie total de las ventilaciones necesarias según cálculo del CTE, adaptándose las medidas a cada hueco correspondiente en obra. Se incluye espuma filtrante del aire de color oscuro en rejillas tipo RS colocada sobre la propia rejilla.

**14.11** m2 PUERTA GARAJE BASCULANTE AUTOMATICA
100 m2
Puerta basculante articulada a 1/3 construida con bastidor, cerco y refuerzos de tubo de acero laminado, hoja ciega de 1 hoja de chapa de acero galvanizada sendzimer y plegada de 0,8 mm., grupo de automatización oleodinámico, armario metálico estanco para componentes electrónicos de maniobra, accionamiento ultrasónico a distancia, pulsador interior, receptor, emisor monocanal, fotocélula de seguridad, incluso acabado de capa de pintura epoxi polimerizada al horno en blanco y demás accesorios, elaborada en taller, ajuste y montaje en obra. Se incluyen las ayudas de albañilería y electricidad.
NOTA AVINTIA: SE PRESUPUESTA SEGUN DEFINICION EXCEPTO PARA PUERTAS DE GARAJE PRIVADOS DE LOS BAJOS QUE SERAN ENROLLABLES.

**14.12** m2 REGISTRO CORTAFUEGOS EI2-60 INSTALACIONES
3.94 m2
Registro contrafuegos EI2 60, con certificado de homologación, dos chapas de acero con protección antifinger de 0,7 mm. ensambladas entre sí sin soldadura, relleno de material ignífugo, doble capa de lana de roca de alta densidad y placa tipo Pladur, hoja de grosor de 62 mm., tornillería métrica, 2 bisagras con marcado CE de doble pala y de regulación en altura, con marco tipo CS5 de 1,2 mm. de espesor. Ajustado y preparado para su fijación a obra mediante garras de acero o para atornillar a premarco, cerradura de cierre triangular con mecanismo de leva, y accionado mediante llave de acceso.

**14.13** m2 REGISTRO DE INSTALACIONES ABATIBLE
6.25 m2
Registro de instalaciones abatible, formado por dos chapas de acero con protección antifinger de 0,7 mm. ensambladas entre sí sin soldadura, relleno interior de de lana de roca de alta densidad, hoja de grosor de 42 mm., tornillería métrica, 2 bisagras con marcado CE de doble pala y de regulación en altura, con marco tipo CS5 de 1,2 mm. de espesor. Ajustado y preparado para su fijación a obra mediante garras de acero o para atornillar a premarco, cerradura de cierre triangular con mecanismo de leva, y accionado mediante llave de acceso.

**14.14** m2 BARANDILLA VIDRIO STADIP 6.6 Y BASTIDOR TUBO 50.30 -TERRAZAS-
120.52 m2
Barandilla de acero laminado en frío, formada por vertical de tubo hueco Perfrisa 50.30 mm. cada 1.50 m. máximo para anclaje a canto de forjado según detalle de planos de proyecto, vidrio tipo Stadip 6+6 traslucido, junquillos atornillados de 20x20x1.5 y pasamanos superior de tubo hueco D= 40 mm. soldado a tapa de tubo Perfrisa, elaborada en taller, incluso montaje en obra.

**14.15** m2 BARANDILLA VIDRIO STADIP 3.3 Y BASTIDOR TUBO 50.30 -PETO TERR.-
320.83 m2
Barandilla de acero laminado en frío, formada por vertical de tubo hueco Perfrisa 50.30 mm. cada 1.50 m. máximo para anclaje a peto de fábrica LCV mediante barra acero corrugado D= 12 mm. enresinado según detalle de planos de proyecto, vidrio tipo Stadip 3+3 traslucido, junquillos atornillados de 20x20x1.5 y pasamanos superior de tubo hueco D= 40 mm. soldado a tapa de tubo Perfrisa, elaborada en taller, incluso montaje en obra.

**14.16** m2 BARANDILLA VIDRIO 4.4 Y TUBO PERFRISA -PETO DIV. TERRAZAS-
31.85 m2
Barandilla de acero laminado en frío, formada por vertical de tubo hueco Perfrisa 50.30 mm. cada 1.50 m. máximo para anclaje a peto de fábrica LCV mediante tubo 35x35 mm. y pletinas 60.6 de anclaje a cada lado del peto, según planos de proyecto, vidrio tipo Stadip 4+4 traslucido, pasamanos superior de pletina 30x5 mm. soldado a tapa de tubo Perfrisa y casquillo inferior en U para evitar pandeo, elaborada en taller, incluso montaje en obra.

**14.17** m. BARANDILLA ESCALERA TUBO BARROTES VERT. -ZZCC-
63.94 m.
Barandilla escalera de 165 cm. de altura, construida según detalles definidos en proyecto de ejecución, con perfiles de tubo hueco de acero laminado en frío D=40 mm. en pasamanos, pilastras verticales con prolongación para anclaje a la losa de pletina 40.8, pletina superior e inferior de pletina 40.8, barrotes verticales formados por barras lisas de 12 mm. de diámetro separadas menos de 100 mm. Se anclará a canto de losa de escalera mediante placa metálica 200x150 mm. a la que se soldarán las prolongaciones rectas de las pletinas verticales.

**14.18** m. BARANDILLA ESCALERA TUBO PLETINAS VERT. -Bodegas-
64.08 m.
Barandilla escalera de 100 cm. de altura, construida según detalles definidos en proyecto de ejecución, con perfiles de tubo hueco de acero laminado en frío D=40 mm. en pasamanos, pilastras verticales con prolongación para anclaje a la losa de pletina 40.8, pletina superior e inferior de pletina 40.8, barrotes verticales formados por pletinas 30.6 separadas menos de 100 mm. Se anclará a canto de losa de escalera mediante placa metálica 200x150 mm. a la que se soldarán las prolongaciones rectas de las pletinas verticales.

**14.19** m. BARANDILLA QUITAMIEDOS CUBIERTA
154.34 m.
Barandilla quitamiedos de 70 cm. a colocar en perímetro de cubiertas no transitables, formada por pletina metálica 60.8 en vertical separada cada 1.20 m. como máximo, pasamanos de angular recto 60.60 de chapa plegada. Se anclará a exterior del peto de cubierta mediante placa metálica 140x80 mm.

**14.20** m. BARANDILLA RAMPAS TUBO PLETINAS VERT.
49.02 m.
Barandilla de rampas accesibles de 110 cm. de altura, construida según detalles definidos en proyecto de ejecución, con perfiles de tubo hueco de acero laminado en frío D=40 mm. en pasamanos, pilastras verticales con prolongación para anclaje a la losa de pletina 40.8, pletina superior e inferior de pletina 40.8, barrotes verticales formados por peltinas 30.6 separadas menos de 100 mm. Se anclarán las prolongaciones rectas de las pletinas verticales al solado/bordillo de la urbanización, con una distancia máxima entre ellas de 1.50 m.
NOTA AVINTIA: SE OFERTA POR M2, TAL COMO INDICAN LAS LÍNEAS DE MEDICIÓN.

**14.21** m. PASAMANOS TUBO D=50 mm.
98.07 m.
Pasamanos metálico formado por tubo hueco circular de acero laminado en frío de diámetro 50 mm., incluso p.p. de patillas de sujeción a base de redondo liso macizo de 16 mm. separados cada 50 cm., i/montaje en obra, incluso recibido de albañilería.

**14.22** m2 VALLA CERRAMIENTO MALLA TIPO FELSER
537.64 m2
Valla de cerramiento tipo Felser formada por malla soldada de 50x200x5 en módulos de 2,60x1,50 m., recercada con tubo metálico de 25x25x1,5 mm. y postes intermedios cada 2,60 m. de tubo de 60x60x1,5 mm. ambos galvanizados por inmersión, elaborada en taller, incluso montaje en obra mediante empotramiento en fábrica de ladrillo.
NOTA AVINTIA: SE OFERTA SEGÚN MEMORIA DE CARPINTERÍA, MALLAZO PLEGADO CON POSTES (SIN RECERCADO) TIPO FAX O SIMILAR.

**14.23** m2 REJA METALICA TUBO VERT. HUECO DIAM. 25 mm.
91.74 m2
Reja metálica realizada con barrotes horizontales separados cada 14 cm. a ejes, de tubo hueco de D=25 mm. soldados a bastidor perimetral de pletina de 40x6 mm., atornillada a fábrica de ladrillo cara vista, totalmente instalada. En las rejas de puertas, se relizará un cierre mediante tubo hueco vertical 80.40, maneta, bisagras y cerradura. Incluso pintado con esmalte satinado en color a definir por la Dirección Facultativa, previa aplicación de dos manos de minio antioxidante. (NOTA:Son rejas para todas las ventanas y puertas de planta baja)

**14.24** ML ANGULARES ANCLAJE BARANDILLA TERRAZA
79.29 ML
Colocación de angulares metálicos en el borde de forjado para el anclaje de las barandillas de vidrio en las terrazas indicadas, mediante perfil LPN 60.60.6 invertido, LPN 80.40.6 sobre éste para el remate del solado exterior de la terraza en el borde de la barandilla y pletina 70.40.10 horizontal sobre el primer angular L60. Se anclará el poste vertical de la barandilla mediante casquillo 40x30x40 soldado a tubo Perfrisa de la barandilla y al angular LPN L60.

**14.25** Ml CARGADERO CHAPA DINTEL HUECO DE 105X3 mm
541.58 Ml
Suministro y colocación de cargadero estructural de 10,5 cm. de chapa de 3 mm., vuelta trasera y goterón frontal, así como refuerzos con angular de 40 atirantado en huecos de mas de 1,00 mts. Se entregará en cada lado del hueco al menos 12 cm.
NOTA AVINTIA: SE OFERTA CARGADERO DE LAUMINIO DE EXTRUSIÓN LACADO CON TIRANTAS NECESARIAS.

**14.26** Ml ANGULAR 60 ARRANQUE TERRAZAS
714.28 Ml
Angular de 60.6 anclado a forjado mediante tirantas cada 70 cms para arranque de fabrica de ladrillo en petos de terraza.

**14.27** Ud CAPERUZA CHIMENEA VENTILACION
38 Ud
Suministro y montaje de caperuzas chimeneas, formadas por lamas de chapa de espesor 1.5 mm. en "Z" con pliegues de 10 mm., angulo de 30º y ancho de lama de 45 mm. formando sombrerete, tapa de chapa plegada de e= 1.5 mm. y fijada mecánicamente a fábrica de LCV. Interiormente estará reforzada mediante la colocación de tubo hueco 40.40 para evitar el pandeo de la chapa de cierre superior.

**14.28** m2 BANCADAS CLIMATIZACIÓN CHAPA ACERO + HORMIGÓN
49 m2
Bancadas para colocación de máquinas Aire Acondicionado, formado por estructura metálica de diferentes dimensiones formada de chapa de 2 mm y refuerzos interior de acero corrugado para posterior hormigonado, relleno de 8 cm. de HA-25 y colocación de planchas de aislamiento XPS 50 mm. bajo la bancada como separación del resto de elementos de la cubierta.

## 15 PINTURAS

*Pliego de condiciones*
Total 15

**15.1** m2 PINTURA PLÁSTICA LISA - VIV VERT
8534.64 m2
Pintura plástica lisa mate estándar obra nueva en color a elegir, sobre paramentos horizontales y verticales, dos manos, incluso mano de imprimación y plastecido.

**15.2** m2 PINTURA PLÁSTICA LISA - VIV HORIZ
3672.82 m2
Pintura plástica lisa mate estándar obra nueva en color a elegir, sobre paramentos horizontales y verticales, dos manos, incluso mano de imprimación y plastecido.

**15.3** m2 PINTURA PLÁSTICA LISA INT-EXT - ENFOSCADOS
575.18 m2
Pintura plástica blanca o pigmentada, lisa mate buena adherencia en interior o exterior climas benévolos, sobre placas de cartón-yeso, yeso y superficies de baja adherencia como enfoscados lisos o fibrocemento, dos manos, incluso mano de fondo, plastecido y acabado.

**15.4** m2 PINTURA TEMPLE GOTELÉ - ZZCC HORIZ y TRASTEROS
1239.85 m2
Pintura al temple gotelet blanco, en paramentos verticales y horizontales, dos manos, incluso aparejado, plastecido, lijado y dos manos.

| Código | Ud | Descripción | Cantidad | Precio |
|---|---|---|---|---|
| 15.5 | m2 | PINTURA TEMPLE LISO - GARAJE Y Cº Tº HORIZ | 2500.55 | 0 |

**15.6** m2 PINTURA TEMPLE GOTELÉ - ZZCC VERT
3091.21 m2
Pintura temple gotelé plastificado con pintura mate estándar blanca lavable, sobre paramentos verticales y horizontales, con plastecido y proyectado de gota fina y tupida a una mano.
NOTA AVINTIA: SE OFERTA PLÁSTICO LISO.

**15.7** m2 PINTURA GARAJE DOS COLORES Y CENEFA
1448.11 m2
Pintura plástica en garaje a dos colores plus; zócalo inferior de 1 m. de altura con plástico en color, cenefa de 0,2 m. en plástico color y resto de superficie en plástico blanco, i/preparación de soporte y replanteo.

**15.8** m2 PINTURA DE EXTERIOR EN FALSOS TECHOS
1183.74 m2
Pintura plástica lisa mate estándar obra nueva en color a elegir, sobre paramentos horizontales y verticales, dos manos, incluso mano de imprimación y plastecido.

**15.9** m2 REVESTIMIENTO TIPO TEXTURGLAS-N Y PINTURA PLASTICA.
133.26 m2
Revestimiento con fibra de vidrio ignífugo tipo texturglas-N, i/imprimación y pegamento adhesivo incluyendo terminación en pintura plástica.

**15.10** UD ESMALTE SATINADO S/CERRAJERIA METÁLICA
1 UD
Pintado de distintos elementos de cerrajería, pasamanos, barandillas, registros, puertas, cancelas, etc., previo lijado y plastecido, con esmalte satinado en lacado color a elegir por la DF. Se trata de aquellas cerrajerías cuya pintura no esté recogida especialmente en el presupuesto. I/ p.p. de limpieza, mano de fondo, manos de aplicación necesarias i/ todos aquellos elementos para dejar la partida totalmente terminada.
NOTA AVINTIA: INCLUIDO EN VALORACIÓN DE PARTIDAS DE CERRAJERIA.

**15.11** UD PINTURA ESMALTE SOBRE TUBO GAS
1 UD
Pintura al esmalte sobre tubos, i/limpieza y capa antioxidante con un desarrollo inferior a 10 cm., s/normas DIN.
NOTA: INCLUIDO

**15.12** UD SEÑALIZACIÓN PLAZAS Y GARAJE
31 UD
Señalización de garaje, incluyendo el marcado de los límites de la plaza de garaje, numeración y flechas de sentido de circulación con pintura al clorocaucho, con una anchura de línea de 10 cm., i/limpieza de superficies, neutralización, replanteo y encintado.

## 16 VIDRIERÍA Y VARIOS

*Pliego de condiciones*
Total 16

**16.1** m2 DOBLE ACRISTALAMIENTO PLANITHERM S 6/12/4 BAJO EMISIVO
220.01 m2
Doble acristalamiento Climalit Plus, formado por un vidrio Planitherm S incoloro de 6 mm (72/55) y una luna float Planilux incolora de 4 mm, cámara de aire deshidratado de 12 mm con perfil separador de aluminio y doble sellado perimetral, fijado sobre carpintería con acuñado mediante calzos de apoyo perimetrales y laterales y sellado en frío con silicona neutra, incluso cortes de vidrio y colocación de junquillos, según NTE-FVP-8. Coeficiente de transmisión térmica U=1,8 W/m2K. Factor solar = 0.48.

**16.2** m2 DOBLE ACRISTALAMIENTO PLANITHERM 3+3/12/3+3 BAJO EMISIVO
269.38 m2
Doble acristalamiento Climalit Plus, formado por dos vidrios Planitherm S incoloro de 3+3 de seguridad mm (72/55), cámara intermedia de aire deshidratado de 12 mm con perfil separador de aluminio y doble sellado perimetral, fijado sobre carpintería con acuñado mediante calzos de apoyo perimetrales y laterales y sellado en frío con silicona neutra, incluso cortes de vidrio y colocación de junquillos, según NTE-FVP-8. Coeficiente de transmisión térmica U=1,8 W/m2K. Factor solar = 0.48.

**16.3** m2 DOBLE ACRISTALAMIENTO PLANITHERM 6/12/4 BAÑO c/ CARGLASS
26.13 m2
Doble acristalamiento Climalit Plus, formado por un vidrio Planitherm S incoloro de 6 mm (72/55) y una luna float Planilux incolora de 4 mm, cámara de aire deshidratado de 12 mm con perfil separador de aluminio y doble sellado perimetral, fijado sobre carpintería con acuñado mediante calzos de apoyo perimetrales y laterales y sellado en frío con silicona neutra, incluso cortes de vidrio y colocación de junquillos, según NTE-FVP-8. Translucido en baños. Coeficiente de transmisión térmica U=1,8 W/m2K. Factor solar = 0.48.

**16.4** m2 VIDRIO SEGURIDAD STADIP 6+6 mm.
9.24 m2
M2. Vídrio de seguridad física compuesto por laminares (6+6 mm.) de un espesor total de 12 mm., homologación DBT-2031, láminas de butiral de polivinilo transparente y sellado con silicona incolóra.

**16.5** m2 VIDRIO SEGURIDAD STADIP 3+3 mm.
8.44 m2
Acristalamiento con vidrio laminar de seguridad tipo Multipact compuesto por dos vidrios de 3 mm. de espesor unidos mediante lámina de butiral de polivinilo incolora, fijación sobre carpintería con acuñado mediante calzos de apoyo perimetrales y laterales y sellado en frío con silicona, incluso colocación de junquillos, según NTE-FVP. Se incluye la perfilería oculta de fijación en tabiquería de pladur.

**16.6** UD BUZONES
35 UD
Buzón modular formando un panel o "rack" de buzones para viviendas, colocados en portal según instrucciones en obra de la Dirección Facultativa.

**16.7** UD Nº PORTAL Y FINCA VINILOS AL ACIDO
1 UD
Ud completa por suministro y colocacion del numero de la finca y subnumeración interior en cada portal, en metacrilato, de 30 cms de alto.

**16.8** M2 FRENTE TABLERO DM + ESPEJO EN PORTALES
31.42 M2
Revestimiento de portales con madera y espejo. Se trata de un panelado con tablero de DM e=19mm, forrado con madera de haya vaporizada, wengué o similar, con paños según diseño de proyecto (aproximadamente 1,10 x 1,10 mts), con junta en pico de gorrión. Los tableros se recibirán sobre rastreles con clavazón oculta. I/p.p. de remate de suelo, zona superior y encuentros en esquina y con otros elementos constructivos. El espejo, que ocupará una superficie aproximada del 25%, se fijará a la pared mediante silicona, dejándolo ligeramente rehundido respecto al panelado y será una luna plateada ligeramente oscurecida de 4 mm de espesor. Unidad terminada según diseño de proyecto, incluyendo sellado del espejo, pequeño material y medios auxiliares.

**16.9** UD SEÑALIZACIÓN GENERAL
1 UD
Unidad completa de señalización incluido carteles de planta, viviendas, cuartos tecnicos y numeros de trasteros asi como partidad alzada para letras de cartel de urbanizacion.

**16.10** UD SELLADO CONDUCTOS INSTALACIONES
1 UD
Ud completa por sellado ignifugo en conductos de instalaciones de diámetros exteriores hasta 168 mm que atraviesan distintos sectores de incendios a través de forjado, hasta EI-120, mediante instalación de un collarín Intumex RS-10 de medida correspondiente, en el lado inferior del forjado, fijado al material base. Ensayado y homologado según UNE-EN 13501-2:2004. Medida la unidad instalada.
NOTA AVINTIA: NO SE VALORA, DADO QUE HAY PARTIDAS PARA ELLO EN CAPÍTULO DE PCI.

**16.11** ml EMBELLECEDOR CAMBIO PAVIMENTO
267 ml
Colocación de embellecedores en el cambio de pavimento en el interior de las viviendas. Se trata de un fleje metálico colocado en las juntas existentes, en uniones de pavimentos distintos. Terminado.
NOTA AVINTIA: VALORADO EN PAVIMENTO DE TARIMA.

**16.12** ml PEANA HUECO ESCALERA BODEGAS
7.04 ml
Peana en huecos de escalera de bodegas, realizada con madera barnizada en acabado a decidir por DF de 10x3 cm. de sección, fijada mediante dobles soportes de cuadradillos de acero, atornillados a la peana, y recibidos al elemento soporte de la misma, montada y con p.p. de medios auxiliares.

## 17 URBANIZACIÓN

*Pliego de condiciones*
Total 17

### 17.1 PAVIMENTOS

*Pliego de condiciones*
Total 17.1

**17.1.1** m2 PAVIMENTO ADOQUIN HORMIGÓN 20x10x8 cm. -ZZCC URB-
286.78 m2
Pavimento de adoquín prefabricado de hormigón bicapa en colores suaves tostados, de forma rectangular de 20x10x8 cm., colocado sobre cama de arena de río, rasanteada, de 3/4 cm. de espesor, dejando entre ellos una junta de separación de 2/3 mm. para su posterior relleno con arena caliza de machaqueo, i/recebado de juntas, barrido y compactación, a colocar sobre base firme existente, ya incluida en la unidad, compactada al 100% del ensayo proctor.

**17.1.2** m. PELDAÑO GRANITO ROSA PORRIÑO FLAMEADO -urbanizacion-
23.15 m.
Forrado de peldaño de granito rosa porriño flameado con huella y tabica de 3 y 2 cm. de espesor respectivamente en peldaños de urbanización, recibido con mortero de cemento CEM II/B-P 32,5 N y arena mezcla de miga y río (M-5), i/rejuntado con lechada de cemento CEM II/B-P 32,5 N 1/2 y limpieza, s/NTE-RSR-18, medido en su longitud.

**17.1.3** ml RODAPIE DE CHAPA EN URBANIZACION
468.51 ml
Rodapie de chapa plegada lacada de 1 mm para protección de impermeabilización en zonas comunes de 25 cm. de altura y pliegues en zona superior para su fijación mediante tornillo zincado a los paramentos. Se incluye el sellado del mismo a la fábrica de LCV, cortes, repasos de vivos hasta su total terminación.

**17.1.4** m. BORDILLO HORMIGON REDONDO 8x20 cm.
33.04 m.
Bordillo de hormigón monocapa, de color gris y cara superior redondeada, de 8 cm. de base y 20 cm. de altura, colocado sobre solera de hormigón HM-20/P/20/I, de 10 cm. de espesor, rejuntado y limpieza, sin incluir la excavación previa ni el relleno posterior.

### 17.2 JARDINERIA

*Pliego de condiciones*
Total 17.2

**17.2.1** Ud PLANTACIONES JARDINERIA
80 Ud
Partida alzada para plantación de diferentes especies vegetales en las jardineras destinadas a ello.

**17.2.2** m2 FORMACIÓN DE PRADERA CON CÉSPED Y JARDINERÍA
413.87 m2
Formación de pradera con tepes precultivados en tierra y elementos de jardinería a definir por DF, comprendiendo el aporte y relleno del terreno, distribución de fertilizante complejo NPK-Mg-M.O., incorporación de 10 cm. de tierra vegetal de cabeza limpia, pase de motocultor a los 10 cm. superficiales, perfilado definitivo, pase de rulo y preparación para la implantación, colocación de tepes, afirmado, recebo de arena de río para mezclas y primer riego.

### 17.3 MOBILIARIO

*Pliego de condiciones*
Total 17.3

**17.3.1** ud BANCO RÚST. MADERA C/BRAZOS 2,30 m
3 ud
Banco para urbanización.

**17.3.2** ud PAPELERA CIRC. MALLA ACERO INOX 60 l
8 ud
Papelera para urbanización.

## 18 INSTALACIÓN DE ELEVACIÓN

*Pliego de condiciones*
Total 18

**18.1** ud ASCENSOR ELECT. 5 PAR. 6 PERS.
2 ud
Instalación completa de ascenso eléctrico sin cuarto de máquinas, velocidad 1m/seg. Con control de frecuencia variable, 6 paradas, 450 kg. de carga nominal para un máximo de 6 personas, cabina con gama de acabado intermedio, puertas automáticas telescópicas en cabina de acero inoxidable y automáticas en pisos pintadas. Maniobra universal simple, instalado con pruebas y ajustes según R.D. 1314/97.
NOTA AVINTIA: SE OFERTA DE 6 PARADAS.

## 19 INSTALACIÓN DE FONTANERÍA Y APARATOS SANITARIOS
En el precio de cada unidad del presente presupuesto, esta incluida la p.p. de costo de puesta en funcionamiento, legalizaciones, permisos, boletines, licencias o similares, considerando siempre la instalación completamente terminada, probada y funcionando.

*Pliego de condiciones*
Total 19

**19.1** ud BY-PASS TIPO MANUAL FILTRO-REDUCTOR 2 1/2"
1 ud
Suministro y colocación de by-pass manual para filtro y válvula reductora de presión, formado por tres válvulas de compuerta de 2 1/2", una anterior al filtro, otra posterior a la válvula reductora de presión y una tercera, normalmente cerrada, en tubería de by-pass de acero galvanizado de 2 1/2", instalado y funcionando.
En todas las unidades de este Subcapitulo llevan incluidas proporcionalmente la Tramitación y legalización de la instalación de Fontaneria, el Proyecto visado con dirección de obra y boletín de instalador, con abono de tasas y tramites en la Delegación de Industria.

**19.2** Ud VÁLVULA LIMITADORA PRESIÓN 2 1/2" DN 65 mm
1 Ud
Suministro e instalación de válvula limitadora de presión de latón, de 2 1/2" DN 63 mm de diámetro, presión máxima de entrada de 25 bar y presión de salida regulable entre 0,5 y 6 bar, con dos llaves de paso de compuerta de latón fundido y filtro retenedor de residuos de latón. Incluso manómetro, elementos de montaje y demás accesorios necesarios para su correcto funcionamiento. Totalmente montada, conexionada y probada.
Instalación: CTE. DB HS Salubridad.
Condiciones previas del soporte: Antes de iniciarse las actividades correspondientes al proceso de ejecución, se realizarán las siguientes comprobaciones: Su situación se corresponde con la de Proyecto y la zona de ubicación está completamente terminada.
Incluye: Replanteo. Colocación y conexión de las llaves de paso. Colocación y conexión del filtro. Colocación y conexionado de la válvula limitadora. Pruebas de servicio. Protección del elemento frente a golpes y salpicaduras.
Condiciones de terminación: Enumeración de las condiciones en que debe quedar la unidad de obra para poder proseguir la ejecución del resto de unidades: Adecuada conexión a la red.
Criterio de medición de proyecto: Unidad proyectada, según documentación gráfica de Proyecto.

**19.3** m. TUBERÍA POLIETILENO DN75 mm. 3"
25 m.
Tubería de polietileno sanitario, de 75 mm. (3") de diámetro nominal, de alta densidad y para 1 MPa de presión máxima, UNE-EN-12201, colocada en instalaciones para agua fría y caliente, con p.p. de piezas especiales de polietileno, instalada y funcionando, en ramales de longitud superior a 3 m., y sin protección superficial. s/CTE-HS-4.

**19.4** m. TUBERÍA POLIETILENO DN63 mm. 2 1/2"
107 m.
Tubería de polietileno sanitario, de 63 mm. (2 1/2") de diámetro nominal, de alta densidad y para 1,6 MPa de presión máxima, UNE-EN-12201, colocada en instalaciones para agua fría y caliente, con p.p. de piezas especiales de polietileno, instalada y funcionando, en ramales de longitud superior a 3 m., y sin protección superficial. s/CTE-HS-4.

**19.5** m. TUBO ALIM. POLIETILENO DN40 mm. 1 1/2"
8 m.
Tubería de alimentación de polietileno, s/UNE-EN-12201, de 40 mm. (1 1/2") de diámetro nominal, de alta densidad y para 1 MPa de presión máxima, que enlaza la llave de paso del inmueble con la batería de contadores o contador general, i. p.p. de piezas especiales, instalada y funcionando, s/CTE-HS-4.

**19.6** m. TUBERÍA POLIETILENO DN32 mm. 1 1/4"
155 m.
Tubería de polietileno sanitario, de 32 mm. (1 1/4") de diámetro nominal, de alta densidad y para 1,6 MPa de presión máxima, UNE-EN-12201, colocada en instalaciones para agua fría y caliente, con p.p. de piezas especiales de polietileno, instalada y funcionando, en ramales de longitud superior a 3 m., y sin protección superficial. s/CTE-HS-4.

**19.7** m. TUBERÍA POLIETILENO DN25 mm. 1"
98 m.
Tubería de polietileno sanitario, de 25 mm. (1") de diámetro nominal, de alta densidad y para 1,6 MPa de presión máxima, UNE-EN-12201, colocada en instalaciones para agua fría y caliente, con p.p. de piezas especiales de polietileno, instalada y funcionando, en ramales de longitud superior a 3 m., y sin protección superficial. s/CTE-HS-4.

**19.8** m. TUBERÍA POLIETILENO DN20 mm. 3/4"
18 m.
Tubería de polietileno sanitario, de 20 mm. (3/4") de diámetro nominal, de alta densidad y para 1,6 MPa de presión máxima, UNE-EN-12201, colocada en instalaciones para agua fría y caliente, con p.p. de piezas especiales de polietileno, instalada y funcionando, en ramales de longitud superior a 3 m., y sin protección superficial. s/CTE-HS-4.

**19.9** ud VÁLVULA DE ESFERA LATÓN 1/2" 15mm.
53 ud
Suministro y colocación de válvula de corte por esfera, de 1/2" (15 mm.) de diámetro, de latón cromado PN-25, colocada mediante unión roscada, totalmente equipada, instalada y funcionando. s/CTE-HS-4.

**19.10** ud VÁLVULA DE ESFERA LATÓN 3/4" 20mm.
6 ud
Suministro y colocación de válvula de corte por esfera, de 3/4" (20 mm.) de diámetro, de latón cromado PN-25, colocada mediante unión roscada, totalmente equipada, instalada y funcionando. s/CTE-HS-4.

**19.11** ud VÁLVULA DE ESFERA LATÓN 1" 25mm.
23 ud
Suministro y colocación de válvula de corte por esfera, de 1" (25 mm.) de diámetro, de latón cromado PN-25, colocada mediante unión roscada, totalmente equipada, instalada y funcionando. s/CTE-HS-4.

**19.12** ud VÁLVULA DE ESFERA LATÓN 1 1/4" 32mm.
13 ud
Suministro y colocación de válvula de corte por esfera, de 1 1/4" (32 mm.) de diámetro, de latón cromado PN-25, colocada mediante unión roscada, totalmente equipada, instalada y funcionando. s/CTE-HS-4.

**19.13** ud VÁLVULA DE ESFERA LATÓN 1 1/2" 40mm.
1 ud
Suministro y colocación de válvula de corte por esfera, de 1 1/2" (40 mm.) de diámetro, de latón cromado PN-25, colocada mediante unión roscada, totalmente equipada, instalada y funcionando. s/CTE-HS-4.

**19.14** ud VÁLVULA DE ESFERA LATÓN 2 1/2" 63mm.
2 ud
Suministro y colocación de válvula de corte por esfera, de 2 1/2" (63 mm.) de diámetro, de latón cromado PN-25, colocada mediante unión roscada, totalmente equipada, instalada y funcionando. s/CTE-HS-4.

**19.15** ud VÁLVULA DE ESFERA LATÓN 3" 75mm.
4 ud
Suministro y colocación de válvula de corte por esfera, de 3" (75 mm.) de diámetro, de latón cromado PN-25, colocada mediante unión roscada, totalmente equipada, instalada y funcionando. s/CTE-HS-4.

**19.16** ud VÁLVULA RETENCIÓN DE 1" 25 mm.
23 ud
Suministro y colocación de válvula de retención, de 1" (25 mm.) de diámetro, de latón fundido; colocada mediante unión roscada, totalmente equipada, instalada y funcionando. s/CTE-HS-4.

**19.17** ud VÁLVULA RETENCIÓN DE 1 1/4" 32 mm.
11 ud
Suministro y colocación de válvula de retención, de 1 1/4" (32 mm.) de diámetro, de latón fundido; colocada mediante unión roscada, totalmente equipada, instalada y funcionando. s/CTE-HS-4.

**19.18** ud VÁLVULA RETENCIÓN DE 1 1/2" 40 mm.
1 ud
Suministro y colocación de válvula de retención, de 1 1/2" (40 mm.) de diámetro, de latón fundido; colocada mediante unión roscada, totalmente equipada, instalada y funcionando. s/CTE-HS-4.

**19.19** ud VÁLVULA RETENCIÓN DE 2 1/2" 63 mm.
2 ud
Suministro y colocación de válvula de retención, de 2 1/2" (63 mm.) de diámetro, de latón fundido; colocada mediante unión roscada, totalmente equipada, instalada y funcionando. s/CTE-HS-4.

**19.20** ud VÁLVULA RETENCIÓN DE 3" 75 mm.
3 ud
Suministro y colocación de válvula de retención, de 3" (75 mm.) de diámetro, de latón fundido; colocada mediante unión roscada, totalmente equipada, instalada y funcionando.

**19.21** ud VÁLVULA DE PASO 18mm. 1/2" P/EMPOTRAR
225 ud
Suministro y colocación de válvula de paso de 18 mm. 1/2" de diámetro, para empotrar cromada y de paso recto, colocada mediante unión roscada, totalmente equipada, instalada y funcionando. s/CTE-HS-4.

**19.22** ud VÁLVULA DE PASO 22mm. 3/4" P/EMPOTRAR
338 ud
Suministro y colocación de válvula de paso de 22 mm. 3/4" de diámetro, para empotrar cromada y de paso recto, colocada mediante unión roscada, totalmente equipada, instalada y funcionando. s/CTE-HS-4.

**19.23** ud VÁLVULA DE PASO. 1" P/EMPOTRAR
9 ud
Suministro y colocación de válvula de paso de 28 mm. 1" de diámetro, para empotrar cromada y de paso recto, colocada mediante unión roscada, totalmente equipada, instalada y funcionando. s/CTE-HS-4.

**19.24** ud FILTRO EN Y DN-50/PN-16 2 1/2"
2 ud
Filtro de cesta en Y, con cuerpo de hierro fundido i./ bridas, taladros s/UNE 2533 DN-50/PN-16, instalado, i/pequeño material y accesorios.

**19.25** ud BAT.GALV.D.ALIM.18 CONT. 2 1/2" 3 FILAS
2 ud
Centralización para 18 contadores de DN-15 mm., formada por batería de acero galvanizado de 2 1/2", modelo cuadro, circuito cerrado 3 filas y 18 salidas, alimentación doble, incluso soportes para la batería, juegos de bridas, válvulas de corte general de 2 1/2", contadores divisionarios, válvulas de entrada antiretorno, válvula de salida DN-15, grifo de pruebas, conexión flexible galvanizada de 50 mm. y válvula de esfera a pie de montante de DN-15, placas identificativas, material auxiliar, montaje, verificación del conjunto y pruebas. s/CTE-HS-4.

**19.26** ud WILO-COMFORT-N COR-3 MVIS 806/CC
1 ud
Grupo de presión compacto Wilo-Comfort-N COR-3 MVIS 806/ CC. Equipos compactos de presión conforme a DIN 1988, parte 5+ 6, para conexión directa o indirecta. Incluye 3 bombas centrífugas de alta presión y acero inoxidable, de aspiración normal y verticales, ejecución con rotor húmedo de la serie MVIS, rodetes, coronas de álabes y todas las piezas en contacto con el fluido de acero inoxidable, motor trifásico de rotor húmedo para un funcionamiento casi silencioso. Construcción autopurgante durante el funcionamiento de la instalación. Por cada bomba con llave de esfera de engranaje en los lados de aspiración e impulsión y válvula antirretorno en el lado de impulsión, depósito de expansión de membrana de 8 l incl. valvulería de flujo conforme a DIN 4807, 2 manómetros y sensor de presión (de 4 a 20 mA). Listo para la conexión con tubería de acero inoxidable en 1.4571, montado sobre un bastidor base electrolíticamente galvanizado y con amortiguadores de vibraciones ajustables en altura.
Comfort-Controller (CC). Incluye CPU, módulos analógicos/digitales, pantalla táctil monocromática capaz de visualizar gráficos con iluminación de fondo de 3 colores para señalizar estados de funcionamiento Funcionamiento/avería/avería confirmada y para navegación por menú asistida por símbolos y texto común en 3 idiomas (elegibles entre 15). 3 niveles de usuario. Indicación y posibilidad de ajuste del idioma del menú, contraseñas, parámetros de funcionamiento, horas de funcionamiento, estado de la bomba, indicación de presión real, memoria para indicaciones de funcionamiento y fallo con cronofechador sobre reloj de tiempo real, indicaciones de estado y presión real, interruptor principal, interruptor "manual-0-automático", suministro interno de corriente, contactos libres de tensión para indicaciones generales de funcionamiento y avería SBM/SSM, así como para el arranque y parada de instalaciones externas, combinación de guardamotor/protección del motor, conexión WSK posible, alternancia automática de bombas,
- Convertidor de frecuencia para regulación continua de la bomba principal (sólo instalaciones COR)
- Ajuste a distancia del valor de consigna por señales externas o modo manual
- Relé de evaluación para PTC, indicaciones individuales de funcionamiento y avería, falta de agua
- Protección por sobrecarga mediante WSK,
- Protección de motor mediante guardamotor o relé térmico de sobrecarga a partir de 5,5 kW
- Fuente de alimentación de reserva
- Nivel de presión ajustable de forma externa, conexión con sistemas de edificios inteligentes conforme a VDI 3814 a través de:
- Módem analógico/GSM, terminal ISDN, servidor Web
Medio de impulsión : Agua limpia
Temperatura (máx. 50 °C) : 20 °C
Altura de impulsión a Q=0 : 67,83 m
Potencia del motor P1 : 2,98 kW
Velocidad nominal : 2800 1/min
Bobinado : 3~400V/50Hz
Intensidad nominal : 5,6 A
Tipo de protección : IP 44
Aspiración e impulsión : R 2½ PN10/R 2½ PN16
Marca : WILO
Tipo : COR-3 MVIS 806/ CC
Referencia : 2524506
Incluso válvulas de corte y retención, colector de aspiración e impulsión, totalmente instalado, probado y funcionando.
NOTA AVINTIA: se oferta grupo de presión marca EBARA ajustando a demanda del proyecto, calculado según normativa compuesto por dos bombas (1 en reserva) con variador de frecuencia cuadro de mando y protección, incluido valvulería bypass y demás elementos necesarios para su correcta instalación.

**19.27** ud VASO EXPANSIÓN DT5 DUO 200
1 ud
Vaso de expansión de membrana con verificación de tipo PN 16 para el uso en combinación con grupos de presión, agua potable y abastecimiento. Los depósitos sirven para evitar golpes de ariete en el sistema y reducen la frecuencia de arranque/paro de las bombas/grupos.
Ejecución con conexión Duo, o similar, totalmente instalado.
Contenido nominal : 200 l
Presión de trabajo máx. permitida : 16 bar
Altura : 973 mm
Diámetro : 634 mm
Conexión : DN 50/ PN16
Marca : Wilo
Tipo : DT5 Duo 200 - PN 16L,
Inlcuso llaves de corte y de seguridad. Totalmente instalado, probado y funcionando.

**19.28** ud DEPÓSITO PRFV. DE 2000 l.
2 ud
Suministro y colocación de depósito rectangular de poliéster reforzado con fibra de vidrio, con capacidad para 2000 litros de agua, de dimensiones 2020x880x1650 mm, 87 kg, y sistema de regulación de llenado, flotador de latón y boya de cobre, válvula antiretorno y dos válvulas de esfera, montado y nivelado i/ p.p. piezas especiales y accesorios, instalado y funcionando, incluyendo la tubería de abastecimiento.

**19.29** ud ud. BY-PASS
1 ud
by-pass entre acometida y colector, incorporando válvula solenoide de 2 1/2", con filtro, llaves de corte, válvula de retención y puente, según esquema, incluso reloj programador, montado en cuadro del grupo de presión y cableado hasta válvula solenoide

**19.30** ud INST. F.C. UPONOR WIRSBO-PEX BIDÉ
31 ud
Instalación de fontanería para un bidé realizada con tuberías de polietileno reticulado Uponor Wirsbo-PEX (método Engel) para la red de agua fría y caliente, utilizando el sistema Uponor Quick & Easy, con tuberías de PVC serie B, UNE-EN-1453, para la red de desagüe y sifón individual, totalmente terminada según normativa vigente, sin incluir los aparatos sanitarios ni la grifería. s/CTE-HS-4/5.
NOTA AVINTIA: INCLUIDO EN EL PRECIO (INCLUIDO EN LA TUBERÍA).

**19.31** ud INST. F.C. UPONOR WIRSBO-PEX INODORO
64 ud
Instalación de fontanería para un inodoro realizada con tuberías de polietileno reticulado Uponor Wirsbo-PEX (método Engel) para la red de agua fría, utilizando el sistema Uponor Quick & Easy, incluso p.p. de bajante de PVC serie B, UNE-EN-1453, de diámetro 110 mm. y manguetón de enlace para el inodoro, totalmente terminada según normativa vigente, sin incluir los aparatos sanitarios ni la grifería. s/CTE-HS-4/5.
NOTA AVINTIA: INCLUIDO EN EL PRECIO (INCLUIDO EN LA TUBERÍA).

**19.32** ud INST. F.C. UPONOR WIRSBO-PEX BAÑERA
31 ud
Instalación de fontanería para una bañera realizada con tuberías de polietileno reticulado Uponor Wirsbo-PEX (método Engel) para la red de agua fría y caliente, utilizando el sistema Uponor Quick & Easy, incluso con tuberías de PVC serie B, UNE-EN-1453, para la red de desagüe y bote sifónico, totalmente terminada según normativa vigente, sin incluir los aparatos sanitarios ni la grifería. s/CTE-HS-4/5.
NOTA AVINTIA: INCLUIDO EN EL PRECIO (INCLUIDO EN LA TUBERÍA).

**19.33** ud INST. F.C. UPONOR WIRSBO-PEX DUCHA
33 ud
Instalación de fontanería para una ducha realizada con tuberías de polietileno reticulado Uponor Wirsbo-PEX (método Engel) para la red de agua fría y caliente, utilizando el sistema Uponor Quick & Easy, con tuberías de PVC serie B, UNE-EN-1453, para la red de desagüe y bote sifónico, totalmente terminada según normativa vigente, sin incluir los aparatos sanitarios ni la grifería. s/CTE-HS-4/5.
NOTA AVINTIA: INCLUIDO EN EL PRECIO (INCLUIDO EN LA TUBERÍA).

**19.34** ud INST. F.C. UPONOR WIRSBO-PEX FREGADERO
39 ud
Instalación de fontanería para un fregadero realizada con tuberías de polietileno reticulado Uponor Wirsbo-PEX (método Engel) para la red de agua fría y caliente, utilizando el sistema Uponor Quick & Easy, incluso con tuberías de PVC serie B, UNE-EN-1453, para la red de desagüe y sifón individual, totalmente terminada según normativa vigente, sin incluir el fregadero ni la grifería. s/CTE-HS-4/5.
NOTA AVINTIA: INCLUIDO EN EL PRECIO (INCLUIDO EN LA TUBERÍA).

**19.35** ud INST. F.C. UPONOR WIRSBO-PEX LAVAD/LAVAP
62 ud
Instalación de fontanería para una lavadora o lavaplatos realizada con tuberías de polietileno reticulado Uponor Wirsbo-PEX (método Engel) para la red de agua fría y caliente, utilizando el sistema Uponor Quick & Easy, incluso p.p. de tuberías de PVC serie B, UNE-EN-1453, de diámetro 50 mm. para la red de desagüe, totalmente terminada según normativa vigente, sin incluir la grifería. s/CTE-HS-4/5.
NOTA AVINTIA: INCLUIDO EN EL PRECIO (INCLUIDO EN LA TUBERÍA).

**19.36** ud INST. F.C. UPONOR WIRSBO-PEX LAVABO
65 ud
Instalación de fontanería para un lavabo realizada con tuberías de polietileno reticulado Uponor Wirsbo-PEX (método Engel) para la red de agua fría y caliente, utilizando el sistema Uponor Quick & Easy, con tuberías de PVC serie B, UNE-EN-1453, para la red de desagüe y sifón individual, totalmente terminada según normativa vigente, sin incluir los aparatos sanitarios ni la grifería. s/CTE-HS-4/5.
NOTA AVINTIA: INCLUIDO EN EL PRECIO (INCLUIDO EN LA TUBERÍA).

**19.37** m. TUB.POLIET. UPONOR WIRSBO-PEX 16x1,8
653 m.
Tubería Uponor Wirsbo-PEX de polietileno reticulado por el método Engel (Peróxido) s/UNE-EN ISO 15875, de 16x1,8 mm. de diámetro, colocada en instalaciones para agua fría y caliente con p.p. de accesorios Uponor Quick & Easy de PPSU, aislada según RITE y normativa aplicable, instalada y funcionando. s/CTE-HS-4.

**19.38** m. TUB.POLIET. UPONOR WIRSBO-PEX 20x1,9
793 m.
Tubería Uponor Wirsbo-PEX de polietileno reticulado por el método Engel (Peróxido) s/UNE-EN ISO 15875, de 20x1,9 mm. de diámetro, colocada en instalaciones para agua fría y caliente, con p.p. de accesorios Uponor Quick & Easy de PPSU, aislada según RITE y normativa aplicable, instalada y funcionando. s/CTE-HS-4.

**19.39** m. TUB.POLIET. UPONOR WIRSBO-PEX 25x2,3
2386 m.
Tubería Uponor Wirsbo-PEX de polietileno reticulado por el método Engel (Peróxido) s/UNE-EN ISO 15875, de 25x2,3 mm. de diámetro, colocada en instalaciones para agua fría y caliente, sin protección superficial, con p.p. de accesorios Uponor Quick & Easy de PPSU, , aislada según RITE y normativa aplicable, instalada y funcionando. s/CTE-HS-4.

**19.40** m. TUB.POLIET. UPONOR WIRSBO-PEX 32x2,9
121 m.
Tubería Uponor Wirsbo-PEX de polietileno reticulado por el método Engel (Peróxido) s/UNE-EN ISO 15875, de 32x2,9 mm. de diámetro, colocada en instalaciones para agua fría y caliente, incluso pp de aislante, según RITE, con p.p. de accesorios Uponor Quick & Easy de PPSU, instalada y funcionando. s/CTE-HS-4.

**19.41** m. TUBERÍA UPONOR UNIPIPE PERT. 20x2,25 mm.
152 m.
Tubería multicapa Uponor Unipipe PERT-AL-PERT s/UNE 53.960 EX, de 20x2,25 mm. de diámetro, colocada en instalaciones para agua fría y caliente, incluso pp de aislante, según RITE, con p.p. de accesorios Uponor M-fitting de latón especial, , aislada según RITE y normativa aplicable, instalada y funcionando. s/CTE-HS-4.

**19.42** m. TUBERÍA UPONOR UNIPIPE PERT. 25x2,5 mm.
708 m.
Tubería multicapa Uponor Unipipe PERT-AL-PERT s/UNE 53.960 EX, de 25x2,5 mm. de diámetro, colocada en instalaciones para agua fría y caliente,incluso pp de aislante, según RITE, con p.p. de accesorios Uponor M-fitting de latón especial, , aislada según RITE y normativa aplicable, instalada y funcionando. s/CTE-HS-4.

**19.43** m. TUBERÍA UPONOR UNIPIPE PERT. 32x3,0 mm.
487 m.
Tubería multicapa Uponor Unipipe PERT-AL-PERT s/ UNE 53.960 EX, de 32x3 mm. de diámetro, colocada en instalaciones para agua fría y caliente,incluso pp de aislante, según RITE, con p.p. de accesorios Uponor M-fitting de latón especial, , aislada según RITE y normativa aplicable, instalada y funcionando. s/CTE-HS-4.

**19.44** ud P.DUCHA CHAPA 90x70x6,5 BLA. 3,5 mm.
32 ud
Plato de ducha de acero esmaltado, de 90x70x6,5 cm. de 3 mm. de espesor, blanco, con grifería mezcladora exterior monomando, con ducha teléfono, flexible de 150 cm. y soporte articulado, incluso válvula de desagüe sifónica articulada, con salida de 40 mm., instalada y funcionando.
NOTA AVINTIA: SE OFERTA PLATO DE DUCHA ATLAS GALA CON GRIFERIA CABELECO.

**19.45** ud LAV.65x53 C/PED. S.MEDIA BLA.
63 ud
Lavabo de porcelana vitrificada en blanco de 65x53 cm. colocado con pedestal y con anclajes a la pared o sobreencimera, a decidir por Dirección Facultativa, con grifería monomando, con rompechorros y enlaces de alimentación flexibles, incluso válvula de desagüe de 32 mm., llaves de escuadra de 1/2" cromadas, y latiguillos flexibles de 20 cm. y de 1/2", instalado y funcionando.
NOTA AVINTIA: SE OFERTA MOLDELO SMART DE GALA CON GRIFERIA CABELECO.

**19.46** ud LAVABO PORCELANA ELEMENT DE ROCA, P4, ático B
2 ud
Lavabo de porcelana vitrificada en blanco Element de Roca (ref 327570.00), suspendido o sobre encimera, sin agujero para grifería, de 600x505x220 mm., a decidir por Dirección Facultativa, con grifería Element de mezclador empotrable, con rompechorros y enlaces de alimentación flexibles, incluso válvula de desagüe de 32 mm. y desagües cromados, llaves de escuadra de 1/2" cromadas, y latiguillos flexibles de 20 cm. y de 1/2", instalado y funcionando.

**19.47** ud INOD.T.BAJO COMPL. S.NORMAL BLA.
62 ud
Inodoro de porcelana vitrificada blanco, de tanque bajo, serie normal colocado mediante tacos y tornillos al solado, incluso sellado con silicona, y compuesto por: taza, tanque bajo con tapa y mecanismos y asiento con tapa lacados, con bisagras de acero, instalado, incluso con llave de escuadra de 1/2" cromada y latiguillo flexible de 20 cm. y de 1/2", funcionando.
NOTA AVINTIA: SE OFERTA MOLDELO SMART DE GALA.

**19.48** ud INODORO PORCELANA ELEMENT DE ROCA, P4, ático B
2 ud
Inodoro de porcelana vitrificada blanco, de tanque bajo, serie Element de Roca, ref 342577..0, colocado mediante tacos y tornillos al solado, incluso sellado con silicona, y compuesto por: taza, tanque bajo con tapa y mecanismos y asiento con tapa lacados, con bisagras de acero, instalado, incluso con llave de escuadra de 1/2" cromada y latiguillo flexible de 20 cm. y de 1/2", funcionando.

**19.49** ud FREG.REC.80x50 1 SEN+ESC.G.MMDO.
31 ud
Fregadero de acero inoxidable, de 80x50 cm., de 1 seno y escurridor, para colocar sobre bancada o mueble soporte (sin incluir), con grifería monomando, con caño giratorio con aireador, anclaje de cadenilla y enlaces de alimentación flexibles, cromado, incluso válvula de desagüe de 40 mm., llaves de escuadra de 1/2" cromadas y desagüe sifónico, instalado y funcionando.
NOTA AVINTIA: SE OFERTA MOLDELO J DE ROCA CON GRIFERIA CABELECO.

**19.50** ud BIDÉ C/TAPA S.MEDIA BLA.
30 ud
Bidé de porcelana vitrificada blanco con tapa lacada incluida, colocado mediante tacos y tornillos al solado, incluso sellado con silicona, con grifo monomando, con aireador, incluso válvula de desagüe de 32 mm., llaves de escuadra de 1/2" cromadas y latiguillos flexibles de 20 cm. y de 1/2", instalado y funcionando.
NOTA AVINTIA: SE OFERTA MOLDELO SMART DE GALA CON GRIFERIA CABELECO.

**19.51** UD BIDÉ PORCELANA ELEMENT DE ROCA, P4, ático B
1 UD
Bidé de porcelana vitrificada blanco de la serie Element de Roca, ref 357574..0, , colocado mediante tacos y tornillos al solado, incluso sellado con silicona, con grifería Element mezclador empotrable para bidé con aireador a rótula, en pared , incluso válvula de desagüe de 32 mm y desagües cromados., llaves de escuadra de 1/2" cromadas y latiguillos flexibles de 20 cm. y de 1/2", instalado y funcionando.

**19.52** ud BAÑ.ACERO 160x70 BLA.N.EUROPA
30 ud
Bañera de chapa de acero esmaltado, de 160x70 cm., blanca con fondo antideslizante, mod. Nueva Europa de Metalibérica, con grifería mezcladora exterior monomando, con inversor baño-ducha, ducha teléfono, flexible de 170 cm. y soporte articulado, incluso desagüe con rebosadero, de salida horizontal, de 40 mm., instalada y funcionando.
NOTA AVINTIA: SE OFERTA MOLDELO GALA DE GALA CON GRIFERIA CABELECO.

**19.53** ud BAÑERA ACRÍLICA 160x70 BLANCO EASY, P4, ático B
1 ud
Bañera acrílica rectangular Easy de Roca, de 160x70 cm., blanca con fondo antideslizante ref 248151..0, con grifería mezcladora termostática empotrable Element de Roca, con desviador-regulador de caudal, caño mural para bañera, flexible de 170 cm., ducha teléfono y soporte de ducha fijo y articulado ref 5A2762C00, incluso desagüe con rebosadero, de salida horizontal, de 40 mm., instalada y funcionando.

**19.54** ud PLATO DE DUCHA TIPO STONEX DE ROCA -P4,ático B-
1 ud
Plato de ducha TERRAN fabricado en STONEX, de 160x80x3,1 cm., con superficie texturizada antideslizante, extraplano y con desagüe de gran caudal, color a elegir, con columna de masaje termostática de acero inoxidable EVOLUTION de ROCA, totalmente terminado y funcionando.

**19.55** ud GRIFO CURVO
53 ud
Grifo curvo, con racor manguera de diametro 3/4", totalmente instalado, incluso p.p. de accesorios.totalmente instalado.

**19.56** ud BOCA RIEGO BAYONETA C/TAPA 3/4"
11 ud
Boca de riego tipo bayoneta con tapa, de enlace rápido, construida en latón, de 3/4" de diámetro, montada sobre bobina metálica, i/conexión y hormigonado, instalada.

## 20 INSTALACIÓN SOLAR

*Pliego de condiciones*
Total 20

**20.1** ud VÁLVULA DE ESFERA LATÓN 3/8" 12mm.
4 ud
Suministro y colocación de válvula de corte por esfera, de 3/8" (12 mm.) de diámetro, de latón cromado PN-25, colocada mediante unión roscada, totalmente equipada, instalada y funcionando. s/CTE-HS-4.

**20.2** ud VÁLVULA DE ESFERA LATÓN 3/4" 20mm.
188 ud
Suministro y colocación de válvula de corte por esfera, de 3/4" (20 mm.) de diámetro, de latón cromado PN-25, colocada mediante unión roscada, totalmente equipada, instalada y funcionando. s/CTE-HS-4.

**20.3** ud VÁLVULA DE ESFERA LATÓN 1" 25mm.
12 ud
Suministro y colocación de válvula de corte por esfera, de 1" (25 mm.) de diámetro, de latón cromado PN-25, colocada mediante unión roscada, totalmente equipada, instalada y funcionando. s/CTE-HS-4.

**20.4** ud VÁLVULA DE ESFERA LATÓN 1 1/4" 32mm.
22 ud
Suministro y colocación de válvula de corte por esfera, de 1 1/4" (32 mm.) de diámetro, de latón cromado PN-25, colocada mediante unión roscada, totalmente equipada, instalada y funcionando. s/CTE-HS-4.

**20.5** ud VÁLVULA DE ESFERA LATÓN 1 1/2" 40mm.
6 ud
Suministro y colocación de válvula de corte por esfera, de 1 1/2" (40 mm.) de diámetro, de latón cromado PN-25, colocada mediante unión roscada, totalmente equipada, instalada y funcionando. s/CTE-HS-4.

**20.6** ud VÁLVULA DE ESFERA LATÓN 2" 50mm.
10 ud
Suministro y colocación de válvula de corte por esfera, de 2" (50 mm.) de diámetro, de latón cromado PN-25, colocada mediante unión roscada, totalmente equipada, instalada y funcionando. s/CTE-HS-4.

**20.7** ud VÁLVULA DE ESFERA LATÓN 2 1/2" 63mm.
20 ud
Suministro y colocación de válvula de corte por esfera, de 2 1/2" (63 mm.) de diámetro, de latón cromado PN-25, colocada mediante unión roscada, totalmente equipada, instalada y funcionando. s/CTE-HS-4.

**20.8** ud CONTADOR DN13 mm.
1 ud
Contador de agua de 13 mm. de diámetro, incluida instalación de válvula de entrada orientable, grifo de pruebas, conexión flexible galvanizada de 50 cm. válvula de salida antiretorno de DN-15, material auxiliar, montaje, pruebas y medios auxiliares. ( i/ timbrado contador por la Delegación de Industria ). s/CTE-HS-4.

**20.9** ud FILTRO EN Y PN-16 1"
1 ud
Suministro y colocación de Filtro de cesta en Y, con cuerpo de hierro fundido i./ bridas, taladros s/UNE 2533 PN-16 1", instalado, i/pequeño material y accesorios.

**20.10** ud FILTRO EN Y PN-16 1 1/2"
2 ud
Suministro y colocación de Filtro de cesta en Y, con cuerpo de hierro fundido i./ bridas, taladros s/UNE 2533 PN-16, 1 1/2", instalado, i/pequeño material y accesorios.

**20.11** ud FILTRO EN Y PN-16 2 1/2"
4 ud
Suministro y colocación de Filtro de cesta en Y, con cuerpo de hierro fundido i./ bridas, taladros s/UNE 2533 PN-16 2 1/2", instalado, i/pequeño material y accesorios.

**20.12** ud VÁLVULA RETENCIÓN DE 3/4" 20 mm.
1 ud
Suministro y colocación de válvula de retención, de 3/4" (20 mm.) de diámetro, de latón fundido; colocada mediante unión roscada, totalmente equipada, instalada y funcionando.

**20.13** ud VÁLVULA RETENCIÓN DE 1" 25 mm.
1 ud
Suministro y colocación de válvula de retención, de 1" (25 mm.) de diámetro, de latón fundido; colocada mediante unión roscada, totalmente equipada, instalada y funcionando. s/CTE-HS-4.

**20.14** ud VÁLVULA RETENCIÓN DE 1 1/4" 32 mm.
1 ud
Suministro y colocación de válvula de retención, de 1 1/4" (32 mm.) de diámetro, de latón fundido; colocada mediante unión roscada, totalmente equipada, instalada y funcionando. s/CTE-HS-4.

**20.15** ud VÁLVULA RETENCIÓN DE 1 1/2" 40 mm.
1 ud
Suministro y colocación de válvula de retención, de 1 1/2" (40 mm.) de diámetro, de latón fundido; colocada mediante unión roscada, totalmente equipada, instalada y funcionando. s/CTE-HS-4.

**20.16** ud VÁLVULA RETENCIÓN DE 2 1/2" 63 mm.
2 ud
Suministro y colocación de válvula de retención, de 2 1/2" (63 mm.) de diámetro, de latón fundido; colocada mediante unión roscada, totalmente equipada, instalada y funcionando. s/CTE-HS-4.

**20.17** ud VÁLV. EQUILIBRADO ROSCADA DN20
31 ud
Suministro y colocación de válvula de equilibrado, tipo roscada, de DN20 mm., fabricada en "AMETAL", para temperaturas hasta 120º C, con tomas de presion para determinación de caudal; colocada mediante unión roscada, totalmente instalada y funcionando. S/CTE-DB-HE-4.

**20.18** ud VÁLV. EQUILIBRADO ROSCADA DN25
6 ud
Suministro y colocación de válvula de equilibrado, tipo roscada, de DN25 mm., fabricada en "AMETAL", para temperaturas hasta 120º C, con tomas de presion para determinación de caudal; colocada mediante unión roscada, totalmente instalada y funcionando. S/CTE-DB-HE-4.

**20.19** ud VÁLV. EQUILIBRADO ROSCADA DN 32
4 ud
Suministro y colocación de válvula de equilibrado, tipo roscada, de DN32 mm., fabricada en "AMETAL", para temperaturas hasta 120º C, con tomas de presion para determinación de caudal; colocada mediante unión roscada, totalmente instalada y funcionando. S/CTE-DB-HE-4.

**20.20** ud VÁLV. EQUILIBRADO ROSCADA DN 40
5 ud
Suministro y colocación de válvula de equilibrado, tipo roscada, de DN40 mm., fabricada en "AMETAL", para temperaturas hasta 120º C, con tomas de presion para determinación de caudal; colocada mediante unión roscada, totalmente instalada y funcionando. S/CTE-DB-HE-4.

**20.21** ud VÁLV. EQUILIBRADO ROSCADA DN 50
3 ud
Suministro y colocación de válvula de equilibrado, tipo roscada, de DN50 mm., fabricada en "AMETAL", para temperaturas hasta 120º C, con tomas de presion para determinación de caudal; colocada mediante unión roscada, totalmente instalada y funcionando. S/CTE-DB-HE-4.

**20.22** ud VÁLV. DE DESCARGA PROPORCIONAL DN32
2 ud
Suministro y colocación de válvula de descarga proporcional, tipo roscada, de DN32 mm., para temperaturas hasta 120º C y 60 kPA, fabricada en escuadra, colocada mediante unión roscada, totalmente instalada y funcionando. S/CTE-DB-HE-4.

**20.23** ud VÁLV. DE 3 VÍAS MOTORIZADA DN 40, 0-3 ptos.
2 ud
Suministro y colocación de válvula de 3 vías motorizada DN 40, señal de actuación de 3 puntos kvs 25, incluye servomotor a 230V, 20N, y un tiempo de recorrido de 96 seg., con pieza de acoplamiento entre servomotor y válvula. Totalmente instalada y funcionando. S/CTE-DB-HE-4.

**20.24** ud VÁLVULA MEZCL. TERMOSTÁTICA DN65
1 ud
Suministro y colocación de válvula mezcladora termostática de bronce fundido diámetro DN65, con temperatura de salida regulable entre 36 y 53º C; incluso juego de racores de 21/2", colocada mediante unión roscada, totalmente instalada y funcionando. S/CTE-DB-HE-4.

**20.25** ud CONTADOR DE ENERGÍA CON VÁL. 2 1/2"
1 ud
Suministro y colocación de contador de 2 1/2" para medir el consumo de energía térmica, hasta 10.000 m3/h. Incorpora cabeza electrónica mod. "Supercal 531", con alimentación mediante batería o a la red (50/60 Hz), puerto óptico conforme a IEC 1107, caudalímetro para aguas hasta 130ºC y 16 Bar, 2 Sondas de temperatura de 2m de longitud, 2 vainas, 2 válvulas de esfera de latón de 2 1/2", elemtos auxiliares y accesorios. Totalmente instalado y funcionando. S/CTE-DB-HE-4.

**20.26** ud CONTADOR DE ENERGÍA EMBRIDADO. DN40, Q 10 m3/h
1 ud
Suministro y colocación de contador de DN 40 para medir el consumo de energía térmica, con un caudal de 10 m3/h. Incorpora cabeza electrónica mod. "Supercal 531", con alimentación mediante batería o a la red (50/60 Hz), puerto óptico conforme a IEC 1107, caudalímetro para aguas hasta 130ºC y 16 Bar, 2 Sondas de temperatura de 2m de longitud, 2 vainas, 2 válvulas de esfera de latón de 1 1/2", elemtos auxiliares y accesorios. Totalmente instalado y funcionando. S/CTE-DB-HE-4.

**20.27** m. TUB. ACERO NEGRO DIN-2440 3/4"
1357 m.
Tubería de acero negro soldada tipo DIN-2440 de 3/4" para soldar, i/codos, tés, manguitos y demás accesorios, aislada con coquilla de lana de vidrio, instalada.

**20.28** m. TUB. ACERO NEGRO DIN-2440 1 1/4"
18 m.
Tubería de acero negro soldada tipo DIN-2440 de 1 1/4" para soldar, i/codos, tes, manguitos y demás accesorios, aislada con coquilla de lana de vidrio, instalada.

**20.29** m. TUB. ACERO NEGRO DIN-2440 1 1/2"
15 m.
Tubería de acero negro soldada tipo DIN-2440 de 1 1/2" para soldar, i/codos, tes, manguitos y demás accesorios, aislada con coquilla de lana de vidrio, instalada.

**20.30** m. TUB. ACERO NEGRO DIN-2440 2"
22 m.
Tubería de acero negro soldada tipo DIN-2440 de 2" para soldar, i/codos, tes, manguitos y demás accesorios, aislada con coquilla de lana de vidrio, instalada.

**20.31** m. TUB. ACERO NEGRO DIN-2440 2 1/2"
189 m.
Tubería de acero negro soldada tipo DIN-2440 de 2 1/2" para soldar, i/codos, tes, manguitos y demás accesorios, aislada con coquilla de lana de vidrio, instalada.

**20.32** ud TUBERÍA UPONOR UNIPIPE PERT. 25x2,5 mm.
15 ud
Suministro e instalación de caldera CerapurSmart mixta de condensación de 28 kW a gas natural., de combustión estanca, con regulación electrónica para temperatura constante. Alto confort de ACS mediante intercambiador de placas integrado en sistema hidráulico, con sistema de conexionado de enchufe rápido múltiple, con Kit solar incluido. Quemador modulante de respuesta rápida con ventilador para tiro forzado. Medidas compactas, Codos, conexiones. Sistema de salida de humos en paralelo 80/80 o 100/100mm, según planos, incluida hasta cubierta, mediante separación de admisión-extracción, incluso tramos adicionales en instalación horizontal o vertical individual, totalmente instalada, probada y en funcionamiento.

**20.33** m. TUBERÍA DE COBRE D=20-22 mm.
12 m.
Tubería de cobre rígido, de 20/22 mm de diámetro nominal, en instalaciones para agua fría y caliente, con uniones realizadas mediante soldadura fuerte con un mínimo de 20% plata, con p.p. de piezas especiales de cobre y prueba de estanqueidad, instalada y funcionando, según normativa vigente. s/UNE-EN-1057 y CTE-HS-4.

**20.34** m. TUBERÍA DE COBRE D=26-28 mm.
5 m.
Tubería de cobre rígido, de 26/28 mm de diámetro nominal, en instalaciones para agua fría y caliente, con uniones realizadas mediante soldadura fuerte con un mínimo de 20% plata, con p.p. de piezas especiales de cobre y prueba de estanqueidad, instalada y funcionando, según normativa vigente. s/UNE-EN-1057 y CTE-HS-4.

**20.35** m. TUBERÍA DE COBRE D=33-35 mm
60 m.
Tubería de cobre rígido, de 33/35 mm de diámetro nominal, en instalaciones para agua fría y caliente, con uniones realizadas mediante soldadura fuerte con un mínimo de 20% plata, con p.p. de piezas especiales de cobre y prueba de estanqueidad, instalada y funcionando, según normativa vigente. s/UNE-EN-1057 y CTE-HS-4.

**20.36** m. COQ. 22x40 ALT. TEMP. REVESTIDO ALUMINIO
12 m.
Aislamiento térmico para tuberías de cobre de calefacción o climatización realizado con coquilla flexible de espuma elastomérica autoadhesiva resistente a temperaturas hasta 150º C, revestida con camisa de aluminio plastificado resistente a rayos UVA. Diámetro interior 22 mm, y 40 mm de espesor, incluso colocación con adhesivo en uniones y medios auxiliares, s/IT.IC.19.y CTE-DB-HE-4.

**20.37** m. COQ. 28x40 ALT. TEMP. REVESTIDO ALUMINIO
10 m.
Aislamiento térmico para tuberías de cobre de calefacción o climatización realizado con coquilla flexible de espuma elastomérica autoadhesiva resistente a temperaturas hasta 150º C, revestida con camisa de aluminio plastificado resistente a rayos UVA. Diámetro interior 28 mm, y 40 mm de espesor, incluso colocación con adhesivo en uniones y medios auxiliares, s/IT.IC.19.y CTE-DB-HE-4.

**20.38** m. COQ. 35x40 ALT. TEMP. REVESTIDO ALUMINIO
50 m.
Aislamiento térmico para tuberías de cobre de calefacción o climatización realizado con coquilla flexible de espuma elastomérica autoadhesiva resistente a temperaturas hasta 150º C, revestida con camisa de aluminio plastificado resistente a rayos UVA. Diámetro interior 35 mm, y 40 mm de espesor, incluso colocación con adhesivo en uniones y medios auxiliares, s/IT.IC.19.y CTE-DB-HE-4.

**20.39** ud CAPTADOR SOLAR WOLF F3-1
20 ud
Captador solar térmico Wolf TopSon F3-1,de alto rendimiento.Homologado según EN 12975-2. Formado por absorbedor de cobre macizo tratamiento altamente selectivo con un 97% de absorción y perdidas por radiación de solo el 5%, recubrimiento INTERPANE (Titanio-Nitrógeno-Oxígeno), vidrio de seguridad de 3,2 mm de grosor, aislamiento doble de alta calidad, resistente a la temperatura, lana mineral de 60 mm de grosor y de 15 mm en los laterales. Junta de estanqueidad integrada. Superficie útil 2,00 metros cuadrados.Distintivo Angel Azul. Sistema de conexión variable. Sistema de construcción Mäander.
Dimensiones: Largo 2099 mm. Ancho 1099 mm.
Profundidad 110 mm.
Totalmente instalado incluso p.p.
NOTA AVINTIA: se oferta captador solar marca BaxiRoca o similar, respetando en todo momento las coberturas marcadas por normativa, incluido garantía y puesta en marcha de todos los elementos que lo componen.

**20.40** u COMPENSADOR TEMPERATURA
34 u
Compensador de acero inoxidable para la interconexión de captadores.
Marca Wolf. Totalmente instalado.

**20.41** u KIT CONEXIÓN CAPTADORES
1 u
KIT conexión para CFK-1/F3/F3-Q Por bateria de captadores integrados en tejado o sobretejado, compuesto de: 2 dispositivo de conexión de 3/4&quot; para introducción de vaina y sonda de temperatura y dos tapones de cierre, Marca Wolf. Totalmente instalado.

**20.42** u Conjunto soportación 6 paneles Wolf, 45º
1 u
Conjunto de soportación para montaje de 6 captadores F3-1, CFK-1 vertical sobre cubierta plana, ángulo de soportación 45º. Perfilería de aluminio. Totalmente instalado.

**20.43** u Conjunto soportación 7 paneles Wolf, 45º
2 u
Conjunto de soportación para montaje de 7 captadores F3-1, CFK-1 vertical sobre cubierta plana, ángulo de soportación 45º. Perfilería de aluminio. Totalmente instalado.

**20.44** ud CENTRALITA REGULACION
1 ud
Centralita de regulación solar mediante diferencial de temperatura para hasta 3 aplicaciones.
Pantalla LCD retroiluminada con esquema animado e indicación de temperaturas, códigos de error, modo de funcionamiento y estado de bomba. 27sistemas preconfigurados. Ajuste diferencial de temperaturas. Modo vacaciones.
8 entradas para sondas NTC, conexión interface para PC (RS 232), 3 salidas de 220 V y 3 salida de 220 V controlada por triac para bomba de velocidad variable, control de las tres bombas, incluso cuadro eléctrico de protección y mando, contactores, etc. incluso sondas y accesorios.
Incluso conexiones, accesorios, totalmente instalado, probado y funcionamiento.

**20.45** u fluido caloportante 10 kg marca Wolf, modelo ANRO
1 u
Fluido caloportante envase de 10 kg. ANRO. Disolución de anticongelante y anticorrosión, Marca Wolf. Totalmente instalado.

**20.46** ud fluido caloportante 20 kg marca Wolf, modelo ANRO
1 ud
Disolución de propilenglicol al 50%, marca Wolf, modelo ANRO con inhibidores a la corrosión. Temperatura mínima de trabajo -30ºC. Temperatura máxima de trabajo 170ºC. Peso específico 1,043 gr/cc. Calor específico 0,87 Kcal/KgºC. Viscosidad cinemática a 20ºC es de 5,22 mm2/sg. Tensión de vapor 2 mbar. PH comprendido entre 7,5 y 8,5. Envase de 20 Kg. totalmente instalado.

**20.47** u fluido caloportante 30 kg marca Wolf, modelo ANRO
3 u
Fluido caloportante envase de 30 kg. ANRO. Disolución de anticongelante y anticorrosión, Marca Wolf. Totalmente instalado.

**20.48** Ud PURGADOR AUTOMATICO CAPTADORES
3 Ud
Purgador automático especial para instalaciones solares, para captadores
- Equipado con cámra de acumulación de vapor, que facilita la eliminación del aire contenido en el fluido caloportador.
Incluso conexiones, accesorios, totalmente instalado, probado y funcionamiento.

**20.49** ud ESTACIÓN BOMBEO Wilo-YONOS MAXO-D32/0.5-7
1 ud
Marca : WILO
Tipo : Wilo-YONOS MAXO-D32/0.5-7
Bomba doble de alta eficiencia Yonos MAXO de Wilo con regulación electrónica.
Bomba circuladora de rotor húmedo, provista de motor sincrónico resistente al bloqueo con tecnología ECM y regulación de potencia
integrada para una regulación continua de la presión diferencial.
Totalmente instalado y probado, incluso conexiones, válvulas de corte y retención.

**20.50** ud ESTACIÓN BOMBEO Wilo-YONOS MAXO-D50/0.5-12
1 ud
Marca : WILO
Tipo : Wilo-YONOS MAXO-D50/0.5-12
Bomba doble de alta eficiencia Yonos MAXO de Wilo con regulación electrónica.
Bomba circuladora de rotor húmedo, provista de motor sincrónico resistente al bloqueo con tecnología ECM y regulación de potencia
integrada para una regulación continua de la presión diferencial.
Totalmente instalado y probado, incluso conexiones, válvulas de corte y retención.

**20.51** ud ESTACIÓN BOMBEO Wilo-Stratos-D 32/1-8 CAN PN 6/10
1 ud
Marca : WILO
Tipo : Wilo-Stratos-D 32/1-8 CAN PN 6/10
Bomba circuladora doble de rotor húmedo libre de
mantenimiento, para montaje en tubería. Apto para
aplicaciones de calefacción y climatización (–10 °C hasta
+110 °C). Con regulación de potencia electrónica integrada
para presión diferencial constante/variable. De serie con:
Botón monomando para
- Bomba ON/OFF
- Selección del modo de regulación:
- modo principal/reserva o carga punta con control
de conexión/desconexión en función del
rendimiento (el modo bomba doble requiere
2 módulos IF Stratos (accesorio))
- dp-c (presión diferencial constante)
- dp-v (presión diferencial variable)
- dp-T (presión diferencial en función de la
temperatura del medio, requiere Monitor IR)
- n constante (r.p.m.)
- Reducción nocturna automática
(autoadaptativo mediante tecnología FUZZY).
- Ajuste de valor o velocidad nominal
Display gráfico en la bomba, en posición frontal, con
pantalla orientable en función de la posición
del módulo, para la indicación de:
- Estado de funcionamiento
- Modo de regulación
- Valor de consigna de presión diferencial o r.p.m.
- Indicaciones de fallos y avisos
Motor síncrono con tecnología ECM con rotor de imán
permanente, electrónica especial de control sin sondas y
variador de frecuencia de alimentación monofásica. Con
alto rendimiento y elevado par de arranque, incluyendo
una función automática de desbloqueo. Protección de
motor integrada, piloto de avería, contacto libre de tensión
para indicación general de avería, modo reducción
nocturna automática a velocidad mín. (autoadaptativo),
interface IR para la comunicación inalámbrica con unidad
de servicio y mando Wilo IR Monitor (el monitor permite
adicionalmente el modo de regulación dp-T (presión
diferencial = f(T))), ranura de conexión para los módulos
IF Wilo Stratos con interfaces para la conexión a sistemas
GTC (accesorios: Wilo IF Stratos CAN, PLR, LON, Off ext.,
Mín. ext. o SBM). Carcasa de fundición gris con protección
de cataforesis, con clapeta doble para cambio retardado,
rodete de material sintético reforzado con fibra de vidrio,
eje de acero al cromo con cojinetes de carbón.
Temperatura mín. del medio de impulsión –10 °C,
Temp. máx. hasta +110 °C (con temperatura ambiente
máx. 40ºC)
Totalmente instalado y probado, incluso conexiones, válvulas de corte y retención.

**20.52** ud VASO DE EXPANSIÓN REFLEX S 140 L.
1 ud
Vaso de expansión REFLEX S 140 L 10 bar/120ºC, 480 mm de diámetro, 915 mm de alto. Para líquidos anticongelantes hasta 50%, conexiones roscadas, membrana no recambiable según DIN 4807.
Totalmente instalado y probado..

**20.53** ud VASO DE EXPANSIÓN REFLEX N 200 L.
1 ud
Vaso de expansión REFLEX N 200 L 6 bar/120ºC, 634 mm de diámetro, 785 mm de alto. Para sistemas cerrados de calefacción y climatización, conexiones roscadas, membrana no recambiable según DIN 4807.
Totalmente instalado y probado.

**20.54** ud VÁLVULA SEGURIDAD 6 BAR
5 ud
Suministro y colocación de válvula de seguridad, de 6 bar de presión máxima, totalmente equipada, instalada y funcionando.

**20.55** ud ACUMULADOR LAPESA 3000 l.
1 ud
Suministro e instalación de depósito acumulador solar de acero de alta calidad de 3000 l., altura 2325 mm, diámetro 1660 mm, y con temperatura máxima de 100º. Protección catódica por ánodo de magnesio. Aislamiento térmico de espuma de poliuretano libre de CFC y revestido con camisa de plástico. Incluso boca de hombre, de LAPESA, modelo MV-RB-3000, o similar, transporte, montaje, válvulas de corte y seguridad (conducida), pp pruebas de funcionamiento y puesta en marcha. S/CTE-DB-HE-4.

**20.56** Ud INTERCAMBIADOR PLACAS AISI 316, 28 kW
1 Ud
Suministro e instalación de intercambiador de placas de acero inoxidable AISI 316, potencia 21 kW de SEDICAL, modelo UFP, según memoria, incluso válvulas de corte, manómetros, termómetros, elementos de montaje y demás accesorios necesarios para su correcto funcionamiento. Totalmente montado, conexionado y probado, sin incluir ayudas de albañilería.
Condiciones previas del soporte: Antes de iniciarse las actividades correspondientes al proceso de ejecución, se realizarán las siguientes comprobaciones: Su situación se corresponde con la de Proyecto.
Incluye: Replanteo. Conexionado. Pruebas de servicio. Protección del elemento frente a golpes y salpicaduras.
Condiciones de terminación: Enumeración de las condiciones en que debe quedar la unidad de obra para poder proseguir la ejecución del resto de unidades: Adecuada conexión a la red.
Criterio de medición de proyecto: Unidad proyectada, según documentación gráfica de Proyecto.

**20.57** ud PURGADOR AUTOMÁTICO
4 ud
Purgador automático (latón) con llave de cierre y pieza en T de latón con unión de anillos opresores (22 mm) para Vitosol, totalmente instalado, probado y en funcionamiento.

**20.58** ud GRIFO LLENADO
1 ud
Grifo de llenado para enjuagar, llenar y vaciar las instalaciones de energía solar con unión de anillos opresores (22 mm) para Vitosol, totalmente instalado, probado y en funcionamiento.

**20.59** ud MANÓMETRO
3 ud
Manómetro con sistema antiariete para lectura diferencial, incluso válvulas, instalado y conexionado

**20.60** ud MANÓMETRO DE 0 A 15 bar
6 ud
Manómetro con lira para instalación en colectores o tubería de 0 a 15 bar.

**20.61** ud TERMÓMETRO DE VAINA
10 ud
Suministro y colocación de termómetro de vaina, salida posterior, de esfera de Ø 100 mm. Totalmente instalado.

**20.62** ud DEPÓSITO PRFV 200L
1 ud
Suministro y colocación de depósito cilíndrico de polipropileno, con capacidad para 200 litros de agua, dotado de tapa, y sistema de regulación de llenado, mediante llave de compuerta de 25 mm. y sistema de aliviadero mediante llave de esfera de 1" montado y nivelado con mortero de cemento, instalado y funcionando, y sin incluir la tubería de abastecimiento.

**20.63** ud INSTALACIÓN ELÉCTRICA
1 ud
Suministro , instalación y montaje de instalación eléctrica formado por cuadro de mando y protección conteniendo los interruptores magnetotérmicos, diferenciales, contactores, contactos auxiliares de todos los elementos de la instalación, cableado eléctrico para alimentación y de control canalizado bajo tubo de acero, incluso p.p. de pequeño material, totalmente instalado y conexionado

**20.64** ud VAINAS INMERSIÓN
1 ud
Juegos de vainas de inmersión, con vainas de inmersión y conexiones roscadas, totalmente instalado incluso p.p.

**20.65** ud ESTACIÓN DE LLENADO
1 ud
Estación de llenado para el llenado y la puesta en funcionamiento de instalaciones de energia solar. Compuesta de Bomba autoaspirante para 30 litros/minuto, filtro antisuciedad, tubo fléxible del lado de succión de 0,5 metros, 2 tubos flexibles de conexión de 2,5 metros, caja de transporte apta para el uso como recipiente de llenado, incluso válvulas de corte de esfera, retención y vaciado, totalmente instalado.

**20.66** ud AEROTERMO P/AGUA
1 ud
Aerotermo para instalaciones de calefacción por agua caliente con conducción forzada de aire caliente, según plano, equipado con batería de intercambio de calor en cobre-aluminio, ventilador helicoidal silencioso, descarga de aire en cualquier posición, aletas orientables, soportes fijos u orientables, con envolvente de plancha de acero pintada.

## 21 INSTALACIÓN DE ELECTRICIDAD
En el precio de cada unidad del presente presupuesto, esta incluida la p.p. de costo de puesta en funcionamiento, legalizaciones, permisos, boletines, licencias o similares, considerando siempre la instalación completamente terminada, probada y funcionando.

*Pliego de condiciones*
Total 21

**21.1** ud ARMARIO DISTRIB. (BTV) 3 BASES
1 ud
Armario de distribución para 3 bases tripolares verticales (BTV), formado por los siguientes elementos: envolvente de poliéster reforzado con fibra de vidrio, abierto por la base para entrada de cables, placa transparente y precintable de policarbonato, 3 zócalos tripolares verticales, aisladores de resina epoxi, pletinas de cobre de 50x10 mm2 y bornes bimetálicas de 240 mm2 Instalada, transporte, montaje y conexionado.

**21.2** ud ARMARIO DISTRIB. (BTV) 2 BASES
1 ud
Armario de distribución para 2 bases tripolares verticales (BTV), formado por los siguientes elementos: envolvente de poliéster reforzado con fibra de vidrio, abierto por la base para entrada de cables, placa transparente y precintable de policarbonato, 2 zócalos tripolares verticales, aisladores de resina epoxi, pletinas de cobre de 50x10 mm2 y bornes bimetálicas de 240 mm2 Instalada, transporte, montaje y conexionado.

**21.3** m LGA, RZ1-K (AS) 4x150+1G95 mm², bajo tubo PVC liso de D200 mm
135 m
Suministro e instalación de línea general de alimentación fija en superficie, que enlaza la caja general de protección con la centralización de contadores, formada por cables unipolares con conductores de cobre, RZ1-K (AS) 4x150+1G95 mm², siendo su tensión asignada de 0,6/1 kV. Incluso p/p de accesorios y elementos de sujeción. Totalmente montada, conexionada y probada.
Instalación:
- REBT. Reglamento Electrotécnico para Baja Tensión
- ITC-BT-14 y GUIA-BT-14. Instalaciones de enlace. Línea general de alimentación.
Instalación y colocación de los tubos:
- UNE 20460-5-523. Instalaciones eléctricas en edificios. Parte 5: Selección e instalación de materiales eléctricos. Capítulo 523: Intensidades admisibles en sistemas de conducción de cables
- ITC-BT-19 y GUIA-BT-19. Instalaciones interiores o receptoras. Prescripciones generales.
- ITC-BT-20 y GUIA-BT-20. Instalaciones interiores o receptoras. Sistemas de instalación
- ITC-BT-21 y GUIA-BT-21. Instalaciones interiores o receptoras. Tubos y canales protectoras.
Condiciones previas del soporte: Antes de iniciarse las actividades correspondientes al proceso de ejecución, se realizarán las siguientes comprobaciones: Se comprobará que su situación y recorrido se corresponden con los de Proyecto, y que hay espacio suficiente para su instalación.
Incluye: Replanteo y trazado de la línea. Colocación y fijación del tubo. Tendido de cables. Conexionado. Pruebas de servicio.
Condiciones de terminación: Enumeración de las condiciones en que debe quedar la unidad de obra para poder proseguir la ejecución del resto de unidades: Registros accesibles desde zonas comunitarias.
Criterio de medición de proyecto: Longitud medida según documentación gráfica de Proyecto.
NOTA AVINTIA: se oferta líneas generales de alimentación eléctricas en aluminio y adaptando la sección a la caída de tensión marcada por normativa, incluido soportaciones y demás elementos necesarios para su correcta instalación.

**21.4** m. LÍNEA TRIFÁSICA 5x50mm2 SZ1 AS+
55 m.
Línea trifásica resistente al fuego AS+, 5x50 mm2, conductores de cobre de 50 mm2 y aislamiento tipo SZ1 0,6/1 kV libre de halógenos, en sistema trifásico con neutro, más conductor de protección. Instalada en canal metálica con tapa, incluida, incluyendo elementos de fijación y conexionado.

**21.5** m LÍNEA GRAL. ALIMENTACIÓN 4(1x95)mm2 Cu
31 m
Línea general de alimentación (LGA) sobre bandeja formada por conductor de cobre 4(1x95) + TT mm2 RZ1-K 0,6/1 kV libre de halógenos. Instalación incluyendo conexionado.
NOTA AVINTIA: se oferta líneas generales de alimentación eléctricas en aluminio y adaptando la sección a la caída de tensión marcada por normativa, incluido soportaciones y demás elementos necesarios para su correcta instalación.

**21.6** ML Bandeja ct metálica 500/100.
68 ML
Canal chapa de acero galvanizado, cuya tapa únicamente se podrá habrir con la ayuda de un útil, de 500/100 mm, con parte proporcional de accesorios de unión, fijación, montaje y soportes, instalada.

**21.7** Ml Bandeja ct metálica 300/100.
55 Ml
Canal chapa de acero galvanizado, cuya tapa únicamente se podrá habrir con la ayuda de un útil, de 300/100 mm, con parte proporcional de accesorios de unión, fijación, montaje y soportes, instalada.

**21.8** Ud Grupo electrógeno fijo insonorizado de 33 KVA
1 Ud
Grupo electrógeno fijo insonorizado sobre bancada incluida de funcionamiento automático, trifásico de 230/400 V de tensión, de 33 kVA de potencia, modelo DPAS 35 E "GESAN", compuesto por alternador Stamford sin escobillas de 50 Hz de frecuencia; motor diesel Perkins de 1500 r.p.m. refrigerado por agua, con silenciador y depósito de combustible y resistencia de precaldeo; cuadro eléctrico de control; cuadro de conmutación con contactores de accionamiento manual calibrados a 60 A; e interruptor automático magnetotérmico tetrapolar (4P) calibrado a 50 A.
Incluso accesorios necesarios para su correcta instalación. Totalmente montado, conexionado y puesto en marcha por la empresa instaladora para la comprobación de su correcto funcionamiento.
Incluye: Montaje, fijación y nivelación. Conexionado y puesta en marcha.
Criterio de medición de proyecto: Número de unidades previstas, según documentación gráfica de Proyecto.
Criterio de medición de obra: Se medirá el número de unidades realmente ejecutadas según especificaciones de Proyecto.

**21.9** ud COLUMNA 5 CONT.+RELOJ h=1170 mm.
2 ud
Columna de 630x1170 mm. para 5 contadores montada y destinada a suministros monofásicos inferiores a 14 kW. con o sin discriminación horaria. Bases neozed DO2 de 63 A. Cableadas con conductores de cobre rígido clase 2 de 10 mm2 de sección para contadores y de 2,5 mm2 para el circuito de reloj. Cable con aislamiento, seco extruído a base de mezclas termoestables ignífugas, sin halógenos, denominadas H07Z-R. Bornes de salida con capacidad hasta 25 mm2 Bornes de seccionamiento de 4 mm2, instalada, incluyendo cableado y accesorios para formar parte de la centralización de contadores.

**21.10** ud COLUMNA 15 CONT.+RELOJ h=1800 mm.
2 ud
Columna de 630x1800 mm. para 15 contadores montada y destinada a suministros monofásicos inferiores a 14 kW. con o sin discriminación horaria. Bases neozed DO2 de 63 A. Cableadas con conductores de cobre rígido clase 2 de 10 mm2 de sección para contadores y de 2,5 mm2 para el circuito de reloj. Cable con aislamiento, seco extruído a base de mezclas termoestables ignífugas, sin halógenos, denominadas H07Z-R. Bornes de salida con capacidad hasta 25 mm2 Bornes de seccionamiento de 4 mm2, instalada, incluyendo cableado y accesorios para formar parte de la centralización de contadores.

**21.11** ud COLUM. 2 EQUIP.REACT. 63 A. h=1410
3 ud
Columna de 630x1410 mm. para 2 equipos reactiva montadas y destinadas a suministros trifásicos con contador de energía reactiva y discriminación horaria, inferior a 42,5 kW. Bases neozed DO2 de 63 A. Cableadas con conductores de cobre rígido clase 2 de 10 mm2 de sección para contadores y de 2,5 mm2 para el circuito del reloj. Cable con aislamiento, seco extruído a base de mezclas termoestables ignífugas, sin halógenos, denominación H07Z-R. Bornes de salida con capacidad hasta 25 mm2, instalada, incluyendo cableado y accesorios para formar parte de la centralización de contadores.

**21.12** ud MÓD. CONTAD. MEDIDA IND. HASTA 250 A.
1 ud
Módulo para contadores de medida indirecta hasta 250 A., incluso bases cortacircuitos, fusibles de protección de la línea repartidora calibrados en 250 A. y transformador.

**21.13** ud MÓDULO EMBARRADO PROTECCIÓN
8 ud
Módulo de embarrado, homologado por la compañía suministradora, instalado, incluyendo pletinas de cobre, cortacircuitos, fusibles, cableado y accesorios para formar parte de la centralización de contadores concentrados.

**21.14** ud MÓDULO BORNAS DE SALIDA
8 ud
Módulo bornas de salida, homologado por la compañía suministradora, instalado, incluyendo carril, bornes, cableado y accesorios para formar parte de la centralización de contadores concentrados.

**21.15** ud MÓD.INT.CORTE EN CARGA 250 A
3 ud
Módulo de interruptor de corte en carga para una intensidad máxima de 250 A., homologado por la compañía suministradora, instalado, incluyendo el propio interruptor, embornado y accesorios para formar parte de la centralización de contadores concentrados.

**21.16** ud Cuadro electrico servicios generales de garaje. "CS-SOT"
1 ud
Cuadro secundario del edificio para dar servicio al garaje "CS-SOT", incluyendo armario metálico, según esquemas unifilares, totalmente montado según exigencias del Reglamento Electrótecnico para Baja Tensión.

**21.17** ud Cuadro electrico G.P.FONTANERÍA "CSGPF"
1 ud
Cuadro secundario del edificio para la protección del grupo presión de fontanería "CSGPF", incluyendo armario metálico, según esquemas unifilares, totalmente montado según exigencias del Reglamento Electrótecnico para Baja Tensión.

**21.18** ud Cuadro electrico Ascensor tipo "CSASC"
2 ud
Cuadro secundario del edificio para la protección de los ascensores existente en cada uno de los portales "CSASC", incluyendo armario metálico, según esquemas unifilares, totalmente montado según exigencias del Reglamento Electrótecnico para Baja Tensión.

**21.19** ud Cuadro electrico Extracción "CS-EXT"
2 ud
Cuadro secundario para la protección de la extracción forzada del garaje "CS-EXT", incluyendo armario metálico, aparamenta, contactores, maniobras, según esquemas unifilares, totalmente montado según exigencias del Reglamento Electrótecnico para Baja Tensión.
NOTA AVINTIA: NO SE OFERTA. INCLUIDO EN INSTALACIÓN DE EXTRACCIÓN DE GARAJE.

**21.20** ud Cuadro electrico trasteros portal "CS-TRAST-1"
2 ud
Cuadro secundario zona trasteros portal "CS-TRAST", incluyendo armario metálico, según esquemas unifilares, totalmente montado según exigencias del Reglamento Electrótecnico para Baja Tensión.

**21.21** ud Cuadro electrico general servicios comunes "CG-SERV-GEN"
1 ud
Cuadro eléctrico general servicios comunes del edificio "CS-SERV-GEN", incluyendo armario metálico, según esquemas unifilares, incluso conmutación red-grupo, pletinas de cobre, totalmente montado según exigencias del Reglamento Electrótecnico para Baja Tensión.

**21.22** ud Cuadro electrico Sistema Solar"CSSOL"
1 ud
Cuadro secundario del edificio sistema solar "CSSOL", incluyendo armario metálico, protecciones, contactores, mandos, según esquemas unifilares, totalmente montado según exigencias del Reglamento Electrótecnico para Baja Tensión.
NOTA AVINTIA: NO SE OFERTA. INCLUIDO EN INSTALACIÓN DE SOLAR.

**21.23** ud Cuadro electrico zonas comunes portal 1 "CS-ZC-1"
2 ud
Cuadro secundario zonas comunes portales "CS-ZC",incluyendo armario metálico, según esquemas unifilares, totalmente montado según exigencias del Reglamento Electrótecnico para Baja Tensión.

**21.24** ud Cuadro eléctrico general de viviendas electrificación elevada 1
22 ud
Cuadro eléctrico general vivienda tipo "CS-VIV", incluyendo armario necesario para aparamenta, según esquemas unifilares, diferenciales superinmunizados, con instalación domótica, totalmente montado según exigencias del Reglamento Electrótecnico para Baja Tensión.

**21.25** ud Cuadro eléctrico general de viviendas electrificación elevada 2
1 ud
Cuadro eléctrico general vivienda tipo "CS-VIVs", incluyendo armario necesario para aparamenta, según esquemas unifilares, diferenciales superinmunizados, con instalación domótica, totalmente montado según exigencias del Reglamento Electrótecnico para Baja Tensión.

**21.26** ud Cuadro eléctrico general de viviendas electrificación elevada 3
8 ud
Cuadro eléctrico general vivienda tipo "CS-VIV", incluyendo armario necesario para aparamenta, según esquemas unifilares, diferenciales superinmunizados, con instalación domótica, totalmente montado según exigencias del Reglamento Electrótecnico para Baja Tensión.

**21.27** ud INTERR.PERSIANA VIVIENDA
159 ud
Interruptor pulsador de persiana realizado con tubo PVC corrugado M 20/gp5 y conductor rígido de 1,5 mm2 de Cu., y aislamiento VV 750 V., incluyendo caja de registro, caja de mecanismo universal con tornillos, interruptor de persiana serie Unica Basic blanco, instalado.

**21.28** ud. CAJA I.C.P. TIPO VIVIENDAS.
31 ud.
Caja I.C.P. de material de doble aislamiento autoextinguible y no propagador de llama, apta para uso en viviendas y con secciones de cable superiores a 6 mm2. Totalmente instalada.
Totalmente montado según exigencias del Reglamento Electrotécnico para Baja Tensión.

**21.29** m. DERIVACIÓN INDIVIDUAL 3x16 mm2(H07/Z1)
105 m.
Derivación individual 3x16 mm2 (línea que enlaza el contador o contadores de cada abonado con su dispositivo privado de mando y protección), bajo tubo de PVC rígido D=50, M 40/gp5, conductores de cobre de 16 mm2 y aislamiento tipo H07/Z1 libre de halógenos, en sistema monofásico, más conductor de protección y conductor de conmutación para doble tarifa de Cu 1,5 mm2 y color rojo. Instalada en canaladura a lo largo del hueco de escalera, incluyendo elementos de fijación y conexionado.

**21.30** m. DERIVACIÓN INDIVIDUAL 3x25 mm2 HO7 Z1
420 m.
Derivación individual 3x25 mm2 (línea que enlaza el contador o contadores de cada abonado con su dispositivo privado de mando y protección), bajo tubo de PVC rígido D=50, M 40/gp5, conductores de cobre de 16 mm2 y aislamiento tipo H07/Z1 libre de halógenos, en sistema monofásico, más conductor de protección y conductor de conmutación para doble tarifa de Cu 1,5 mm2 y color rojo. Instalada en canaladura a lo largo del hueco de escalera, incluyendo elementos de fijación y conexionado.

**21.31** m. DERIVACIÓN INDIVIDUAL 3x35 mm2 RZ1 0,6/1kV
631 m.
Derivación individual 3x35 mm2 (línea que enlaza el contador o contadores de cada abonado con su dispositivo privado de mando y protección), bajo tubo de PVC rígido D=63, conductores de cobre de 35 mm2 y aislamiento tipo RZ1 0,6/1 kV libre de halógenos, en sistema monofásico, más conductor de protección y conductor de conmutación para doble tarifa de Cu 1,5 mm2 y color rojo. Instalada en canaladura a lo largo del hueco de escalera, incluyendo elementos de fijación y conexionado.

**21.32** m. LÍNEA ELÉCTRICA 5x2.5 mm2 AS+
148 m.
Linea a cuadro constituida por cinco conductores (tres fases, neutro y tierra) de cobre de 2.5 mm2 de sección y aislamiento tipo SZ1-K 0,6/1 KV FIRS AS+( no propagación de la llama, no propagación del incendio, libre de halógenos). bajo tubo rígido de PVC, incluso parte proporcional de cajas de registro y regletas de conexion elementos auxiliares, terminales de presión, sujeciones, soportes, uniones, separadores, cubierta, accesorios y trabajos necesarios para el buen acabado, funcionamiento y puesta a punto de la instalación. Todo ello completo e instalado según se especifica en planos y pliego de condiciones.

**21.33** m. LÍNEA ELÉCTRICA 5x4 mm AS+
140 m.
Linea a cuadro constituida por cinco conductores (tres fases, neutro y tierra) de cobre de 4 mm2 de sección y aislamiento tipo SZ1-K 0,6/1 KV AS+, resistente al fuego (PIRELLI AFUMEX 1000 o equivalente: no propagación de la llama, no propagación del incendio, libre de halógenos). bajo tubo rígido de PVC, incluso parte proporcional de cajas de registro y regletas de conexion elementos auxiliares, terminales de presión, sujeciones, soportes, uniones, separadores, cubierta, accesorios y trabajos necesarios para el buen acabado, funcionamiento y puesta a punto de la instalación. Todo ello completo e instalado según se especifica en planos y pliego de condiciones.

**21.34** m. LÍNEA ELÉCTRICA 5x6 mm2 AS+
249 m.
Linea a cuadro constituida por cinco conductores (tres fases, neutro y tierra) de cobre de 6 mm2 de sección y aislamiento tipo SZ1-K 0,6/1 KV AS+( no propagación de la llama, no propagación del incendio, libre de halógenos). bajo tubo rígido de PVC, incluso parte proporcional de cajas de registro y regletas de conexion elementos auxiliares, terminales de presión, sujeciones, soportes, uniones, separadores, cubierta, accesorios y trabajos necesarios para el buen acabado, funcionamiento y puesta a punto de la instalación. Todo ello completo e instalado según se especifica en planos y pliego de condiciones.

**21.35** m. LÍNEA TRIFÁSICA 5x16 mm2 RZ1 AS+ TUBO RÍGIDO PVC
40 m.
Línea trifásica resistente al fuego AS+, 5x16 mm2 bajo tubo de PVC rígido D=50, M 50/gp5, conductores de cobre de 16 mm2 y aislamiento tipo RZ1 0,6/1 kV libre de halógenos, en sistema trifásico con neutro, más conductor de protección. Instalada en canaladura a lo largo de hueco practicado, incluyendo elementos de fijación y conexionado.

**21.36** m. LÍNEA TRIFÁSICA 5x25 mm2 RZ1 TUBO RÍGIDO PVC
35 m.
Línea trifásica 5x25 mm2 bajo tubo de PVC rígido D=63, M 63/gp5, conductores de cobre de 25 mm2 y aislamiento tipo RZ1 0,6/1 kV libre de halógenos, en sistema trifásico con neutro, más conductor de protección. Instalada en canaladura a lo largo de hueco practicado, incluyendo elementos de fijación y conexionado.

**21.37** m. LÍNEA TRIFÁSICA 5x16 mm2 RZ1 TUBO RÍGIDO PVC
30 m.
Línea trifásica 5x16 mm2 bajo tubo de PVC rígido D=50, M 50/gp5, conductores de cobre de 16 mm2 y aislamiento tipo RZ1 0,6/1 kV libre de halógenos, en sistema trifásico con neutro, más conductor de protección. Instalada en canaladura a lo largo de hueco practicado, incluyendo elementos de fijación y conexionado.

**21.38** m. LÍNEA TRIFÁSICA 5x10 mm2 RZ1 TUBO RÍGIDO PVC
48 m.
Línea trifásica 5x10 mm2, bajo tubo de PVC rígido D=50, M 50/gp5, conductores de cobre de 10 mm2 y aislamiento tipo RZ1 0,6/1 kV libre de halógenos, en sistema trifásico con neutro, más conductor de protección. Instalada en canaladura a lo largo del hueco practicado, incluyendo elementos de fijación y conexionado.

**21.39** m. LÍNEA TRIFÁSICA 5x6 mm2 RZ1 TUBO RÍGIDO PVC
220 m.
Línea eléctrica 5x6 mm2 bajo tubo de PVC, conductores de cobre de 6 mm2 y aislamiento tipo RZ1 0,6/1 kV libre de halógenos, en sistema trifásico con neutro, más conductor de protección. incluso parte proporcional de cajas de registro y regletas de conexion elementos auxiliares, terminales de presión, sujeciones, soportes, uniones, separadores, cubierta, accesorios y trabajos necesarios para el buen acabado, funcionamiento y puesta a punto de la instalación. Todo ello completo e instalado según se especifica en planos y pliego de condiciones.

**21.40** m. LÍNEA TRIFÁSICA 5x4 mm2 RZ1 TUBO RÍGIDO PVC
129 m.
Linea eléctrica constituida por cinco conductores (tres fases, neutro y tierra) de cobre de 4 mm2 de sección y aislamiento tipo RZ1-K 0,6/1 KV, resistente al fuego. bajo tubo de PVC, incluso parte proporcional de cajas de registro y regletas de conexion elementos auxiliares, terminales de presión, sujeciones, soportes, uniones, separadores, cubierta, accesorios y trabajos necesarios para el buen acabado, funcionamiento y puesta a punto de la instalación. Todo ello completo e instalado según se especifica en planos y pliego de condiciones.

**21.41** m. LÍNEA TRIFÁSICA 5x2,5mm2 RZ1 TUBO RÍGIDO PVC
99 m.
Linea eléctrica constituida por cinco conductores (tres fases, neutro y tierra) de cobre de 2,5 mm2 de sección y aislamiento tipo RZ1-K 0,6/1 KV, resistente al fuego. bajo tubo de PVC, incluso parte proporcional de cajas de registro y regletas de conexion elementos auxiliares, terminales de presión, sujeciones, soportes, uniones, separadores, cubierta, accesorios y trabajos necesarios para el buen acabado, funcionamiento y puesta a punto de la instalación. Todo ello completo e instalado según se especifica en planos y pliego de condiciones.

**21.42** m. LÍNEA TRIFÁSICA 5x4 mm2 H07-Z1 TUBO RÍGIDO PVC
25 m.
Linea eléctrica constituida por cinco conductores (tres fases, neutro y tierra) de cobre de 4 mm2 de sección y aislamiento tipo H07-Z1 750V, resistente al fuego. bajo tubo de PVC, incluso parte proporcional de cajas de registro y regletas de conexion elementos auxiliares, terminales de presión, sujeciones, soportes, uniones, separadores, cubierta, accesorios y trabajos necesarios para el buen acabado, funcionamiento y puesta a punto de la instalación. Todo ello completo e instalado según se especifica en planos y pliego de condiciones.

**21.43** m. LÍNEA TRIFÁSICA 5x2,5mm2 H07-Z1 TUBO RÍGIDO PVC
48 m.
Linea eléctrica constituida por cinco conductores (tres fases, neutro y tierra) de cobre de 2,5 mm2 de sección y aislamiento tipo H07-Z1 750V, resistente al fuego. bajo tubo de PVC, incluso parte proporcional de cajas de registro y regletas de conexion elementos auxiliares, terminales de presión, sujeciones, soportes, uniones, separadores, cubierta, accesorios y trabajos necesarios para el buen acabado, funcionamiento y puesta a punto de la instalación. Todo ello completo e instalado según se especifica en planos y pliego de condiciones.

**21.44** m Conductor aislado 16 mm2 RZ1 alumbrado
190 m
Suministro y montaje de conductor de proteccion RZ1-K Cu (AS) 0,6/1kV de sección 16 mm² para conexión a tierra de la red de alumbrado exterior, conforme con la norma UNE 21123-4, Aislamiento de Polietileno reticulado (XLPE) y Cubierta de Poliolefina, con una temperatura máxima del conductor: 90º C. No propagador del incendio UNE-EN 60332-3-24. No propagador de la llama UNE-EN 60332-1-2. Libre de halógenos UNE-EN 50267-2-1. Baja emisión de humos opacos UNE-EN 61034-2. Baja corrosividad UNE-EN 50267-2-2

**21.45** m Línea 2x6 mm2 alumbrado exterior
190 m
Montaje línea eléctrica 2x6 mm2, para instalación de alumbrado exterior, realizada en cobre aislamiento tipo RZ1-K 0,6/1kV, conforme con la norma UNE 211002, Aislamiento de Polietileno reticulado (XLPE) y Cubierta de Poliolefina, con una temperatura máxima de servicio de 90 ºC. No propagador del incendio UNE-EN 60332-3-24 No propagador de la llama UNE-EN 60332-1-2, Libre de halógenos UNE-EN 50267-2-1, Baja emisión de humos opacos UNE-EN 61034-2, Baja corrosividad UNE-EN 50267-2-2. Instalación en montaje subterráneo con tubo corrugado de polietileno de 75 mm, en zanja de dimensiones mínimas 40 cm. de ancho y 60 cm. de profundidad, no incluida en el precio. Instalación de cinta de señalización,incluso connexión de cables, con parte proporcional de empalmes para cable, y pruebas de rigidez dieléctrica, totalmente instalada.

**21.46** m. LÍNEA MONOFÁSICA 3x6 mm2 RZ1 TUBO RÍGIDO PVC
21 m.
Línea eléctrica 2x6 mm2 bajo tubo de PVC, con cable de tierra de 16mm2 para líneas de alumbrado, conductores de cobre de 6 mm2 y aislamiento tipo RZ1 0,6/1 kV libre de halógenos, en sistema monofásico con neutro, más conductor de protección. incluso parte proporcional de cajas de registro y regletas de conexion elementos auxiliares, terminales de presión, sujeciones, soportes, uniones, separadores, cubierta, accesorios y trabajos necesarios para el buen acabado, funcionamiento y puesta a punto de la instalación. Todo ello completo e instalado según se especifica en planos y pliego de condiciones.

**21.47** m. LÍNEA MONOFÁSICA 3x4 mm2 RZ1 TUBO RÍGIDO PVC
700 m.
Linea eléctrica constituida por tres conductores (fase, neutro y tierra) de cobre de 4 mm2 de sección y aislamiento tipo RZ1-K 0,6/1 KV, resistente al fuego. bajo tubo de PVC, incluso parte proporcional de cajas de registro y regletas de conexion elementos auxiliares, terminales de presión, sujeciones, soportes, uniones, separadores, cubierta, accesorios y trabajos necesarios para el buen acabado, funcionamiento y puesta a punto de la instalación. Todo ello completo e instalado según se especifica en planos y pliego de condiciones.

**21.48** m. LÍNEA MONOFÁSICA 3x2,5mm2 RZ1 TUBO RÍGIDO PVC
25 m.
Linea eléctrica constituida por tres conductores (fase, neutro y tierra) de cobre de 2,5 mm2 de sección y aislamiento tipo RZ1-K 0,6/1 KV libre de halógenos, bajo tubo de PVC rígido. Incluso parte proporcional de cajas de registro y regletas de conexion, elementos auxiliares, terminales de presión, sujeciones, soportes, uniones, separadores, cubierta, accesorios y trabajos necesarios para el buen acabado, funcionamiento y puesta a punto de la instalación. Todo ello completo e instalado según se especifica en planos y pliego de condiciones.

**21.49** m. LÍNEA MONOFÁSICA 3x4 mm2 H07-Z1 TUBO CORRUGADO
19 m.
Linea eléctrica constituida por tres conductores (fase, neutro y tierra) de cobre de 4 mm2 de sección y aislamiento tipo H07-Z1 750V, resistente al fuego. bajo tubo de PVC corrugado, incluso parte proporcional de cajas de registro y regletas de conexion elementos auxiliares, terminales de presión, sujeciones, soportes, uniones, separadores, cubierta, accesorios y trabajos necesarios para el buen acabado, funcionamiento y puesta a punto de la instalación. Todo ello completo e instalado según se especifica en planos y pliego de condiciones.

**21.50** m. LÍNEA MONOFÁSICA 3x2,5mm2 H07-Z1 TUBO CORRUGADO
2075 m.
Linea eléctrica constituida por tres conductores (fase, neutro y tierra) de cobre de 2,5 mm2 de sección y aislamiento tipo H07-Z1 750V, resistente al fuego. bajo tubo de PVC corrugado, incluso parte proporcional de cajas de registro y regletas de conexion elementos auxiliares, terminales de presión, sujeciones, soportes, uniones, separadores, cubierta, accesorios y trabajos necesarios para el buen acabado, funcionamiento y puesta a punto de la instalación. Todo ello completo e instalado según se especifica en planos y pliego de condiciones.

**21.51** m. LÍNEA MONOFÁSICA 3x1,5mm2 H07-Z1 TUBO CORRUGADO
480 m.
Linea eléctrica constituida por tres conductores (fase, neutro y tierra) de cobre de 1,5 mm2 de sección y aislamiento tipo H07-Z1 750V, resistente al fuego. bajo tubo de PVC corrugado, incluso parte proporcional de cajas de registro y regletas de conexion elementos auxiliares, terminales de presión, sujeciones, soportes, uniones, separadores, cubierta, accesorios y trabajos necesarios para el buen acabado, funcionamiento y puesta a punto de la instalación. Todo ello completo e instalado según se especifica en planos y pliego de condiciones.

**21.52** m. LÍNEA MONOFÁSICA 3x4 mm2 H07-Z1 TUBO RÍGIDO PVC
180 m.
Linea eléctrica constituida por tres conductores (fase, neutro y tierra) de cobre de 4 mm2 de sección y aislamiento tipo H07-Z1 750V, resistente al fuego. bajo tubo de PVC, incluso parte proporcional de cajas de registro y regletas de conexion elementos auxiliares, terminales de presión, sujeciones, soportes, uniones, separadores, cubierta, accesorios y trabajos necesarios para el buen acabado, funcionamiento y puesta a punto de la instalación. Todo ello completo e instalado según se especifica en planos y pliego de condiciones.

**21.53** m. LÍNEA MONOFÁSICA 3x2,5mm2 H07-Z1 TUBO RÍGIDO PVC
1105 m.
Linea eléctrica constituida por tres conductores (fase, neutro y tierra) de cobre de 2,5 mm2 de sección y aislamiento tipo H07-Z1 750V, resistente al fuego. bajo tubo de PVC, incluso parte proporcional de cajas de registro y regletas de conexion elementos auxiliares, terminales de presión, sujeciones, soportes, uniones, separadores, cubierta, accesorios y trabajos necesarios para el buen acabado, funcionamiento y puesta a punto de la instalación. Todo ello completo e instalado según se especifica en planos y pliego de condiciones.

**21.54** m. LÍNEA MONOFÁSICA 3x1,5mm2 H07-Z1 TUBO RÍGIDO PVC
685 m.
Linea eléctrica constituida por tres conductores (fase, neutro y tierra) de cobre de 1,5 mm2 de sección y aislamiento tipo H07-Z1 750V, resistente al fuego. bajo tubo de PVC, incluso parte proporcional de cajas de registro y regletas de conexion elementos auxiliares, terminales de presión, sujeciones, soportes, uniones, separadores, cubierta, accesorios y trabajos necesarios para el buen acabado, funcionamiento y puesta a punto de la instalación. Todo ello completo e instalado según se especifica en planos y pliego de condiciones.

**21.55** ud P.PULSA.TIMBRE SIMÓN 27
31 ud
Punto pulsador timbre realizado con tubo PVC corrugado de M 20/gp5 y conductor rígido de 1,5 mm2 de Cu., y aislamiento VV 750 V., incluyendo caja de registro, cajas de mecanismo universal con tornillos, pulsador con marco Simón serie 27 y zumbador, instalado.

**21.56** ud B.ENCH.SCHUKO SIMÓN 27 16
1047 ud
Base de enchufe con toma de tierra lateral realizada con tubo PVC corrugado de M 20/gp5 y conductor de 2,5 mm2 de Cu., y aislamiento 750 V., en sistema monofásico con toma de tierra (fase, neutro y tierra), incluyendo caja de registro, caja de mecanismo universal con tornillos, base de enchufe sistema schuko 10-16 A. (II+t.) Simón serie 27, instalada.

**21.57** ud B.E.SCHUCO PARA COCINA 2P+TT 25A
31 ud
Base de enchufe con toma de tierra lateral realizada con tubo PVC corrugado de D=32/gp5 y conductor rígido de 6 mm2 de Cu., y aislamiento VV 750 V., en sistema monofásico con toma de tierra (fase, neutro y tierra), incluyendo caja de registro, caja de mecanismo universal con tornillos, base de enchufe sistema schuco 25 A. (II+t), instalada.

**21.58** ud Base enchufe Shucko 2x16A+TT estanco
81 ud
Base de enchufe estanca empotrada de 10/16 A. con tapa/220, con puesta a tierra, instalada con cable H07Z1-U.Cu.1x2.5 mm2 de sección, empotrado y aislado bajo tubo rigido de PVC de diámetro 16 mm., incluso mecanismos de primera calidad y parte proporcional de cajas de derivación y ayudas de albañileria, según NTE/IEB-50.

**21.59** ud TOMA TELÉFONO RJ45 SIMÓN 27
218 ud
Toma de teléfono realizada con tubo PVC corrugado de M 20/gp5, para instalación de línea telefónica, incluyendo caja de registro, caja de mecanismo universal con tornillos, toma de teléfono con marco Simón serie 27, instalada.
NOTA AVINTIA: NO SE OFERTA. INCLUIDO EN INSTALACIÓN DE TELECOMUNICACIONES.

**21.60** ud TOMA TV/SAT SIMÓN 27
154 ud
Toma para TV/SAT realizada con tubo PVC corrugado de M 20/gp5, incluida caja de registro, caja universal con tornillos, toma TV/SAT Simón serie 27, instalada.
NOTA AVINTIA: NO SE OFERTA. INCLUIDO EN INSTALACIÓN DE TELECOMUNICACIONES.

**21.61** ud TOMA TLCA SIMÓN 27
154 ud
Toma para TLCA realizada con tubo PVC corrugado de M 20/gp5, incluida caja de registro, caja universal con tornillos, tapa ciega Simón serie 27, instalada.
NOTA AVINTIA: NO SE OFERTA. INCLUIDO EN INSTALACIÓN DE TELECOMUNICACIONES.

**21.62** ud P.LUZ SENCILLO SIMÓN 27
81 ud
Punto de luz sencillo realizado con tubo PVC corrugado de M 20/gp5 y conductor rígido de 1,5 mm2 de Cu., y aislamiento VV 750 V., incluyendo caja de registro, caja de mecanismo universal con tornillos, interruptor unipolar Simón serie 27, instalado.

**21.63** ud PUNTO LUZ SENCILLO ESTANCO
9 ud
Punto de luz sencillo, instalado con cable de cobre de 1.50 mm2 de sección, empotrado y aislado con tubo de PVC flexible de 13 mm. de diámetro, incluso mecanismos estancos de primera calidad, empotrados, según NTE/ieb-43 y 44.

**21.64** ud P.LUZ CONM. SIMÓN 27
774 ud
Punto conmutado realizado con tubo PVC corrugado de M 20/gp5 y conductor rígido de 1,5 mm2 de Cu, y aislamiento VV 750 V., incluyendo caja de registro, cajas de mecanismo universal con tornillos, conmutadores Simón serie 27, instalado.

**21.65** ud P.LUZ CONM. ESTANCO
18 ud
Punto conmutado estanco de superficie o empotrado realizado con tubo PVC corrugado de M 20/gp5 y conductor de 1,5 mm2 de Cu, y aislamiento 750 V., incluyendo caja de registro, cajas de mecanismo universal con tornillos, conmutadores Simón, o similar, instalado.

**21.66** ud P.LUZ CRUZAM. SIMÓN 27
86 ud
Punto cruzamiento realizado con tubo PVC corrugado de M 20/gp5 y conductor rígido de 1,5 mm2 de Cu., y aislamiento VV 750 V., incluyendo caja de registro, cajas de mecanismo universal con tornillos, conmutadores y cruzamiento Simón serie 27, instalado.

**21.67** ud P.DOBLE INTER. SIMÓN 27
64 ud
Punto doble interruptor realizado con tubo PVC corrugado de M 20/gp5 y conductor rígido de 1,5 mm2 de Cu., y aislamiento VV 750 V., incluyendo caja de registro, caja de mecanismo universal con tornillos, doble interruptor Simón serie 27, instalado.

**21.68** ud P.LUZ ESCALE. SIMÓN 27
119 ud
Punto de luz de alumbrado de zonas comunes realizado con tubo PVC corrugado de M 20/gp5 y conductor de 1,5 mm2 de Cu., y aislamiento 750 V., incluyendo caja de registro, caja de mecanismo universal con tornillos, pulsador Simón serie 27, instalado.

**21.69** Ud TOMA ELÉCT CAJA CON BORNAS
159 Ud
Toma eléctrica en caja con bornas, realizada mediante tubería de PVC flexible reforzado del tipo forroplast de 20 mm. de diámetro, completa de accesorios de unión, fijación y montaje, cajas de baquelita y cable según designación UNE H07Z1-R, incluso parte proporcional de circuito alimentador desde el CS correspondiente, instalado.

**21.70** ud VIDEO PORTERO DIGITAL EDIFICIO.
1 ud
Videoportero blanco y negro, digital Fermax, para un edificio de 31 viviendas, formado por placas de videoportero y 31 monitores en viviendas, sistema digital de 3 hilos mas coaxial, pulsador de autoencendido de cámara, llamada y ganacia regulables, confirmación de apertura mediante mensaje de puerta abierta, placas de calle y portales, telecámara b/n, alimentador, abrepuertas y monitor b/n 4", montado incluyendo cableado, todos los elemenostos necesarios y conexionado completo.

**21.71** ud REGLETA ESTANCA 2x36W. AF
87 ud
Regleta estanca en fibra de vidrio reforzado con poliester de 2x36 W., con protección IP 65/clase II. Equipo eléctrico formado por reactancias, condensador, cebador, portalámparas, lámpara fluroescente de nueva generación y bornes de conexión. Posibilidad de montaje individual o en línea. Instalado, incluyendo replanteo, accesorios de anclaje y conexionado.
NOTA AVINTIA: SE OFERTA PANTALLA ESTANCA MARCA SECOM MODELO BERNA IP65 T8 2x36 W O SIMILAR.

**21.72** ud REGLETA ESTANCA 1x36W. AF
26 ud
Regleta estanca en fibra de vidrio reforzado con poliester de 1x36 W., con protección IP 65/clase II. Equipo eléctrico formado por reactancias, condensador, cebador, portalámparas, lámpara fluroescente de nueva generación y bornes de conexión. Posibilidad de montaje individual o en línea. Instalado, incluyendo replanteo, accesorios de anclaje y conexionado.
NOTA AVINTIA: SE OFERTA PANTALLA ESTANCA MARCA SECOM MODELO BERNA IP65 T8 1x36 W O SIMILAR.

**21.73** ud ARO EMPOTR.HALÓGENA DICRO.50W/12V
129 ud
Suministro e instalación de aro para empotrar con lámpara halógena dicroica de 50 W./12 V. y transformador, con protección IP20 clase III. En cuerpo de aleación de aluminio en color a elegir por Propiedad. Instalado incluyendo replanteo y conexionado.
NOTA AVINTIA: SE OFERTA LUMINARIA ORIENTABLE CIRCULAR HALÓGENA MARCA SECOM IP20 50W BLANCO O SIMILAR.

**21.74** ud ARO EMPOTRAR PAR 60W. E27
98 ud
Luminaria para instalar en pasillos de zonas comunes según indicaciones de la D.F. con lampara de bajo consumo 60 W, 230 V, con protección IP20 clase II.. Instalado incluyendo replanteo y conexionado.
NOTA AVINTIA: SE OFERTA DOWNLIGHT MARCA SECOM MODELO DUCTO IP43 2x26 BLANCO O SIMILAR.

**21.75** ud LUMIN.ESTANCA DIF.ACRÍLIC.2x26 W.AF
28 ud
Luminaria estanca, en material plástico de 2x26 W. con protección IP66 clase I, cuerpo de poliéster reforzado con fibra de vidrio, difusor acrílico.Fijación del difusor a la carcasa sin clips gracias a un innovador concepto con puntos de fijación integrados. Equipo eléctrico formado por reactancias, condensadores, portalámparas, cebadores, lámparas fluorescentes nueva generación y bornes de conexión. Instalada, incluyendo replanteo, accesorios de anclaje y conexionado.
NOTA AVINTIA: SE OFERTA PANTALLA ESTANCA MARCA SECOM MODELO BERNA IP65 T8 2x36 W O SIMILAR.

**21.76** ud APLIQUE LUZ DIFUSA FLUOR.COMP. 2x26W.
24 ud
Aplique decorativo de montaje en pared o techo (400x400 mm.) de luz difusa. Con carcasa de aluminio pintado en blanco y reflector con cristal al ácido serigrafiado. Con 2 lámparas fluorescentes compactas de 26 W., equipo eléctrico y portalámparas incluido. Grado de protección IP 20/Clase I. Instalado, incluyendo replanteo, accesorios de anclaje y conexionado.
NOTA AVINTIA: SE OFERTA APLIQUE DECORATIVO MARCA SCREENLUZ SAD-5301 IP-20 60W O SIMILAR.

**21.77** ud BALIZA EXT.DECOR. PVC VM 80 W.
6 ud
Baliza decorativa para alumbrado exterior de alturas: 480 mm./1000 mm., formado por estructura de material termoplástico resistente al vandalismo y a la corrosión, unidad óptica de policarbonato transparente humo, rejilla interna de aluminio pintada blanco para distribución de luz sin deslumbramiento, columna de PVC extruído, base del poste de aluminio fundido, acabado en negro, lámpara de vapor de mercurio de 80 W., grado de protección IP54 clase II. Instalado, incluyendo equipo eléctrico, accesorios y conexionado.
NOTA AVINTIA: SE OFERTA BALIZA MARCA CREENLUZ SAJ-6875 IP-65 800mm O SIMILAR.

**21.78** ud BLQ.AUT.EMER.165 Lúm.LEGRAND C3
86 ud
Luminaria de emergencia autónoma Legrand tipo C3, IP424 clase II de 165 lúm., con lámparas fluorescente, fabricada según normas EN 60598-2-22, UNE 20392-93 (fluo), autonomía superior a 1 hora. Con certificado de ensayo (LCOE) y marca N de producto certificado, para instalación saliente o empotrable sin accesorios. Cumple con las Directivas de compatibilidad electromagnéticas y baja tensión, de obligado cumplimiento. Alimentación 230 V. 50/60 Hz. Acumuladores estancos Ni-Cd, alta temperatura, recambiables, materiales resistentes al calor y al fuego. 2 Leds de señalización con indicador de carga de los acumuladores, puesta en marcha por telemando, con bornes protegidas contra conexión accidental a 230 V. Instalado incluyendo replanteo, accesorios de anclaje y conexionado.

**21.79** ud BLQ.AUT.EMERG.DAISALUX HYDRA N10
53 ud
Bloque autónomo de emergencia IP42 IK 04, de superficie, semiempotrado pared, enrasado pered/techo, banderola o estanco (caja estanca: IP66 IK08) de 315 Lúm. con lámpara de emergencia de FL. 8 W. Carcasa fabricada en policarbonato blanco, resistente a la prueba del hilo incandescente 850ºC. Difusor en policarbonato transparente, opalino o muy opalino. Accesorio de enrasar con acabado blanco, cromado, niquelado, dorado, gris plata. Piloto testigo de carga LED blanco. Autonomia 1 hora. Equipado con batería Ni-Cd estanca de alta temperatura. Opción de telemando. Construido según normas UNE 20-392-93 y UNE-EN 60598-2-22. Instalado incluyendo replanteo, accesorios de anclaje y conexionado.

**21.80** ud RED EQUIPOTENCIAL BAÑO
94 ud
Red equipotencial en cuarto de baño realizada con conductor de 4 mm2, conectando a tierra todas las canalizaciones metálicas existentes y todos los elementos conductores que resulten accesibles según R.E.B.T.

**21.81** ud TOMA DE TIERRA INDEP. CON PICA
2 ud
Toma de tierra independiente con pica de acero cobrizado de D= 14,3 mm. y 2 m. de longitud, cable de cobre de 35 mm2, unido mediante soldadura aluminotérmica, incluyendo registro de comprobación y puente de prueba.

**21.82** m. RED TOMA DE TIERRA ESTRUCTURA
1 m.
Red de toma de tierra de estructura, realizada con cable de cobre desnudo de 35 mm2, uniéndolo mediante soldadura aluminotérmica a la armadura de cada zapata, incluyendo parte proporcional de pica, registro de comprobación y puente de prueba.

## 22 INSTALACIÓN DE CALEFACCIÓN Y GAS
En el precio de cada unidad del presente presupuesto, esta incluida la p.p. de costo de puesta en funcionamiento, legalizaciones, permisos, boletines, licencias o similares, considerando siempre la instalación completamente terminada, probada y funcionando.

*Pliego de condiciones*
Total 22

**22.1** ud C.MUR.GAS JUNKERS ZWB 28-3C CONDENSACION
31 ud
Suministro e instalación de caldera CerapurSmart mixta de condensación de 28 kW a gas natural., de combustión estanca, con regulación electrónica para temperatura constante. Alto confort de ACS mediante intercambiador de placas integrado en sistema hidráulico, con sistema de conexionado de enchufe rápido múltiple, con Kit solar incluido. Quemador modulante de respuesta rápida con ventilador para tiro forzado. Medidas compactas, Codos, conexiones. Sistema de salida de humos en paralelo 80/80 o 100/100mm, según planos, incluida hasta cubierta, mediante separación de admisión-extracción, incluso tramos adicionales en instalación horizontal o vertical individual, totalmente instalada, probada y en funcionamiento.

**22.2** Ud ESTACIÓN DE PRODUCCIÓN DE ACS
31 Ud
Suministro e instalación de intercambiador de placas de acero inoxidable AISI 316, potencia 28 kW, presión máxima de trabajo 6 bar y temperatura máxima de 100°C, incluso válvulas de corte, de dos vías, regulación, manómetros, termómetros, elementos de montaje y demás accesorios necesarios para su correcto funcionamiento. Totalmente montado, conexionado y probado, sin incluir ayudas de albañilería.
Condiciones previas del soporte: Antes de iniciarse las actividades correspondientes al proceso de ejecución, se realizarán las siguientes comprobaciones: Su situación se corresponde con la de Proyecto.
Incluye: Replanteo. Conexionado. Pruebas de servicio. Protección del elemento frente a golpes y salpicaduras.
Condiciones de terminación: Enumeración de las condiciones en que debe quedar la unidad de obra para poder proseguir la ejecución del resto de unidades: Adecuada conexión a la red.
Criterio de medición de proyecto: Unidad proyectada, según documentación gráfica de Proyecto.
Incluso conexiones, accesorios, totalmente instalado, probado y funcionamiento.

**22.3** ud KIT DE CONEXIONES
31 ud
Kit de conexiones rígidas.
Incluso conexiones, accesorios, totalmente instalado, probado y funcionamiento.
NOTA AVINTIA: INCLUIDO EN EL PRECIO.

**22.4** ud BOMBA RECIRCULACIÓN ACS WILO STAR-Z15TT
31 ud
Marca : WILO
Tipo : Wilo-STAR-Z 15 TT
Bomba de recirculación de ACS (ejecución de rotor húmedo) para una vivienda.Bomba para montaje en tubería, motor resistente al bloqueo, carcasa de latón completa con válvula de corte de esfera y antirretorno, rodete de óxido de polifenileno (PPO/Noryl), eje de acero inoxidable. Rosca de la carcasa Rp ½. Bomba con reloj conmutador integrado, control de la temperatura y una rutina de reconocimiento y ayuda de un control térmico anti-legionela en lado de la caldera.
Totalmente instalado y probado.

**22.5** u TERMOSTATO MODULANTE
31 u
Suministro e instalación de termostato ambiente modulante, con programación independiente, incluso cableado con caldera, accesorios, totalmente instalado y funcionando.

**22.6** ud VÁLVULA TERMOSTÁTICA 1/2"
128 ud
Suministro e instalación de juego de accesorios de radiador, incluyendo válvula termostatica de esfera de diámetro 1/2'', paso integral, purgador, detentor de escuadra de 3/8", incluso accesorios, juntas, pequeño material, verificaciones y ensayos.

**22.7** ud ELEM.ALUMI.INY.h=60 142 kcal/h
2359 ud
Elemento de aluminio inyectado acoplables entre sí de dimensiones h=57 cm., a=8 cm., g=10 cm., potencia 142 kcal/h., probado a 9 bar de presión, acabado en doble capa, una de imprimación y la segunda de polvo epoxi color blanco-marfil, equipado de p.p. llave monogiro de 3/8", tapones, detentores y purgador, así como p.p. de accesorios de montaje: reducciones, juntas, soportes y pintura para retoques.
NOTA AVINTIA: se oferta radiador marca Roca modelo Boreal 60 o similar.

**22.8** ud RADIADOR TOALLERO BIASE MISTRAL DRBC 28/500
64 ud
Radiador toallero tubular de acero Biasi, modelo Mistral DRBC 28/500 de 640 kcal/h de potencia útil, conforme a la norma EN 442 y con los requisitos de la directiva de productos de la construcción 89/106/CEE, marcado CE. Se suministran con válvula purgador de 1/2 cromada, soportes para fijación a pared y tapón ciego cromado. Incluye p.p. llave escuadra TD para soldar 12x3/8", detentor TD para soldar 12x3/8" y reducciones. Dimensiones 1.195 mm. altura y 500 mm. de ancho. Color blanco RAL 9010. Totalmente instalado sobre soportes.

**22.9** ud ACCESORIOS PARA RADIADOR
321 ud
Suministro e instalación de juego de accesorios de radiador compuesto por: llave de tipo escuadra de 3/8" manual, detentor en escuadra de 3/8", purgador, así como p.p. de accesorios de montaje: tapones, reducciones, juntas, soportes de radiador y pintura para retoques. Totalmente montado y probado.

**22.10** m TUBERÍA VACIADO
31 m
Tubería de vaciado de instalación de calefacción individual, realizada en tubo de PVC de diametro 25 mm.,válvula de esfera DN, incluso p/p de accesorios y conexión a bajante más cercana.
Totamente montado y probado.

**22.11** ud VÁLVULA DE PASO 22mm. 3/4" P/EMPOTRAR
62 ud
Suministro y colocación de válvula de paso de 22 mm. 3/4" de diámetro, para empotrar cromada y de paso recto, colocada mediante unión roscada, totalmente equipada, instalada y funcionando. s/CTE-HS-4.

**22.12** u COLECTOR UPONOR S 5 SALIDAS C/CAJA
1 u
Suministro e instalación de colectores de ida y retorno, de latón niquelado, marca Uponor modelo S, sin reguladores, conexiones ø1", con cinco derivaciones ø½", con soportes de sujeción incluso válvulas de corte ø1"M x ¾"H, elementos de montaje y demás accesorios necesarios para su correcto funcionamiento, alojado en caja de registro Uponor fabricada en plástico. Totalmente montado, conexionado y probado. Medida la unidad instalada.

**22.13** u COLECTOR UPONOR S 6 SALIDAS C/CAJA
1 u
Suministro e instalación de colectores de ida y retorno, de latón niquelado, marca Uponor modelo S, sin reguladores, conexiones ø1", con seis derivaciones ø½", con soportes de sujeción incluso válvulas de corte ø1"M x ¾"H, elementos de montaje y demás accesorios necesarios para su correcto funcionamiento, alojado en caja de registro Uponor fabricada en plástico. Totalmente montado, conexionado y probado. Medida la unidad instalada.

**22.14** u COLECTOR UPONOR S 8 SALIDAS C/CAJA
1 u
Suministro e instalación de colectores de ida y retorno, de latón niquelado, marca Uponor modelo S, sin reguladores, conexiones ø1", con ocho derivaciones ø½", con soportes de sujeción incluso válvulas de corte ø1"M x ¾"H, elementos de montaje y demás accesorios necesarios para su correcto funcionamiento, alojado en Caja para alojamiento de colectores modulares Uponor de 8 a 10 salidas/circuitos de altura ajustable entre 630 y 760 mm, anchura 850 mm y 80 mm de profundidad, fabricada en chapa galvanizada, incluso puerta lacada en color blanco y apertura con llave. Totalmente montado, conexionado y probado. Medida la unidad instalada.

**22.15** u COLECTOR UPONOR S 9 SALIDAS C/CAJA
5 u
Suministro e instalación de colectores de ida y retorno, de latón niquelado, marca Uponor modelo S, sin reguladores, conexiones ø1", con nueve derivaciones ø½", con soportes de sujeción incluso válvulas de corte ø1"M x ¾"H, elementos de montaje y demás accesorios necesarios para su correcto funcionamiento, alojado en Caja para alojamiento de colectores modulares Uponor de 8 a 10 salidas/circuitos de altura ajustable entre 630 y 760 mm, anchura 850 mm y 80 mm de profundidad, fabricada en chapa galvanizada, incluso puerta lacada en color blanco y apertura con llave. Totalmente montado, conexionado y probado. Medida la unidad instalada.

**22.16** u COLECTOR UPONOR S 12 SALIDAS C/CAJA
30 u
Suministro e instalación de colectores de ida y retorno, de latón niquelado, marca Uponor modelo S, sin reguladores, conexiones ø1", con doce derivaciones ø½", con soportes de sujeción incluso válvulas de corte ø1"M x ¾"H, elementos de montaje y demás accesorios necesarios para su correcto funcionamiento, alojado en Caja para alojamiento de colectores modulares Uponor de 11 a 12 salidas/circuitos, de altura ajustable entre 630 y 760 mm, anchura 1.000 mm y 80 mm de profundidad, fabricada en chapa galvanizada, incluso puerta lacada en color blanco y apertura con llave. Totalmente montado, conexionado y probado. Medida la unidad instalada.

**22.17** m. TUBERÍA UPONOR UNIPIPE PERT. 16x2 mm.
4125 m.
Tubería multicapa Uponor Unipipe PERT-AL-PERT s/UNE 53.960 EX, de 16x2 mm. de diámetro, colocada en instalaciones para agua fría y caliente, sin protección superficial, con p.p. de accesorios Uponor M-fitting de latón especial, instalada y funcionando. s/CTE-HS-4.

**22.18** m. TUBERÍA UPONOR UNIPIPE PERT. 20x2,25 mm.
93 m.
Tubería multicapa Uponor Unipipe PERT-AL-PERT s/UNE 53.960 EX, de 20x2,25 mm. de diámetro, colocada en instalaciones para agua fría y caliente, incluso pp de aislante, según RITE, con p.p. de accesorios Uponor M-fitting de latón especial, , aislada según RITE y normativa aplicable, instalada y funcionando. s/CTE-HS-4.

**22.19** m. TUBERÍA UPONOR UNIPIPE PERT. 25x2,5 mm.
646 m.
Tubería multicapa Uponor Unipipe PERT-AL-PERT s/UNE 53.960 EX, de 25x2,5 mm. de diámetro, colocada en instalaciones para agua fría y caliente,incluso pp de aislante, según RITE, con p.p. de accesorios Uponor M-fitting de latón especial, , aislada según RITE y normativa aplicable, instalada y funcionando. s/CTE-HS-4.

**22.20** m. TUBERÍA UPONOR UNIPIPE PERT. 32x3,0 mm.
88 m.
Tubería multicapa Uponor Unipipe PERT-AL-PERT s/ UNE 53.960 EX, de 32x3 mm. de diámetro, colocada en instalaciones para agua fría y caliente,incluso pp de aislante, según RITE, con p.p. de accesorios Uponor M-fitting de latón especial, , aislada según RITE y normativa aplicable, instalada y funcionando. s/CTE-HS-4.

**22.21** ud LIMPIEZA DE TUBERÍAS
31 ud
Limpieza de todas las tuberías que en cumplimeinto de la ITE 06.2.1, se llevará a cabo con solución acuosa de producto detergente.
NOTA AVINTIA: INCLUIDO EN EL PRECIO.

**22.22** ud PUESTA EN MARCHA
31 ud
Puesta en marcha para la regulación y equilibrado hidráulico de la instalación, realización de pruebas con comprobación de funcionamiento de equipos.
NOTA AVINTIA: INCLUIDO EN EL PRECIO.

**22.23** ud ACOMETIDA POLIETILENO D=90 mm.
1 ud
Acometida para gas en polietileno de D=90 mm., para redes de distribución hasta 1,5 m. de longitud desde la red a la válvula de acometida y conexión al armario de regulación, incluso excavación y reposición de zanja, terminada.
NOTA AVINTIA: NO SE OFERTA. A CONTRATAR POR LA PROPIEDAD Y A EJECUTAR POR LA COMPAÑÍA SUMINISTRADORA.

**22.24** ud ARMARIO R. 50m3/h MPB-MPA C/MÁX
1 ud
Conjunto de regulación para gas, Q=50 m3/h con seguridad de máxima, entrada en 1" salida en 2" y salto de presión de MPB-MPA, instalado en un armario de 400x300x200 mm, montado.

**22.25** ud BATERÍA 16 G-4 LECTURA 220 mmcda
2 ud
Batería de 16 contadores, lectura a 220 mmcda, de gas tipo G-4 realizada con acero DIN 2440 sin soldadura de D=1 1/2", con válvula de esfera de corte general para instalaciones receptoras, i/contadores, regulador y p/p de accesorios, instalada.

**22.26** ud VÁLVULA GAS D=3/4"
36 ud
Instalación de válvula para instalaciones receptoras de gas, en D=3/4", i/p.p. de accesorios de conexión con la tubería.

**22.27** ud VÁLVULA GAS D=1"
57 ud
Instalación de válvula para instalaciones receptoras de gas, en D=1", i/p.p. de accesorios de conexión con la tubería.

**22.28** ud VÁLVULA GAS D=11/2"
6 ud
Instalación de válvula para instalaciones receptoras de gas, en D=1 1/2", i/p.p. de accesorios de conexión con la tubería.

**22.29** m. TUB.AC.DIN 2440 D=3/4" S/SOLD.
521 m.
Tubería para gas en acero DIN 2440 sin soldadura de D=3/4", para instalaciones receptoras, i/p.p de accesorios y pruebas de presión.

**22.30** m. TUB.AC.DIN 2440 D=1" S/SOLD.
1426 m.
Tubería para gas en acero DIN 2440 sin soldadura de D=1", para instalaciones receptoras, i/p.p de accesorios y pruebas de presión.

**22.31** m. TUB.AC.DIN 2440 D=1 1/4" S/SOLD.
112 m.
Tubería para gas en acero DIN 2440 sin soldadura de D=1 1/4", para instalaciones receptoras, i/p.p de accesorios y pruebas de presión.

**22.32** m. TUB.AC.DIN 2440 D=1 1/2" S/SOLD.
170 m.
Tubería para gas en acero DIN 2440 sin soldadura de D=1 1/2", para instalaciones receptoras, i/p.p. de accesorios y pruebas de presión.

**22.33** m. TUB.AC.DIN 2440 D=2" S/SOLD.
107 m.
Tubería para gas en acero DIN 2440 sin soldadura de D=2", para instalaciones receptoras, i/p.p de accesorios y pruebas de presión.

## 23 PROTECCIONES CONTRA INCENDIOS
En el precio de cada unidad del presente presupuesto, esta incluida la p.p. de costo de puesta en funcionamiento, legalizaciones, permisos, boletines, licencias o similares, considerando siempre la instalación completamente terminada, probada y funcionando.

*Pliego de condiciones*
Total 23

**23.1** ud EXTINTOR POLVO ABC 6 kg.PR.INC
40 ud
Extintor de polvo químico ABC polivalente antibrasa, de eficacia 21A/133B, de 6 kg. de agente extintor, con soporte, manómetro comprobable y manguera con difusor, según Norma UNE, certificado AENOR. Medida la unidad instalada.
En todas las unidades de este Subcapitulo llevan incluidas proporcionalmente la Tramitación y legalización de la instalación de Contra-incendios, Detección, el Proyecto visado con dirección de obra y boletín de instalador, con abono de tasas y tramites en la Delegación de Industria.

**23.2** ud EXTINTOR CO2 5 kg.
6 ud
Extintor de nieve carbónica CO2, de eficacia 89B, de 5 kg. de agente extintor, construido en acero, con soporte y manguera con difusor, según Norma UNE. Equipo con certificación AENOR. Medida la unidad instalada.

**23.3** ud BOTIQUÍN PRIMEROS AUXILIOS 460x380x130mm
2 ud
Botiquín de primeros auxilios de pared fabricado en chapa de de acero esmaltado, con llave. Dotación incluida: 1 botella de 250 ml de alcohol, 1 botella de 250 ml de agua oxigenada, 1 paquete de algodón de 25 gr, 2 sobres de gasa estéril de 20x20 cm,1 tijera de de 13 cm , 1 pinza de plástico de 13 cm, 1 caja de tiritas de 10 unidades en diversas medidas, 1 rollo de espaladrapo de 5m x 1,5cm, 2 guantes de latex, 2 vendas de malla de 5m x 10cm, 1 venda de malla de 5m x 10cm, 1 manual de primeros auxillios, de 460x380x10 cm.

**23.4** Ud CENTRAL CONVENCIONAL 8 ZONAS MODULAR
1 Ud
AE/C5-8-16 CENTRAL DE 8-12 Y 16 ZONAS EN CAJA MODULAR
Central microprocesada modular fabricada según EN 54-2 y EN 54-4.
Características:
Capacidad modular entre 8, 12 y 16 zonas de detección convencional con final de línea activo.
Salidas vigiladas de evacuación.
Relé de fuego y avería.
Modo prueba de zonas.
Teclas de control y leds de indicación de estados.
Capacidad para una batería de 12V /18Ah.
Dimensiones: 462 X345 X 120
Medida la unidad instalada.

**23.5** Ud AE/V-PSA. PULSADOR ALARMA
17 Ud
Pulsador de alarma
Desarrollado y marca Aguilera Electrónica, según norma EN54-11.
Equipado con: Microrruptor, led de alarma, sistema de comprobación con llave de rearme, lámina de plástico calibrada para que se enclave y no se rompa. Se fabrica en caja de ABS de 95 x 95 x 35mm
Medida la unidad instalada.

**23.6** Ud AE/V-SIF. SIRENA INTERIOR
7 Ud
Sirena de interior con foco
Sirena acústica con foco para uso interior.
Tensión de trabajo entre: 18Vcc - 28Vcc
Consumo máximo: 70mA
Nivel sonoro. 85dB
Temperatura de trabajo: 0º - 50º
Humedad relativa. 95%
Dimensiones: 120 x 70 x 40 mm
Medida la unidad instalada.

**23.7** Ud AE/C5-OP. DETECTOR ÓPTICO HUMOS
75 Ud
Detector Óptico de Humos
Detector fabricado según Norma EN 54/7, certificado CE y Homologado LPCB.
Basado en una cámara óptica con emisor y receptor de luz que toman medidas de la luz que dispersan las partículas de humo y generan alarma cuando se alcanzan los parámetros programados.
? Conexión: a 2 hilos. Alimentación: entre 15 y 35Vcc.
? Consumo: 35ìA en reposo y 70 mA en alarma.
? Indicador: 2 led que dan destellos verdes en reposo y quedan en rojo fijo en alarma, más salida para alarma remota.
Precio con zócalo y protector de polvo, Medida la unidad instalada.

**23.8** ud PUNTO DETECCIÓN INCENDIOS
100 ud
Punto de distribución para detección de incendios, formado por cableado de detección de incendios para instalación en interior de edificios y compuesto por manguera de par trenzado y apantallado clase 1 1,5 mm2 en cobre flexible, pantalla con cinta de aluminio poliester y drenaje de cobre estañado de 0,5 mm2. Colocada bajo tubo de PVC rígido D=29, M 40/gp5. Resistente al fuego s/ UNE 20.431, no propagador del fuego s/ UNE-EN 50.265 2-1, libre de halógenos s/ UNE-EN 50.267-2-1. Incluso p.p. de elementos de fijación y conexionado.

**23.9** ud RECIPIENTE TRAPOS
8 ud
Recipiente para alojar trapos instalado.

**23.10** ud RECIPIENTE ARENERO
8 ud
Recipiente con arena de río instalado.

**23.11** ud SEÑAL ALUMINIO 210x297mm.FOTOLUM.
149 ud
Señalización de equipos contra incendios fotoluminiscente, de riesgo diverso, advertencia de peligro, prohibición, evacuación y salvamento, en aluminio de 0,5 mm. fotoluminiscente, de dimensiones 210 x 297 mm. Medida la unidad instalada.

**23.12** ud SELL. PAS.CABLES ESP.INTUM.HILTI CP620
37 ud
Sistema de sellado contra el fuego, de pasos de manojos de cables, en muro y forjado, hasta RF-240 con espuma intumescente Hilti CP620. Ensayado y homologado según UNE 23802-79. Medida la unidad instalada.

**23.13** ud SELL.TUB.COMB.ABRAZ.INT.HILTI CP644-90
15 ud
Sistema para el sellado contra el fuego de pasos de tuberías combustibles de diámetros exteriores desde 79 mm. hasta 91 mm., a través tanto de muro como de forjado, hasta EI-240 con abrazaderas intumescentes Hilti CP 644-90. Ensayado y homologado según UNE 23802-79. Medida la unidad instalada.

**23.14** ud SELL.TUB.COMB.ABRAZ.INT.HILTI
144 ud
Sistema de sellado contra el fuego, de paso de tuberías combustibles de diámetro apropiado a la tubería, en forjado (y muro), hasta RF-240 con abrazaderas intumescentes Hilti CP 642-110. Ensayado y homologado según UNE 23802-79. Medida la unidad instalada.

**23.15** ud SELL.TUB.COMB.ABRAZ.INT.HILTI CP644-125
6 ud
Sistema para el sellado contra el fuego de pasos de tuberías combustibles de diámetros exteriores desde 116 mm. hasta 125 mm., a través tanto de muro como de forjado, hasta EI-180 con abrazaderas intumescentes Hilti CP 644-125. Ensayado y homologado según UNE EN 1366-3. Medida la unidad instalada

**23.16** ud SELL.TUB.COMB.ABRAZ.INT.HILTI CP644-160
2 ud
Sistema para el sellado contra el fuego de pasos de tuberías combustibles de diámetros exteriores desde 126 mm. hasta 179 mm., a través tanto de muro como de forjado, hasta EI-180 con abrazaderas intumescentes Hilti CP 644-160. Ensayado y homologado según UNE EN 1366-3. Medida la unidad instalada.

**23.17** ud COLLARÍN PROTECC. D300 mm.
2 ud
Suministro e instalaciónCollarín contra incendios autoexpandible D300 mm. EI-180 para instalación en muro, totalmente instalado.

**23.18** m. TUBO ACERO DIN 2440 GALV.1 1/4"
18 m.
Tubería acero galvanizado, DIN-2440 de 1 1/4" (DN-32), sin calorifugar, colocado en instalación de agua, incluso p.p. de uniones, soportación, accesorios, pintada, plataformas móviles, mano de obra, prueba hidráulica. Medida la unidad instalada.

**23.19** m. TUBO ACERO DIN 2440 GALV. 1 1/2"
128 m.
Tubería acero galvanizado, DIN-2440 de 1 1/2" (DN-40), sin calorifugar, colocado en instalación de agua, incluso p.p. de uniones, soportación, accesorios, pintada, plataformas móviles, mano de obra, prueba hidráulica. Medida la unidad instalada.

**23.20** m. TUBO ACERO DIN 2440 GALV. 2"
47 m.
Tubería acero galvanizado, DIN-2440 de 2" (DN-50), sin calorifugar, colocado en instalación de agua, incluso p.p. de uniones, soportación, accesorios, pintada, plataformas móviles, mano de obra, prueba hidráulica. Medida la unidad instalada.

**23.21** m. TUBO ACERO DIN 2440 GALV.2 1/2"
84 m.
Tubería acero galvanizado, DIN-2440 de 2 1/2" (DN-65), sin calorifugar, colocado en instalación de agua, incluso p.p. de uniones, soportación, accesorios, pintada, plataformas móviles, mano de obra, prueba hidráulica. Medida la unidad instalada.

**23.22** ud VÁLVULA BOLA FUNDICIÓN 2 1/2" 63 mm
2 ud
Suministro y colocación de válvula de cierre tipo bola, de 2 1/2" (63 mm.) de diámetro, de fundición, con paso recto y para 16 atmósferas de presión máxima, colocada mediante unión roscada con bridas, totalmente equipada, instalada y funcionando. s/CTE-HS-4.

**23.23** ud B.I.E. 25mm.x20 m. ARM. HORIZONTAL
9 ud
Boca de incendio equipada (B.I.E.), compuesta por armario horizontal de chapa de acero 68x55x24,2 cm. pintado en rojo, con puerta de acero inoxidable y cerradura de cuadradillo, válvula de 1", latiguillo de alimentación, manómetro, lanza de tres efectos conectada por medio de machón roscado, devanadera circular pintada, manguera semirrígida de 25 mm de diámetro x 20 m. de longitud, con inscripción para usar sobre cristal USO EXCLUSIVO BOMBEROS, sin cristal. Medida la unidad instalada.

## 24 DETECCIÓN CO Y EXTRACCIÓN
En el precio de cada unidad del presente presupuesto, esta incluida la p.p. de costo de puesta en funcionamiento, legalizaciones, permisos, boletines, licencias o similares, considerando siempre la instalación completamente terminada, probada y funcionando.

*Pliego de condiciones*
Total 24

**24.1** ud. EXTRACTOR E-1 CVHT-25/25-400RPM/4-3-F400-400V
4 ud.
Extractor, marca S&P, o similar, modelo CVHT-25/25-400RPM/4-3-F400-400V, trifásico, incluso soportación, compuertas de sobrepresión, juntas elásticas, bancada, conexiones eléctricas e hidráulicas, control, arrancador suave instalado en cuadro eléctrico, protecciones, rejillas de protección contra entrada de elementos en extracción, totalmente conexionado y probado.
En todas las unidades de este Capitulo llevan incluidas proporcionalmente la Tramitación y legalización de la instalación realizada en el garaje, el Proyecto visado con dirección de obra y boletín de instalador, con abono de tasas y tramites en la Delegación de Industria.

**24.2** Ud AE/CO-Z4M. CENTRAL DETECCIÓN CO 4 ZONAS
1 Ud
Central de detección de monóxido de carbono de 4 zonas
- Con capacidad para controlar 62 detectores analógicos direccionables de CO.
- Tres salidas de maniobras por relés y tres niveles de detección programables por zona.
- Display LCD de 2 x 40 caracteres para presentación de información.
- 4 teclas de control para configurar la instalación.
- Alternancia del arranque en los grupos de extracción para equilibrar su envejecimiento.
- Opción de programar los extractores para que arranquen, unos minutos, cada dos o tres horas y limpien el ambiente del recinto.
- Estabilizador de consumo en los bucles de detectores.
- Canal de comunicaciones RS485 para su integración en el puesto de control de instalaciones de AGUILERA ELECTRÓNICA u otro.
- Medidas de la cabina: 335x335x125 mm
- Consumo en reposo: 200 mA

**24.3** Ud AE/COD. DETECTOR MONÓXIDO
16 Ud
Detector de monóxido de carbono analógico direccionable.
Diseñado y marca AGUILERA ELECTRÓNICA según Normas UNE 23300-84 y Homologados por el Ministerio de Industria y Energía.
Unidad microprocesada que genera y regula ciclos de baja y alta corriente, eliminando la influencia de las variaciones de temperatura y humedad, garantizando que la toma de muestras se realice en la parte del ciclo en la que el sensor se encuentra limpio de impurezas.
Incorpora un sensor TGS provisto con filtro de carbono para anular la influencia de gases interferentes y Fuente de Alimentación estabilizada.
Consumo en reposo 120 mA
Precio sin zócalo incluido.
Incorpora el zócalo AE/ZCO permite la entrada del tubo en instalaciones vistas.
Medida la unidad instalada.

**24.4** m2. CONDUCTO CHAPA GALBANIZADA E300 60
1099 m2.
Conducto de chapa galvanizada de espesores segun Normas UNE, construido segun dimensionado de planos, con pp de soportación formada por varilla rigida y soporte galvanizados, incluso piezas especiales, E300 60 conforme DB-SI, totalmente terminado, sellado y probado.

**24.5** m2. CONDUCTO CHAPA GALBANIZADA
290 m2.
Conducto de chapa galvanizada de espesores segun Normas UNE, construido segun dimensionado de planos, con pp de soportación formada por varilla rigida y soporte galvanizados, incluso piezas especiales , totalmente terminado, sellado y probado.

**24.6** ud. REJILLA c/reg. 825x225
32 ud.
Rejilla, marca Airflow o similar, de 825x225 mm, con lamas fijas horizontales, con regulador de caudal, construida en aluminio lacado en color a determinar por la Dirección Facultativa, con regulacion de caudal y marco de montaje, totalmente terminada y probada.

**24.7** ud. REJILLA c/reg. 600x400
8 ud.
Rejilla, marca Airflow o similar, de 600x400 mm, con lamas fijas horizontales, con regulador de caudal, construida en aluminio lacado en color a determinar por la Dirección Facultativa, con regulacion de caudal y marco de montaje, totalmente terminada y probada.

**24.8** ud REJILLA RETORN. LAMA. H. 200x200
8 ud
Rejilla de retorno con lamas fijas a 45º fabricada en aluminio extruído de 200x200 mm., incluso con marco de montaje, instalada s/NTE-IC-27.

**24.9** ud REJILLA LAMAS REGULABLES 30x20
9 ud
Suministro e instalación de rejilla de lamas fijas a 45º, marca DIRU, modelo RRF, de dimensiones 300x200mm, regulable, fabricada en perfil de aluminio extruido. Incluyendo todas las piezas necesarias para su completa instalación.

**24.10** ud. CUADRO ELÉCTRICO
2 ud.
Cuadro electrico para extractores, incluyendo diferenciales, contactores, térmicos, pilotos de señalizacion de funcionamiento y averia, con caja de doble aislamiento, incluso interruptor de corte rapido, todo ello instalado según esquemas, Normas de la Cia. suministradora y del Reglamento de Baja Tensión incluso lineas electricas a cada uno de los extractores. El cuadro dispondra de espacio libre para una ampliacion futura del 20 %. Totalmente acabado, rotulado, probado y funcionando.

**24.11** u CIRCUITO DETECCIÓN
1 u
Circuito detección monóxido de carbono para sistema analógico realizado con tubo PVC rígido de D= 13/gp 5, manguera flexible con conductores 2 x 1,5 mm2 + 1 x 0,75 mm2, aislamiento VV 750 V, en tres colores, incluido p.p. de accesorios de montaje y conexionado.

## 25 CALIDAD DEL AIRE

*Pliego de condiciones*
Total 25

**25.1** m. T.H.PAR.LISA GALVANIZADA D=130mm COCINA
544 m.
Suministro e instalación de conducto metálico circular de pared lisa de D=130 mm. en chapa de acero galvanizada espesor 0,5 mm., i/p.p. de codos, reducciones, derivaciones, manguitos y demás accesorios. Junta estanca apto para campanas de extracción de cocinas, conforme al CTE.
Totalmente instalado, conectado, probado y en fucionamiento según normativa vigente.

**25.2** u CONDUCTO FLEXIBLE PVC de 10m D125mm
142.5 u
Conducto Flexible Algaine PVC estándar armado fibra de las siguientes caracteristicas:
• Lámina PVC + fibra poliéster + cable de acero.
• Temperatura de utilización: - 10° C / + 80° C.
• Clase resistencia al fuego: M1 (no inflamable).
• Suministrado en bolsas por 10 metros.
Totalmente instalado, conectado, probado y en fucionamiento según normativa vigente.

**25.3** m. T.H.PAR.LISA GALVANIZADA D=125mm
352 m.
Tubería helicoidal de pared lisa de D=125 mm. en chapa de acero galvanizada espesor 0,5 mm., i/p.p. de codos, derivaciones, manguitos y demás accesorios, totalmente instalada, probada y en funcionamiento.

**25.4** m. T.H.PAR.LISA GALVANIZADA D=160mm
492 m.
Suministro e instalación de barra de tubería helicoidal de pared lisa de D=160 mm. en chapa de acero galvanizada espesor 0,5 mm., i/p.p. de codos, reducciones, derivaciones, manguitos y demás accesorios. Totalmente instalado, conectado, probado y en fucionamiento según normativa vigente.

## 26 CLIMATIZACIÓN

*Pliego de condiciones*
Total 26

**26.1** Ud Unidad exterior de RXS50L
17 Ud
Suministro e instalación de unidad exterior de aire acondicionado Split serie doméstica, Inverter, bomba de calor marca DAIKIN, mod. RXS50L de 5.800 W de potencia calorífica nominal y 5.000 W de potencia frigorífica nominal, con refrigerante R-410A., alimentación monofásica (230V/50Hz). Incluso elementos antivibratorios y soportes de apoyo. Totalmente montada, conexionada y puesta en marcha por la empresa instaladora para la comprobación de su correcto funcionamiento.
Incluye:
-Replanteo de las unidades. Instalación de la unidad exterior.
-Conexionado del equipo a las líneas frigoríficas. Conexionado del equipo a la red eléctrica.
-Instalación y suministro de la línea frigorífica del equipo hasta su conexionado, incluso hasta cubierta.
-Soportes especiales para equipos de A/A, para suspender o apoyar en el forjado, incluso bancada, antivibradores y p.p. de anclajes, fijaciones, recibidos, totalmente instalados y terminados.
- Desagües para condensación realizados en PVC de 32 mm de diametro hasta la red de saneamiento general, con sus correspondientes equipamientos y cierres hidraulicos, con pendiente mínima del 2%.
- Conexionado del equipo a la red eléctrica.
- Elementos de mando y control.
- Circuito de alimentacion electrica a unidad de climatizacion e interconexión electrica entre unidades realizada mediante conductores de cobre con aislamiento RZ1 0,6 1KV ( PIRELLI o equivalente: no propagación de la llama, no propagación del incendio, reducida emisión de halógenos) con las secciones necesarias, montado con tubo PVC reforzado, incluso cajas de derivacion,fijaciones, regletas de conexion y accesorios.
Comprende todos los trabajos, materiales y medios auxiliares necesarios para dejar la unidad completa, totalmente instalada, probada y en perfecto estado de funcionamiento, segun Documentos de Proyecto, indicaciones de la D.F. y normativa vigente.
NOTA AVINTIA: se oferta equipo marca LG modelo UU18W o similar.
En todas las unidades de este Subcapitulo llevan incluidas proporcionalmente la Tramitación y legalización de la instalación de Calefacción y gas, el Proyecto visado con dirección de obra y boletín de instalador, con abono de tasas y tramites en la Delegación de Industria.
En todas las unidades de este Subcapitulo llevan incluidas proporcionalmente la Tramitación y legalización de la instalación de Calefacción y gas, el Proyecto visado con dirección de obra y boletín de instalador, con abono de tasas y tramites en la Delegación de Industria.

**26.2** Ud Unidad exterior de RXS60L
15 Ud
Suministro e instalación de unidad exterior de aire acondicionado Split serie doméstica, Inverter, bomba de calor marca DAIKIN, mod. RXS60L de 7.000 W de potencia calorífica nominal y 6.000 W de potencia frigorífica nominal, con refrigerante R-410A., alimentación monofásica (230V/50Hz). Incluso elementos antivibratorios y soportes de apoyo. Totalmente montada, conexionada y puesta en marcha por la empresa instaladora para la comprobación de su correcto funcionamiento.
Incluye:
-Replanteo de las unidades. Instalación de la unidad exterior.
-Conexionado del equipo a las líneas frigoríficas. Conexionado del equipo a la red eléctrica.
-Instalación y suministro de la línea frigorífica del equipo hasta su conexionado, incluso hasta cubierta.
-Soportes especiales para equipos de A/A, para suspender o apoyar en el forjado, incluso bancada, antivibradores y p.p. de anclajes, fijaciones, recibidos, totalmente instalados y terminados.
- Desagües para condensación realizados en PVC de 32 mm de diametro hasta la red de saneamiento general, con sus correspondientes equipamientos y cierres hidraulicos, con pendiente mínima del 2%.
- Conexionado del equipo a la red eléctrica.
- Elementos de mando y control.
- Circuito de alimentacion electrica a unidad de climatizacion e interconexión electrica entre unidades realizada mediante conductores de cobre con aislamiento RZ1 0,6 1KV ( PIRELLI o equivalente: no propagación de la llama, no propagación del incendio, reducida emisión de halógenos) con las secciones necesarias, montado con tubo PVC reforzado, incluso cajas de derivacion,fijaciones, regletas de conexion y accesorios.
Comprende todos los trabajos, materiales y medios auxiliares necesarios para dejar la unidad completa, totalmente instalada, probada y en perfecto estado de funcionamiento, segun Documentos de Proyecto, indicaciones de la D.F. y normativa vigente.
NOTA AVINTIA: se oferta equipo marca LG modelo UU24W o similar.

**26.3** Ud Unidad interior modelo FBQ50C8 DAIKIN
17 Ud
Suministro e instalación de unidad interior de aire acondicionado, Split serie Sky-Air, horizontal de conductos bomba de calor, DC Inverter, marca DAIKIN mod. FBQ50C8 de 5.800 W de potencia calorífica máxima y 5.000 W de potencia frigorífica máxima, con refrigerante R410A, alimentación monofásica (230V/50Hz), bomba de drenaje, aspiración de aire trasera o inferior, bloque de terminales F1-F2 para cable de 2 hilos de transmisión y control (bus D-III Net) a unidad exterior, control por microprocesador y filtro de aire de succión, con juego de controlador remoto modelo BRC1E52A. Totalmente montada, conexionada y puesta en marcha por la empresa instaladora para la comprobación de su correcto funcionamiento.
Incluye:
-Linea frigorífica del equipo hasta su conexionado, incluso hasta cubierta.
-Soportes especiales para equipos de A/A, para suspender o apoyar en el forjado, incluso bancada, antivibradores y p.p. de anclajes, fijaciones, recibidos, totalmente instalados y terminados.
- Desagües para condensación realizados en PVC de 32 mm de diametro hasta la red de saneamiento general, con sus correspondientes equipamientos y cierres hidraulicos, con pendiente mínima del 2%.
- Circuito de alimentacion electrica a unidad de climatizacion e interconexión electrica entre unidades realizada mediante conductores de cobre con aislamiento RZ1 0,6 1KV ( PIRELLI o equivalente: no propagación de la llama, no propagación del incendio, reducida emisión de halógenos) con las secciones necesarias, montado con tubo PVC reforzado, incluso cajas de derivacion,fijaciones, regletas de conexion y accesorios.
-Replanteo de la unidad. Instalación de la unidad. Conexionado del equipo a las líneas frigoríficas. Conexionado del equipo a la red eléctrica. Conexionado del equipo a la red de desagüe. Puesta en marcha.
-Termostato ambiente instalado en pared.
Criterio de medición de proyecto: Número de unidades previstas, según documentación gráfica de Proyecto.Criterio de medición de obra: Se medirá el número de unidades realmente ejecutadas según especificaciones de Proyecto.
NOTA AVINTIA: se oferta equipo marca LG modelo CM18N14 o similar.

**26.4** Ud Unidad interior modelo FBQ60C8 DAIKIN
15 Ud
Suministro e instalación de unidad interior de aire acondicionado, Split serie Sky-Air, horizontal de conductos bomba de calor, DC Inverter, marca DAIKIN mod. FBQ60C8 de 7.000 W de potencia calorífica máxima y 6.000 W de potencia frigorífica máxima, con refrigerante R410A, alimentación monofásica (230V/50Hz), bomba de drenaje, aspiración de aire trasera o inferior, bloque de terminales F1-F2 para cable de 2 hilos de transmisión y control (bus D-III Net) a unidad exterior, control por microprocesador y filtro de aire de succión, con juego de controlador remoto modelo BRC1E52A. Totalmente montada, conexionada y puesta en marcha por la empresa instaladora para la comprobación de su correcto funcionamiento.
Incluye:
-Linea frigorífica del equipo hasta su conexionado, incluso hasta cubierta.
-Soportes especiales para equipos de A/A, para suspender o apoyar en el forjado, incluso bancada, antivibradores y p.p. de anclajes, fijaciones, recibidos, totalmente instalados y terminados.
- Desagües para condensación realizados en PVC de 32 mm de diametro hasta la red de saneamiento general, con sus correspondientes equipamientos y cierres hidraulicos, con pendiente mínima del 2%.
- Circuito de alimentacion electrica a unidad de climatizacion e interconexión electrica entre unidades realizada mediante conductores de cobre con aislamiento RZ1 0,6 1KV ( PIRELLI o equivalente: no propagación de la llama, no propagación del incendio, reducida emisión de halógenos) con las secciones necesarias, montado con tubo PVC reforzado, incluso cajas de derivacion,fijaciones, regletas de conexion y accesorios.
-Replanteo de la unidad. Instalación de la unidad. Conexionado del equipo a las líneas frigoríficas. Conexionado del equipo a la red eléctrica. Conexionado del equipo a la red de desagüe. Puesta en marcha.
-Termostato ambiente instalado en pared.
Criterio de medición de proyecto: Número de unidades previstas, según documentación gráfica de Proyecto.Criterio de medición de obra: Se medirá el número de unidades realmente ejecutadas según especificaciones de Proyecto.
NOTA AVINTIA: se oferta equipo marca LG modelo CM24N14 o similar.

**26.5** m2 CONDUCTO CLIMAVER PLUS R
844 m2
Conducto autoportante para la distribución de aire climatizado ejecutado en lana de vidrio de alta densidad revestido por exterior con un complejo triplex formado por lámina de aluminio visto, refuerzo de malla de vidrio y kraftt, por el interior incorpora lámina de aluminio y kraftt incluso revistiendo su "canto macho", aporta altos rendimientos térmicos y acústicos, reacción al fuego M1 y clasificación F0 al índice de humos, i/p.p. de corte, ejecución, codos, embocaduras, derivaciones, elementos de fijación, sellado de uniones con cinta Climaver de aluminio, medios auxiliares y costes indirectos, totalmente instalado según normas UNE y NTE-ICI-22.

**26.6** u Central Airzone de Sistema CEN (C3)
32 u
Suministro e instalación de central de sistema Cen
Equipo electrónico encargado de hacer la gestión del sistema, mediante dispositivos cableados,
controlando los siguientes parámetros:
• Control y gestión del estado de los termostatos de cada una de las zonas, con un
máximo de 6 zonas.
• Salidas de alimentación para elementos motorizados, con un máximo de 8 motores.
• Salidas de relés para paro-marcha de equipo y ventilación mecánica (VMC).
• Gestión de pasarelas de control a equipos de climatización.
• Comunicaciones con otros sistemas de control externo mediante Bus de integración.
En caso de controlar el equipo de aire acondicionado mediante pasarela de integración se envían
el estado de On/Off del mismo, modo de funcionamiento, velocidad de ventilación y temperatura
de consigna.
Totalmente montada, conexionada y puesta en marcha por la empresa instaladora para la comprobación de su correcto funcionamiento.

**26.7** u Termostato Airzone Tacto Cable 6Z Superficie [Blanco Gris]
90 u
Suministro e instalación de Termostato digital cableado con pantalla táctil LCD monocroma retroiluminada para control de temperatura de zona. Alimentado mediante bus de expansión de sistema. Montaje en superficie.
Disponible en blanco y gris.
Funcionalidades:
• ON/OFF de zona.
• Establecimiento de temperatura de consigna en pasos de 0,5 º C /1 º F.
• Modo de funcionamiento del sistema (STOP, VENTILACIÓN, FRÍO y CALOR,
DESHUMECTACION).
• Función Sleep.
• Acceso remoto a otras zonas del sistema.
• Comunicación bidireccional entre termostato y central del sistema.
Totalmente montada, conexionada y puesta en marcha por la empresa instaladora para la comprobación de su correcto funcionamiento.

**26.8** u Termostato Inteligente Airzone Blueface Eco 6Z Superficie Blanco
32 u
Suministro e instalación de Interfaz gráfico a color con pantalla táctil para control de temperatura de zona. Alimentado
mediante fuente de alimentación. Montaje en superficie. Disponible en blanco y gris.
• Interfaz gráfica con hasta 5 idiomas de configuración (Español, Inglés, Francés, Italiano y
Portugués).
• ON/OFF de zona.
• Establecimiento de temperatura de consigna en pasos de 0,5 ºC / 1 ºF.
• Establecimiento del modo de funcionamiento del sistema (STOP, VENTILACIÓN, FRÍO, CALOR Y DESHUMECTACIÓN)
• Sleep.
• Función Eco-Adapt.
• Programaciones horarias de temperatura de zona y modo de sistema.
• Acceso remoto a otras zonas del sistema.
• Comunicación bidireccional entre termostato y central de sistema.
Totalmente montada, conexionada y puesta en marcha por la empresa instaladora para la comprobación de su correcto funcionamiento.

**26.9** u Pasarela de comunicaciones Q-Adapt Daikin (Integrable)
32 u
Suministro e instalación de Elemento que integra el funcionamiento de los equipos de climatización Daikin y los sistemas de zonificación Airzone obteniendo un funcionamiento conjunto mejorado.
Incorpora los algoritmos de eficiencia enrgética para el control con las interfaces Blueface.
ON/OFF en función de la existencia o no de demanda en las zonas de la instalación.
Cambio automático del modo de funcionamiento del equipo de producción desde el termostato Mestro Airzone (Stop, Ventilación, Frío, Calor Deshumectación).
Selección automática de la velocidad de ventilación de la unidad interna en función del número de zonas en demanda, permitiendo en general el funcionamiento sin bypass.
Ajuste de la temperatura de consigna de la máquina en función de las temperaturas de consigna seleccionadas en los termostatos de zona del sistema Airzone.
Función Desescarche: En modo Calor, cuando la demanda está satisfecha, en lugar de apagar la máquina, se impone una temperatura de demanda de 16ºC. Esta opción es activable mediante microswitch.
Totalmente montada, conexionada y puesta en marcha por la empresa instaladora para la comprobación de su correcto funcionamiento.

**26.10** u REJILLA INTELIGENTE AIRZONE 300x100 BL K
90 u
Suministro e instalación de Rejilla de impulsión de triple deflexión 300x100, horizontal detrás, especialmente diseñada para pared, y salida de aire en horizontal ejecutada en Aluminio lacado blanco RAL 9010, o color a definir por Dirección Facultativa, con lamas horizontales motorizadas con motor a 12 V c.c y con regulación de caudal.
Rejilla diseñada para favorecer la impulsión del flujo de aire y su orientación manual en 2 sentidos con la regulación de caudal integrada en un sólo elemento, accionable por medio de un tornillo de regulación.
Rejilla compatible con el control inteligente de la deflexión de las lamas por parte del sistema. Si el sistema trabaja en modo Frio la orientación es de 90º para favorecer la indución. Cuando el sistema trabaja en modo Calor, y para evitar estratificaciones, se posibilita la elección del ángulo de deflexión entre varios valores próximos a 45º.
Ejecutadas en aluminio extrusionado de diseño específico, con elastómero que proporciona un mayor grado de estanqueidad, evitando el paso de aire y los ruidos por filtración. Totalmente instaladas, conexionadas, probadas y funcionando, incluso todos los accesorios necesarios para su correcto funcionamiento.

**26.11** u REJILLA INTELIGENTE AIRZONE 400x150 BL K
11 u
Suministro e instalación de Rejilla de impulsión de triple deflexión 400x150, horizontal detrás, especialmente diseñada para pared, y salida de aire en horizontal ejecutada en Aluminio lacado blanco RAL 9010, o color a definir por Dirección Facultativa, con lamas horizontales motorizadas con motor a 12 V c.c y con regulación de caudal.
Rejilla diseñada para favorecer la impulsión del flujo de aire y su orientación manual en 2 sentidos con la regulación de caudal integrada en un sólo elemento, accionable por medio de un tornillo de regulación.
Rejilla compatible con el control inteligente de la deflexión de las lamas por parte del sistema. Si el sistema trabaja en modo Frio la orientación es de 90º para favorecer la indución. Cuando el sistema trabaja en modo Calor, y para evitar estratificaciones, se posibilita la elección del ángulo de deflexión entre varios valores próximos a 45º.
Ejecutadas en aluminio extrusionado de diseño específico, con elastómero que proporciona un mayor grado de estanqueidad, evitando el paso de aire y los ruidos por filtración. Totalmente instaladas, conexionadas, probadas y funcionando, incluso todos los accesorios necesarios para su correcto funcionamiento.

**26.12** u REJILLA INTELIGENTE AIRZONE 500x150 BL K
25 u
Suministro e instalación de Rejilla de impulsión de triple deflexión 500x150, horizontal detrás, especialmente diseñada para pared, y salida de aire en horizontal ejecutada en Aluminio lacado blanco RAL 9010, o color a definir por Dirección Facultativa, con lamas horizontales motorizadas con motor a 12 V c.c y con regulación de caudal.
Rejilla diseñada para favorecer la impulsión del flujo de aire y su orientación manual en 2 sentidos con la regulación de caudal integrada en un sólo elemento, accionable por medio de un tornillo de regulación.
Rejilla compatible con el control inteligente de la deflexión de las lamas por parte del sistema. Si el sistema trabaja en modo Frio la orientación es de 90º para favorecer la indución. Cuando el sistema trabaja en modo Calor, y para evitar estratificaciones, se posibilita la elección del ángulo de deflexión entre varios valores próximos a 45º.
Ejecutadas en aluminio extrusionado de diseño específico, con elastómero que proporciona un mayor grado de estanqueidad, evitando el paso de aire y los ruidos por filtración. Totalmente instaladas, conexionadas, probadas y funcionando, incluso todos los accesorios necesarios para su correcto funcionamiento.

**26.13** Ud Rejilla retorno 20-45-H 300x100
90 Ud
Suministro y montaje de rejilla de retorno, marca KOOLAIR, modelo 20-45-H-MM, de dimensiones 300x100 mm, para retorno de aire, con aletas horizontales fijas a 45º y regulación. Fabricada en aluminio. Acabado aluminio anodizado o en RAL a definir. Incluye suministro de marco metálico de montaje. Incluso parte proporcional de medios auxiliares, totalmente montado y funcionando.

**26.14** Ud Rejilla retorno 20-45-H 400x150
11 Ud
Suministro y montaje de rejilla de retorno, marca KOOLAIR, modelo 20-45-H-MM, de dimensiones 400x150 mm, para retorno de aire, con aletas horizontales fijas a 45ºy regulación. Fabricada en aluminio. Acabado aluminio anodizado o en RAL a definir. Incluye suministro de marco metálico de montaje. Incluso parte proporcional de medios auxiliares, totalmente montado y funcionando.

**26.16** Ud Rejilla retorno 20-45-H 600x200
28 Ud
Suministro y montaje de rejilla de retorno, marca KOOLAIR, modelo 20-45-H-MM, de dimensiones 600x200 mm, para retorno de aire, con aletas horizontales fijas a 45ºy regulación. Fabricada en aluminio. Acabado aluminio anodizado o en RAL a definir. Incluye suministro de marco metálico de montaje. Incluso parte proporcional de medios auxiliares, totalmente montado y funcionando.

**26.17** u CABLE PARALELO ROJO/NEGRO 2x0.75 (ROLLO DE 100 M)
17 u
Suministro e instalación de Linea eléctrica constituida por CABLE PARALELO ROJO/NEGRO 2x0.75 (ROLLO DE 100 M), bajo tubo de PVC corrugado, incluso parte proporcional de cajas de registro y regletas de conexion elementos auxiliares, terminales de presión, sujeciones, soportes, uniones, separadores, cubierta, accesorios y trabajos necesarios para el buen acabado, funcionamiento y puesta a punto de la instalación. Todo ello completo e instalado según se especifica en planos y pliego de condiciones.

**26.18** u CABLE BUS APANTALLADO 2x0.22+2x0.5 (ROLLO DE 100 M)
17 u
Suministro e instalación de Linea eléctrica constituida por CABLE BUS APANTALLADO 2x0.22+2x0.5 (ROLLO DE 100 M), bajo tubo de PVC corrugado, incluso parte proporcional de cajas de registro y regletas de conexion elementos auxiliares, terminales de presión, sujeciones, soportes, uniones, separadores, cubierta, accesorios y trabajos necesarios para el buen acabado, funcionamiento y puesta a punto de la instalación. Todo ello completo e instalado según se especifica en planos y pliego de condiciones.

## 27 DOMÓTICA BÁSICA

*Pliego de condiciones*
Total 27

**27.1** u Central de alarmas técnicas en caja metálica 8 zonas. Blanco
31 u
Suministro e instalación de Central de alarmas técnicas AIRZONE en caja metálica 8 zonas. Módulo para gestión de alarmas técnicas y realización de funciones domóticas. Incluye 8 zonas de alarma cableadas. Capacidad de comunicación con el usuario final para aviso de incidencias. Incluye 4 salidas de propósito general mediante contacto seco para la gestión de aplicaciones domóticas. Incorpora módulo de mensajes guiados por voz para el control remoto mediante marcación telefónica así como información de alarmas activas en el inmueble. Teclado de control de la central con menú interactivo, retroiluminado y táctil. Realización de escenas. Montaje en caja metálica de cierre con llave e interruptor de sabotaje. Acabado color blanco.
Compuesta por:
- Módulo domótico Central MATS.
- Fuente de alimentación
- Teclado de control. TECSECMATS
- Caja metálica con cierre de llave CAJAMATSM
- Batería BATAL7
Módulo domótico:
-Alimentado mediante fuente de alimentación (12 Vac).
- Alimentación mediante batería de reserva.
-Terminales:
o 8 entradas de zona.
o 1 entrada para batería auxiliar.
o 1 entrada para conexión de línea telefónica externa.
o 1 entrada para conexión de línea telefónica interna.
o1 entrada para conexión de teclados.
o1 entrada específica de tamper.
o3 entradas digitales para armado parcial, armado total y desarmado.
o2 salidas de colector abierto para detectores de incendio (100mA máx.)
o 1 salida para sirena (500 mA máx.).
o4 relés de propósito general.
-Aviso de corte de suministro eléctrico, fallo de batería y pérdida de red telefónica.
-Montaje sobre carril DIN. (9 elementos)
Fuente Alimentación:
- Módulo autoalimentado de la red electrica (230 Vac 50-60Hz).
- Transformador 230V c.a. a 12V c.a.
- Montaje en carril DIN. (4 Elementos)
Teclado de control:
- Alimentado a través de Bus AT Home (12 Vdc).
- Dimensiones: 105 x 91 x 24 mm.
- Montaje en superfice sobre soporte.
- Conexión a bus de comunicaciones de teclado mediante 4 tornillos y lengüeta metálicas.
Caja metálica:
- Cierre con llave
- Microinterruptor de sabotaje
- Dimensiones 280x280x70mm
Batería:
- 7,2Ah
- Alimentación 12Vcc
Totalmente instalada, probado y funcionando. Inlcuso pp de cuadro eléctrico y control, alimentadores, interfaz, trafos de elementos necesarios, baterías.

**27.2** u Detector de intrusión de interior
31 u
Suministro e instalación de detector de presencia para la protección interior de viviendas.
CARACTERISTICAS TÉCNICAS
- Tensión de alimentación 9-15Vcc;Ondulación máx de 2V pico a pico a 12Vcc
- Alcance de 10 m - 5 cortinas
- Montaje sobre base atornillada.
- Medidas: 98mm x 51mm x 47.5mm.
Totalmente instalado, probado y funcionando, incluso pp de cableados de alimentación, conexiones y todo el material necesarios para dejar la instalación probada y funcionando.

**27.3** u Detector de Inundación
96 u
Suministro e instalación de detector de inundación para la protección de posibles daños debido a un escape de agua.
CARACTERISTICAS TÉCNICAS
- Alimentación 12VDC con protección de inversión polaridad
- Emite una señal sonora mediante un altavoz piezoeléctrico de 85dBA.
- Sensor removible de 1,8 m
- Montaje sobre base atornillada.
- Medidas: 35mm x 60mm x 102mm.
Totalmente instalado, probado y funcionando, incluso pp de cableados de alimentación, conexiones y todo el material necesarios para dejar la instalación probada y funcionando.

**27.4** u Detector de Gas
31 u
Suministro e instalación de detector gas para detección de gas natural, ciudad, butano, propano y metano.
CARACTERISTICAS TÉCNICAS
- Alimentación a 12 Vcc.
- Carcasa de ABS.
- Montaje sobre base atornillada.
- Medidas: 130mm x 70 x 52 mm.
Totalmente instalado, probado y funcionando, incluso pp de cableados de alimentación, conexiones y todo el material necesarios para dejar la instalación probada y funcionando.

**27.5** u Sirena Interior de alarmas
31 u
Suministro e instalación de sirena interior, 1 tono. Tamper contra la apertura.
CARACTERISTICAS TECNICAS
- Alimentación 12Vcc
- Consumo de corriente 120 mA a 12 VCC (normal)
- Dimensiones 155 x 114 x 44 mm
- Montaje de superficie
Totalmente instalado, probado y funcionando, incluso pp de cableados de alimentación, conexiones y todo el material necesarios para dejar la instalación probada y funcionando.

**27.6** u Cable conexión sensores 6 hilos (100 metros)
1395 u
Suministro e instalación de cable conexión sensores 6 x 0,22mm, incluyendo canalización, registros, cajas ciegas finales de terminación y elementos de fijación. Totalmente terminado.

**27.7** ud ELECTROVÁLVULA CORTE AGUA
31 ud
Suministro e instalación de Electroválvula abierta para el corte de suministro de agua en caso de inundación o equivalente, conectada a módulo de control, con fuente de alimentación 24 Vdc 0,4A, trafo, totalmente instalado, incluyendo cableado, elementos de fijación, conexionado y programado.

**27.8** ud ELECTROVÁLVULA CORTE GAS
31 ud
Suministro e instalación de Electroválvula abierta para el corte de suministro de gas, conectada a módulo de control, con fuente de alimentación 24 Vdc 0,4A, trafo, totalmente instalado, incluyendo cableado, elementos de fijación, conexionado y programado.

**27.9** m. CANAL. INTERIOR PVC D20
775 m.
Suministro e instalación de Canalización interior empotrada, formada por 1 tubo de PVC de 20 mm., y p.p. de curvas y de registros de paso. Instalado.

**27.10** u Pantalla gráfica a color de 7". Color Gris
1 u
Suministro e instalación de Pantalla gráfica a color táctil de 7 " para el control de los distintos elementos del sistema AT Home (luces, persianas, climatización, escenas, etc.) de forma sencilla a través de un menú de navegación. Interfaz personalizable: introducción de imágenes, planos. Permite realizar la gestión de los dispositivos manualmente, o bien mediante la creación de programaciones horarias y escenas. Incorpora un servidor web para el control de la instalación.
CARACTERISTICAS TÉCNICAS
Pantalla Gráfica
- Alimentado a través de fuente externa.
- Tensión de alimentación 12Vdc regulados
- Display LCD 7 ", resolución 800 x 480 píxeles (16:9) Imágenes 16 bits.
- Controlador Ethernet
- Borna de 5 pines para la conexión del bus
- Montaje en caja empotrable 200 x 130 x 60 mm.
Fuente alimentación.
- Autoalimentado de la red eléctrica (230 Vac 50-60Hz).
- Fuente de alimentacion 230V c.a.-12V c.c.
- Montaje en carril DIN (4 módulos). 56x92x77mm (AnchoxAltoxLargo).
Totalmente montada, conexionada, con cableado de alimentación eléctrica y cable bus para control de todos los equipos y puesta en marcha por la empresa instaladora para la comprobación de su correcto funcionamiento.

**27.11** u Sonda de temperatura para Ingepad con vaina
1 u
Suministro e instalación de Sonda de temperatura para medir condiciones en zona de clima, incluso caja de mecanismos con tapa ciega y salida de cable. Conexión a borna de sonda en Ingepad.
Totalmente montada, conexionada y puesta en marcha por la empresa instaladora para la comprobación de su correcto funcionamiento.

**27.12** u Pantalla gráfica táctil a color Zonepad Zona.Superficie
2 u
Suministro e instalación de Pantalla táctil retroiluminada a color, interfaz de control el sistema y el usuario. A través de este elemento se tiene el control de todas las variables domóticas: Iluminación, climatización , persianas, sonido y alarmas técnicas. Permite la gestión directamente de forma individual o bien mediante la creación de programación y escenas.
CARACTERISTICAS TÉCNICAS
- Alimentado con fuente de alimentación externa.
- Pantalla a color táctil retroiliminada.
- Dimensiones 105 x 91 x 31mm.
- Montaje en superficie.
- Conexión a bus mediante tornillos y lengüetas metálicas.
Totalmente montada, conexionada y puesta en marcha por la empresa instaladora para la comprobación de su correcto funcionamiento.

**27.13** u Pantalla gráfica táctil a color Zonepad Maestro.Superficie
1 u
Suministro e instalación de Pantalla táctil retroiluminada a color, interfaz de control el sistema y el usuario. Zonepad maestro, encargado de mantener la señal de sincronismo. A través de este elemento se tiene el control de todas las variables domóticas: Iluminación, climatización , persianas, sonido y alarmas técnicas. Permite la gestión directamente de forma individual o bien mediante la creación de programación y escenas.
CARACTERISTICAS TÉCNICAS
- Alimentado con fuente de alimentación externa.
- Pantalla a color táctil retroiliminada.
- Dimensiones 105 x 91 x 31mm.
- Montaje en superficie.
- Conexión a bus mediante tornillos y lengüetas metálicas.
Totalmente montada, conexionada y puesta en marcha por la empresa instaladora para la comprobación de su correcto funcionamiento.

**27.14** u Controlador máquina A/A AT Home
1 u
Suministro e instalación de central de placa de control de máquinas de climatización y calderas para la gestión de sistema de zonas. Control a través de reles para máquinas electromecánicas o via infrarojos en máquinas que lo permitan.
Compuesto por controladora, sonda de seguridad, sonda de caldera, emisor infrarrojo y fuente de alimentación externa.
CARACTERÍSTICAS TÉCNICAS
Fuente Alimentación:
- Autoalimentado de la red electrica (230 Vac 50-60Hz).
- Transformador 230V c.a.-12V c.c.
- Montaje en carril DIN (4 módulos).
- Conector de alimentación.
Controladora:
- Alimentado a través de fuente externa a 12 Vcc.
- 5 salidas de relé 2.5 A, 2 entradas digitales, 2 entradas de sonda, 1 entrada IR, 1 salida IR.
- Configuración a través de microinterruptores.
- Montaje en carril DIN (4 módulos).
- Conector de alimentación.
Totalmente montada, conexionada, con pp de cableado y canalizaciones y puesta en marcha por la empresa instaladora para la comprobación de su correcto funcionamiento.

**27.15** u Módulo local control difusión motorizada AT Home
5 u
Suministro e instalación de módulo de gestión local para el control de la apertura y cierre de rejillas, difusores o compuertas motorizadas.
CARACTERISTICAS TÉCNICAS
- Alimentado a través de Bus AT Home (12 Vdc).
- Salida para motor a 12 Vcc con control alimentación, entrada para sensor de presencia, entrada para sensor magnetico.
- Montaje en carril en motorización de elementos de difusión o caja de registro.
- Bornas de 5 pines para la conexión del bus; bornas de 2 pines para cada una de las entradas.das.
Totalmente montada, conexionada, con pp de cableado y canalizaciones y puesta en marcha por la empresa instaladora para la comprobación de su correcto funcionamiento.

**27.16** u Control de 2 persianas con entradas de pulsadores AT Home
4 u
Suministro e instalación de Módulo para el control de 2 persianas, toldos o cortinas motorizadas. Tiempo de subida y bajada configurable así como control de ángulo de lamas (Cherubini V32). Control mediante dos entradas de pulsador o interfaces.
CARACTERISTICAS TÉCNICAS
- Autoalimentado de la red electrica (230 Vac 50-60Hz). I max: 16 mA
- 2 salidas a través de relés de 230 Vac y 5 A.
- Montaje en carril DIN (6 módulos).
- Bornas de 5 pines para la conexión del bus; bornas de 3 pines para los contactos de las entradas y bornas de 3 pines para la salida.
Totalmente montado, conexionado, con pp de cableado eléctrico y de control, canalizaciones, cajas de registro para alojar módulos, mangueras de cableado, cable bus y puesta en marcha por la empresa instaladora para la comprobación de su correcto funcionamiento.

## 28 INSTALACIONES TELECOMUNICACIONES

*Pliego de condiciones*
Total 28

**28.1** Ud PROYECTO I.C.T.
1 Ud
Unidad correspondiente al Proyecto de I.C.T. de la obra, compuesto de los siguientes capítulos, necesarios según normativa vigente:
- ICT de Radiodifusión sonora y televisión.
- ICT de Servicio de telefonía disponible al público.
- ICT de Cables coaxiales.
- ICT de Fibra óptica.
- ICT de Canalizaciones e infraestructuras.
- ICT de Equipamiento RITU.
